# SG_BP_23_V01

- Propiedad del archivo: SOFT S.A.
- Formato: FIEBDC-3/2002
- Programa: Presto 8.8
- Fecha de los precios: 20/03/2023
- Divisa: EUR
- Código: SG_BP_23_V01 (11/03/2019)
Importe: 591651.52

## SG01 Demoliciones y trabajos previos
Importe: 3947.82
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
### SG0101 Demolición Fachada
Importe: 1307.17

**01015** m² Apertura de hueco en hoja exterior de fachada, fábrica revestida
36.77 m² × 35.55 = 1307.17
Apertura de hueco para posterior colocación de la carpintería, en hoja exterior de cerramiento de fachada, de fábrica revestida, formada por ladrillo cerámico de hasta 11,5 cm de espesor, con medios manuales, sin afectar a la estabilidad de la hoja o de los elementos constructivos contiguos, y carga manual sobre camión o contenedor. El precio incluye el corte previo del contorno del hueco y la demolición del revestimiento, incluye el montaje y desmontaje del apeo del hueco. Incluso dintel. Se medirá la superficie realmente demolida a cara interior del hueco según especificaciones del Proyecto.
Relación comercial: ANDUJAR, 35.55

| Medición | Uds. | Largo | Alto | Parcial |
|---|---|---|---|---|
| Al. Plaza Camping | 1 | 1.85 | 2.2 | 4.07 |
|  | 1 | 3.45 | 1.6 | 5.52 |
|  | 1 | 1.5 | 0.5 | 0.75 |
|  | 1 | 1.5 | 0.5 | 0.75 |
|  | 1 | 3.45 | 1.6 | 5.52 |
|  | 1 | 1.8 | 2.55 | 4.59 |
|  | 1 | 1.8 | 1.6 | 2.88 |
| Al. Pintor Luis Ald. |  |  |  |  |
|  | 10 | 1.55 | 0.6 | 9.30 |
|  | 2 | 1.45 | 0.6 | 1.74 |
|  | 2 | 0.6 | 0.3 | 0.36 |
|  | 1 | 0.4 | 0.5 | 0.20 |
|  | 2 | 0.6 | 0.5 | 0.60 |
|  | 1 | 0.7 | 0.7 | 0.49 |
| Total |  |  |  | 36.77 |

### SG0103 Demolición Albañilería
Importe: 149.34

**01031AA** m³ Demolición de muro de hormigón armado (26/08/2025)
1.09 m³ × 60.21 = 65.63
Demolición de muro de hormigón armado, con medios manuales, martillo neumático y equipo de oxicorte, y carga manual sobre camión o contenedor. Se medirá la superficie realmente demolida según especificaciones del Proyecto.
Relación comercial: ANDUJAR, 60.21

| Medición | Uds. | Largo | Ancho | Alto | Parcial |
|---|---|---|---|---|---|
|  | 1 | 1.4 | 0.65 | 1.2 | 1.09 |
| Total |  |  |  |  | 1.09 |

**01041B** m² Desmontaje de puerta de acero
4.42 m² × 18.94 = 83.71
Demolición selectiva con medios manuales de puerta de acero. El precio incluye el desmontaje de los galces, de los tapajuntas y de los herrajes y de premarco. Se medirá la superficie realmente desmontada según especificaciones del Proyecto.
Relación comercial: ANDUJAR, 18.94

| Medición | Uds. | Largo | Alto | Parcial |
|---|---|---|---|---|
| Al. Plaza el Camping | 1 | 1.05 | 2.1 | 2.21 |
| Al. Pintor Luis Ald. | 1 | 1.05 | 2.1 | 2.21 |
| Total |  |  |  | 4.42 |

### SG0104 Demolición Varios
Importe: 1446.3

**01023** ud Cierre provisional de obra (06/11/2024)
1 ud × 250 = 250.00
Suministro y colocación de cierre provisional de acceso a la obra. Se incluye la demolición del cierre actual, si este no supone un cierre seguro de la obra o si las dimensiones del mismo no son las necesarias para el acceso de personal y materiales, el suministro y posterior retirada del cierre, la ejecución de fábrica de ladrillo para fijación del cerramiento y la posterior reparación del paramento para que quede en las condiciones de la fachada según especificaciones del proyecto. Medida la unidad del trabajo completamente ejecutado, garantizando la seguridad de acceso a obra y su debido cierre cuando no haya personal trabajando.
Relación comercial: ANDUJAR, 250

**E640** m Limpieza y sellado de juntas de construcción (13/12/2024)
20 m × 12.5 = 250.00
Limpieza y sellado de junta de construcción horizontal y/o vertical en estructura, con una anchura media de junta de 10 cm y una profundidad media de 150 mm, para protección pasiva contra incendios y garantizar la resistencia al fuego EI 120, según UNE-EN 1366-4, con espuma intumescente. Incluso medios de limpieza realizada con equipo mecánico antes y después de la colocación de los inyectores y del sellado de las juntas. Medida la longitud total ejecutada para asegurar la resistencia al fuego indicada en el proyecto.
Relación comercial: ANDUJAR, 12.5

**12033** u Sellado de penetraciones: manguito cortafuego
10 u × 74.68 = 746.80
Sistema de sellado de penetraciones para protección pasiva contra incendios con manguito intumescente cortafuego, colocado alrededor de la tubería combustible de diámetro según tubería y plano, en paso de forjado o muro. Se medirá el número de unidades realmente ejecutadas según especificaciones de Proyecto.
Relación comercial: ANDUJAR, 74.68

**PC.02.1** u Sellado de huecos forjado superior (28/08/2025)
7 u × 28.5 = 199.50
Aplicación de espuma ignífuga proyectada sobre malla perforada fijada al forjado para cierre de hueco de instalación de forjado. La partida incluye suministro de materiales, mano de obra y medios auxiliares.
Relación comercial: ANDUJAR, 28.5

### SG0105 Instalaciones
Importe: 1045.01

**01057** PA Desmontaje de instalación de climatización y ventilación
1 PA × 1045.01 = 1045.01
Desmontaje de la instalación de climatización y ventilación existente, incluso en fachada y cubierta, con medios manuales, y carga manual sobre camión o contenedor. Incluyendo equipos, conductos, rejillas y cualquier otro elemento de la instalación. Medida la partida al alza según especificaciones de Proyecto.
Relación comercial: ANDUJAR, 1045.01

## SG02 Estructuras
Importe: 36916.56
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
**020267** kg Acero perfiles laminados en caliente en vigas de unión soldada
1002.32 kg × 3.08 = 3087.15
Acero en perfiles laminados en caliente S 275 JR, mediante unión soldada, incluso corte y elaboración, montaje, lijado, capa de imprimación antioxidante y p.p. de soldadura, previa limpieza de bordes, pletinas, casquillos y piezas especiales; construido según NCSR-02, CTE. Medido en peso nominal.
Relación comercial: ANDUJAR, 3.08

| Medición | Uds. | Largo | Ancho | Alto | Parcial |
|---|---|---|---|---|---|
| VENTANAS |  |  |  |  |  |
| Dintel IPE 180 | 2 | 3.4 | 18.8 |  | 127.84 |
| Perfil 100.4 | 2 | 1.6 | 11.6 |  | 37.12 |
| REFUERZO PCI |  |  |  |  |  |
| IPE 270 | 1 | 5 | 36.1 |  | 180.50 |
|  | 1 | 3 | 36.1 |  | 108.30 |
|  | 1 | 4.8 | 36.1 |  | 173.28 |
|  | 1 | 4.22 | 36.1 |  | 152.34 |
| IPE 140 | 1 | 2.19 | 12.9 |  | 28.25 |
|  | 1 | 2.5 | 12.9 |  | 32.25 |
|  | 1 | 2.74 | 12.9 |  | 35.35 |
|  | 1 | 2.91 | 12.9 |  | 37.54 |
|  | 1 | 3.15 | 12.9 |  | 40.64 |
|  | 1 | 3.39 | 12.9 |  | 43.73 |
| PERFIL PARA VENT. | 1 |  | 3.24 | 1.6 | 5.18 |
| Total |  |  |  |  | 1002.32 |

**020268B** kg Acero S275 JR en placa de anclaje
269.98 kg × 3.56 = 961.13
Acero S 275 JR en placa de anclaje mediante mortero 51 de retracción ligeramente expansivo tipo SIKAGROUT 213 y pernos de diámetro y longitud según medidas según proyecto con adhesivo SIKA AnchorFix 3030, con doble tuercas y arandelas acero 6.8, incluso corte elaboración y montaje, capa de imprimación antioxidante y p.p. de elementos de unión y ayudas de albañilería; construido según NCSR-02, Código Estructuraly CTE. Medido en peso nominal. Según especificaciones y detalle de proyecto.
Relación comercial: ANDUJAR, 3.56

| Medición | Uds. | Ancho | Parcial |
|---|---|---|---|
| Placa 140x140x12 | 2 | 1.85 | 3.70 |
| Chapa sobre dintel | 2 | 106 | 212.00 |
| Placa 200x200x10 | 2 | 3.14 | 6.28 |
| Placa 400x250x15 | 4 | 12 | 48.00 |
| Total |  |  | 269.98 |

**020269** m² Bancada de tramex para instalaciones (25/04/2023)
19 m² × 64.38 = 1223.22
Bancada metalica para apoyo de bombas de calor y unidades exteriores de climatización, realizada mediante rejilla electrosoldada formada por pletina de acero galvanizado, de 30x2 mm, formando cuadrícula de 30x30 mm y bastidor con uniones electrosoldadas. Incluso p/p de patas de agarre de 500 mm de altura. Elaboración y fijado en obra mediante atornillado en obra con tornillos de acero, sylomer en los apoyos y ajuste final en obra. Medida la superficie realmente ejecutada.
Relación comercial: ANDUJAR, 64.38

**BANDAIGNIF** ml Banda de protección ignífuga EI60 (16/05/2024)
69.9 ml × 18.61 = 1300.84
Formación de protección pasiva contra incendios de estructura metálica mediante colocación de malla soporte del proyectado y proyección neumática de mortero ignífugo, reacción al fuego clase A1, compuesto de cemento en combinación con perlita o vermiculita formando un recubrimiento incombustible, hasta conseguir una resistencia al fuego de 60 minutos, en una franja mínima de 50cm en proyección horizontal, con un espesor mínimo de 11 mm. Incluso p/p de maquinaria de proyección, protección de paramentos, carpinterías y otros elementos colindantes, y limpieza. Se aportará documentación técnica de los materiales y certificado de la proyección. Incluso certificación y legalización de instalación de los trabajos realizados, incluyendo preparación, proyecto y visado (si procede) y tramitación, hasta buen fin y ante los organismos competentes; incluso registro en industria por parte de la empreas instaladora.
Relación comercial: ANDUJAR, 18.61

| Medición | Uds. | Largo | Alto | Parcial |
|---|---|---|---|---|
| Al. Plaza el Camping | 1 | 0.5 | 4 | 2.00 |
|  | 1 | 30 | 1 | 30.00 |
| Al. Pintor Luis Ald. | 1 | 0.5 | 3.8 | 1.90 |
|  | 1 | 36 | 1 | 36.00 |
| Total |  |  |  | 69.9 |

**05026190** m² Protección estructura mortero ignífugo R90
10.63 m² × 20.91 = 222.27
Formación de protección pasiva contra incendios de estructura metálica, mediante proyección neumática de mortero ignífugo, reacción al fuego clase A1, según R.D. 110/2008, compuesto de cemento en combinación con perlita o vermiculita, hasta formar un espesor mínimo para conseguir una resistencia al fuego de 90 minutos. Incluso limpieza y preparación de la superficie, con puente de unión si fuese necesario. Se medirá la superficie realmente ejecutada según especificaciones de Proyecto, resultante del desarrollo de los perfiles metálicos que componen la estructura. Incluso certificación y legalización de instalación de los trabajos realizados, incluyendo preparación, proyecto y visado (si procede) y tramitación, hasta buen fin y ante los organismos competentes; incluso registro en industria por parte de la empreas instaladora.
Relación comercial: ANDUJAR, 20.91

| Medición | Uds. | Largo | Ancho | Alto | Parcial |
|---|---|---|---|---|---|
| IPE 270 | 1 | 5 | 0.14 |  | 0.70 |
|  | 1 | 5 |  | 0.27 | 1.35 |
|  | 1 | 2.7 | 0.14 |  | 0.38 |
|  | 1 | 2.7 |  | 0.27 | 0.73 |
|  | 1 | 4.8 | 0.14 |  | 0.67 |
|  | 1 | 4.8 |  | 0.27 | 1.30 |
|  | 1 | 4.3 | 0.14 |  | 0.60 |
|  | 1 | 4.3 |  | 0.27 | 1.16 |
| IPE 140 | 1 | 2.19 | 0.08 |  | 0.18 |
|  | 1 | 2.19 |  | 0.14 | 0.31 |
|  | 1 | 2.5 | 0.08 |  | 0.20 |
|  | 1 | 2.5 |  | 0.14 | 0.35 |
|  | 1 | 2.75 | 0.08 |  | 0.22 |
|  | 1 | 2.75 |  | 0.14 | 0.39 |
|  | 1 | 2.95 | 0.08 |  | 0.24 |
|  | 1 | 2.95 |  | 0.14 | 0.41 |
|  | 1 | 3.15 | 0.08 |  | 0.25 |
|  | 1 | 3.15 |  | 0.14 | 0.44 |
|  | 1 | 3.4 | 0.08 |  | 0.27 |
|  | 1 | 3.4 |  | 0.14 | 0.48 |
| Total |  |  |  |  | 10.63 |

**050261120** m² Protección estructura mortero ignífugo R120
1309.65 m² × 23 = 30121.95
Formación de protección pasiva contra incendios de estructura, mediante proyección neumática de mortero ignífugo, reacción al fuego clase A1, según R.D. 110/2008, compuesto de cemento en combinación con perlita o vermiculita, hasta formar un espesor mínimo para conseguir una resistencia al fuego de 120 minutos. Incluso limpieza y preparación de la superficie, con puente de unión si fuese necesario. Se medirá la superficie realmente ejecutada según especificaciones de Proyecto, resultante del desarrollo de los perfiles metálicos que componen la estructura. Incluso certificación y legalización de instalación de los trabajos realizados, incluyendo preparación, proyecto y visado (si procede) y tramitación, hasta buen fin y ante los organismos competentes; incluso registro en industria por parte de la empreas instaladora.
Relación comercial: ANDUJAR, 23

| Medición | Uds. | Largo | Ancho | Alto | Parcial |
|---|---|---|---|---|---|
| Forjado | 1 |  | 1000 |  | 1000.00 |
|  | 1 | 2.35 |  | 4 | 9.40 |
|  | 1 | 2.75 |  | 4 | 11.00 |
|  | 2 | 2.57 |  | 4 | 20.56 |
|  | 9 | 1.42 |  | 3.9 | 49.84 |
|  | 13 | 1.5 |  | 3.9 | 76.05 |
|  | 6 | 1.8 |  | 4 | 43.20 |
|  | 4 | 1.6 |  | 4 | 25.60 |
|  | 7 | 1.4 |  | 4 | 39.20 |
|  | 1 | 2.95 |  | 4 | 11.80 |
|  | 5 | 1.15 |  | 4 | 23.00 |
| Total |  |  |  |  | 1309.65 |

## SG03 Albañileria
Importe: 73994.89
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
### C03.3 Techos
Importe: 1588.5

**033015H** m² Falso techo continuo de placas de yeso laminado W
5.85 m² × 35.54 = 207.91
Falso techo continuo de placas de yeso laminado (PYL) formado una placa de yeso laminado hidrófugo (Tipo W) de 15 mm de espesor atornilladas a una estructura de perfiles de chapa de acero galvanizado a base de maestras primarias en C de 60x27 mm, separadas entre ejes entre 500-1200 mm, y suspendidas del forjado o elemento portante mediante cuelgues colocados entre 700-1200 mm, y maestras secundarias fijadas perpendicularmente a las primarias y a distinto nivel mediante piezas de caballete modulados a ejes entre 400-500 mm, incluso amortigaudores tipo AKUSTIK SUPER T60 A45 de AMC mecanocaucho (1,2 ud/m2). Totalmente terminado para acabado mínimo Nivel Q2, listo para imprimar, revestir, pintar o decorar; i/p.p. de tratamiento de juntas, anclajes, suspensiones, cuelgues, tornillería, juntas de estanqueidad y medios auxiliares. Materiales con marcado CE y DdP (Declaración de prestaciones) según Reglamento (UE) 305/2011.
Relación comercial: ANDUJAR, 35.54

| Medición | Uds. | Largo | Ancho | Parcial |
|---|---|---|---|---|
| Zaguan | 1 | 1.8 | 1.1 | 1.98 |
|  | 1 | 1.8 | 1.1 | 1.98 |
|  | 1 | 1.8 | 1.05 | 1.89 |
| Total |  |  |  | 5.85 |

**0334415F** m² Falso techo continuo de placas de yeso laminado EI120
13 m² × 62.11 = 807.43
Falso techo continuo de placas de yeso laminado (PYL) con resistencia al fuego EI-120, formado por 4 placas de yeso laminado resitentes al fuego y altas temperaturas (Tipo F según UNE EN 520) de 15 mm de espesor cada una, atornilladas a una estructura de perfiles de chapa de acero galvanizado a base de maestras primarias en C de 60x27 mm, separadas entre ejes entre 500-1200 mm, y suspendidas del forjado o elemento portante mediante cuelgues colocados entre 700-1200 mm, y maestras secundarias fijadas perpendicularmente a las primarias y a distinto nivel mediante piezas de caballete modulados a ejes entre 400-500 mm, incluso amortigaudores tipo AKUSTIK SUPER T60 B60 de AMC mecanocaucho (2,1 ud/m2). Totalmente terminado para acabado mínimo Nivel Q2, listo para imprimar, revestir, pintar o decorar; i/p.p. de tratamiento de juntas, anclajes, suspensiones, cuelgues, tornillería, juntas de estanqueidad y medios auxiliares. Conforme a normativa ATEDY. Materiales con marcado CE y DdP (Declaración de prestaciones) según Reglamento (UE) 305/2011. Incluído certificado de resistencia al fuego.
Relación comercial: ANDUJAR, 62.11

**0331415F** m Tabica para falso techo EI120
11.5 m × 49.84 = 573.16
Tabica realizada con placa de yeso laminado estándar (Tipo F según UNE EN 520), de 15 mm de espesor, para falsos techos desmontables o continuos, de hasta 30 cm de ancho, colocado sobre una estructura oculta de acero galvanizado, formada por perfiles T/C de 47 mm cada 40 cm y perfilería. Totalmente terminada; i/p.p. de replanteo, accesorios de fijación, nivelación y tratamiento de juntas. Conforme normas ATEDY y NTE-RTC. Medida en su longitud. Placas de yeso laminado, pasta de juntas, accesorios de fijación y perfilería con marcado CE y DdP (Declaración de prestaciones) según Reglamento Europeo (UE) 305/2011.
Relación comercial: ANDUJAR, 49.84

### C03.1 Fábrica de ladrillo
Importe: 3789.49

**03101** m² Cerramiento e: 11.5 cm ladrillo hueco para revestir i/dint
66.85 m² × 32.17 = 2150.56
Cerramiento de ladrillo hueco doble de 11,5 cm de espesor de fábrica,para revestir, 24x11,5x7 cm, recibida con mortero de cemento confeccionado en obra, con 250 kg/m³ de cemento, color gris, dosificación 1:6, suministrado en sacos; revestimiento de los frentes de forjado con piezas cerámicas, colocadas con mortero de alta adherencia, formación de dinteles mediante vigueta prefabricada, revestida con piezas cerámicas, colocadas con mortero de alta adherencia. Se medirá la superficie realmente ejecutada según especificaciones de Proyecto, sin duplicar esquinas ni encuentros, incluyendo el revestimiento de los frentes de forjado.
Relación comercial: ANDUJAR, 32.17

| Medición | Uds. | Largo | Alto | Parcial |
|---|---|---|---|---|
| CLH |  |  |  |  |
| Zaguan 1 | 2 | 1 | 2.5 | 5.00 |
|  | 1 | 1.8 | 1.1 | 1.98 |
| Zaguan 2 | 2 | 1 | 2.5 | 5.00 |
|  | 1 | 1.8 | 1.1 | 1.98 |
| Zaguan 3 | 2 | 1.25 | 2.5 | 6.25 |
|  | 1 | 1.8 | 1.1 | 1.98 |
| Ventana | 1 | 3.4 | 1 | 3.40 |
|  | 1 | 3.4 | 1 | 3.40 |
| Vest. adap. | 1 | 8 | 0.35 | 2.80 |
|  | 1 | 13 | 0.35 | 4.55 |
| Ducha fem. | 1 | 11 | 0.35 | 3.85 |
| Ducha masc. | 1 | 10.1 | 0.35 | 3.54 |
| Inst. II | 1 | 10.5 | 0.35 | 3.68 |
| Retenidas | 1 | 30.5 | 0.2 | 6.10 |
|  | 1 | 11 | 0.17 | 1.87 |
|  | 1 | 3.4 | 0.17 | 0.58 |
|  | 1 | 23 | 0.22 | 5.06 |
|  | 1 | 26.5 | 0.22 | 5.83 |
| Total |  |  |  | 66.85 |

**03105** m² Cerramiento e=11,5 cm ladrillo cerámico perforado
53.63 m² × 30.56 = 1638.93
Cerramiento de ladrillo cerámico perforado de 11,5 cm de espesor de fábrica,para revestir, 24x11,5x7 cm, recibida con mortero de cemento confeccionado en obra, con 250 kg/m³ de cemento, color gris, dosificación 1:6, suministrado en sacos; revestimiento de los frentes de forjado con piezas cerámicas, colocadas con mortero de alta adherencia, formación de dinteles mediante vigueta prefabricada, revestida con piezas cerámicas, colocadas con mortero de alta adherencia. Se medirá la superficie realmente ejecutada según especificaciones de Proyecto, sin duplicar esquinas ni encuentros, incluyendo el revestimiento de los frentes de forjado.
Relación comercial: ANDUJAR, 30.56

| Medición | Uds. | Largo | Alto | Parcial |
|---|---|---|---|---|
| CLP |  |  |  |  |
| PCI | 1 | 11 | 4 | 44.00 |
|  | 1 | 3.5 | 2.75 | 9.63 |
| Total |  |  |  | 53.63 |

### C03.2 Placas de yeso (paredes) (11/09/2023)
Importe: 22309.34

**0321C4NA** m² Tabique sencillo (15+70+15)/400 (2N disp C) c/aislamiento (11/09/2023)
66.58 m² × 50.29 = 3348.31
Tabique sencillo (15+70+15)/400 (70) LM, con placas de yeso laminado, con amortiguadores EP 500 + SYLOMER, detalle según estudio acústico, para apoyo sobre suelo y encuentro con techo, formado por una estructura simple, con disposición C de los montantes; aislamiento acústico mediante panel semirrígido de lana mineral, espesor 70 mm, en el alma; 78 mm de espesor total. El precio incluye la resolución de encuentros y puntos singulares, medios auxiliares y las ayudas de albañilería para instalaciones. Se medirá la superficie realmente ejecutada según especificaciones de Proyecto, medido a cara exterior, sin duplicar esquinas ni encuentros, incluso parte proporcional de recercados y cajones, descontando huecos mayores de 3m2, incluso tablero de refuerzo DM, según indicaciones de plano.
Relación comercial: ANDUJAR, 50.29

| Medición | Uds. | Largo | Alto | Parcial |
|---|---|---|---|---|
| Tabique separador |  |  |  |  |
|  | 1 | 11.5 | 3.5 | 40.25 |
|  | 1 | 7 | 3.5 | 24.50 |
|  | 1 | 1.83 | 1 | 1.83 |
| Total |  |  |  | 66.58 |

**0321C6WB** m² Tabique sencillo (15+70+15)/600 (2W disp C) (11/09/2023)
161.9 m² × 50.29 = 8141.95
Tabique sencillo (15+70+15)/600 (70) - (2 hidrofugado), con placas de yeso laminado, con amortiguadores EP 500 + SYLOMER, detalle según estudio acústico, para apoyo sobre suelo y encuentro con techo, formado por una estructura simple, con disposición C de los montantes. El precio incluye la resolución de encuentros y puntos singulares, medios auxiliares y las ayudas de albañilería para instalaciones, incluso tablero de refuerzo DM, según indicaciones de plano. Se medirá la superficie realmente ejecutada según especificaciones de Proyecto, medido a cara exterior, sin duplicar esquinas ni encuentros, incluso parte proporcional de recercados y cajones, descontando huecos mayores de 3m2, incluso tablero de refuerzo DM, según indicaciones de plano.
Relación comercial: ANDUJAR, 50.29

| Medición | Uds. | Largo | Alto | Parcial |
|---|---|---|---|---|
| TB2 |  |  |  |  |
| Vest. masc. | 1 | 1.55 | 2.4 | 3.72 |
|  | 1 | 4.35 | 2.4 | 10.44 |
|  | 1 | 1.1 | 2.4 | 2.64 |
|  | 1 | 1.15 | 2.4 | 2.76 |
|  | 1 | 0.54 | 3.15 | 1.70 |
| Vest. adap. masc. | 1 | 4.65 | 3.2 | 14.88 |
| Vest. adap. fem. | 1 | 8.7 | 3.2 | 27.84 |
| Limpieza | 1 | 0.45 | 3.2 | 1.44 |
|  | 1 | 3.5 | 3.2 | 11.20 |
| Vestuario fem. | 1 | 3.5 | 3.2 | 11.20 |
|  | 1 | 1.3 | 2.4 | 3.12 |
|  | 1 | 1.35 | 2.4 | 3.24 |
|  | 1 | 2.6 | 3.3 | 8.58 |
|  | 1 | 1.5 | 2.4 | 3.60 |
|  | 1 | 1.2 | 2.4 | 2.88 |
|  | 1 | 1.35 | 2.4 | 3.24 |
|  | 1 | 11 | 3.3 | 36.30 |
|  | 1 | 1.85 | 3.2 | 5.92 |
|  | 1 | 2.25 | 3.2 | 7.20 |
| Total |  |  |  | 161.9 |

**0321C4NB** m² Tabique sencillo (15+70+15)/400 (2N disp C) (11/09/2023)
92.74 m² × 44.29 = 4107.45
Tabique sencillo (15+70+15)/600 (70), con placas de yeso laminado, con amortiguadores EP 500 + SYLOMER, detalle según estudio acústico, para apoyo sobre suelo y encuentro con techo, formado por una estructura simple, con disposición C de los montantes. El precio incluye la resolución de encuentros y puntos singulares, medios auxiliares y las ayudas de albañilería para instalaciones. Se medirá la superficie realmente ejecutada según especificaciones de Proyecto, medido a cara exterior, sin duplicar esquinas ni encuentros, incluso parte proporcional de recercados y cajones, descontando huecos mayores de 3m2, incluso tablero de refuerzo DM, según indicaciones de plano.
Relación comercial: ANDUJAR, 44.29

| Medición | Uds. | Largo | Alto | Parcial |
|---|---|---|---|---|
| TB1 |  |  |  |  |
| Vest. masc. | 1 | 6.4 | 3.25 | 20.80 |
| Vest. adap. masc. | 1 | 4.1 | 3.25 | 13.33 |
| Vest. adap. fem. | 1 | 2.8 | 3.25 | 9.10 |
| Vest. fem. | 1 | 1.6 | 3.25 | 5.20 |
| Oficina | 1 | 10.5 | 3.26 | 34.23 |
|  | 1 | 2 | 1.1 | 2.20 |
| Entrada | 1 | 2.25 | 3.5 | 7.88 |
| Total |  |  |  | 92.74 |

**03259C6N** m² Trasdosado autoportante placa yeso 15 (1N disp C) con maestras (11/09/2023)
112.04 m² × 34.6 = 3876.58
Trasdosado autoportante, realizado con placa de yeso laminado - 15 normal, formado por una estructura simple, con disposición normal "C" de los montantes; 85 mm de espesor total; separación entre maestras 600 mm, con amortiguadores EP 500 + SYLOMER para apoyo sobre suelo actual o encofrado perdido, techo. La placa tendrá 1cm de holgura en todo su perímetro (techos, suelos y laterales). El precio incluye la resolución de encuentros y puntos singulares, medios auxiliares y las ayudas de albañilería para instalaciones, pero no incluye el aislamiento a colocar entre las placas y el paramento. Se medirá la superficie realmente ejecutada según especificaciones de Proyecto, medido a cara exterior, sin duplicar esquinas ni encuentros, incluso parte proporcional de recercados y cajones, descontando huecos mayores de 3m2, incluso tablero de refuerzo DM, según indicaciones de plano.
Relación comercial: ANDUJAR, 34.6

| Medición | Uds. | Largo | Alto | Parcial |
|---|---|---|---|---|
| TD3 |  |  |  |  |
| Vest. masc. | 1 | 0.8 | 3.2 | 2.56 |
| Duchas masc. | 1 | 1.95 | 3.2 | 6.24 |
| Recorrido | 1 | 0.85 | 3.25 | 2.76 |
|  | 1 | 0.85 | 3.25 | 2.76 |
| Peso libre | 1 | 2.95 | 3.12 | 9.20 |
|  | 1 | 1.45 | 3.12 | 4.52 |
|  | 1 | 4.2 | 3.12 | 13.10 |
|  | 1 | 2.2 | 3.12 | 6.86 |
| Agility | 1 | 2.5 | 3.35 | 8.38 |
|  | 1 | 4.1 | 3.35 | 13.74 |
|  | 1 | 4.65 | 3.35 | 15.58 |
| Duchas fem. | 1 | 2.5 | 3.2 | 8.00 |
| Hueco altura | 1 | 3.3 | 1.95 | 6.44 |
| Entrada | 1 | 0.9 | 3.55 | 3.20 |
|  | 1 | 2.45 | 3.55 | 8.70 |
| Total |  |  |  | 112.04 |

**03259C6W** m² Trasdosado autoportante placa yeso 15 (1W disp C) c/maestras (11/09/2023)
61.12 m² × 37.48 = 2290.78
Trasdosado autoportante, realizado con placa de yeso laminado - 15 hidrófuga, formado por una estructura simple, con disposición normal "C" de los montantes; 85 mm de espesor total; separación entre maestras 600 mm, con amortiguadores EP 500 + SYLOMER para apoyo sobre suelo actual o encofrado perdido, techo. La placa tendrá 1cm de holgura en todo su perímetro (techos, suelos y laterales). El precio incluye la resolución de encuentros y puntos singulares, medios auxiliares y las ayudas de albañilería para instalaciones, pero no incluye el aislamiento a colocar entre las placas y el paramento. Se medirá la superficie realmente ejecutada según especificaciones de Proyecto, medido a cara exterior, sin duplicar esquinas ni encuentros, incluso parte proporcional de recercados y cajones, descontando huecos mayores de 3m2, incluso tablero de refuerzo DM, según indicaciones de plano.
Relación comercial: ANDUJAR, 37.48

| Medición | Uds. | Largo | Alto | Parcial |
|---|---|---|---|---|
| TD4 |  |  |  |  |
| Duchas masc. | 1 | 5 | 3.2 | 16.00 |
| Aseo masc. | 1 | 7.1 | 3.2 | 22.72 |
| Duchas fem | 2 | 3.5 | 3.2 | 22.40 |
| Total |  |  |  | 61.12 |

**0324O66N** m² Trasdosado directo placa de yeso 15 (1N) (11/09/2023)
17.92 m² × 20.55 = 368.26
Trasdosado directo, realizado con placa de yeso laminado, de 15mm de espesor, recibida directamente sobre el paramento vertical con pasta de agarre. El precio incluye la resolución de encuentros y puntos singulare, pasta de agarre, cinta para el tratameinto de juntas, medios auxiliares y las ayudas de albañilería para instalaciones. Se medirá la superficie realmente ejecutada según especificaciones de Proyecto, medido a cara exterior, sin duplicar esquinas ni encuentros, incluso parte proporcional de recercados y cajones, descontando huecos mayores de 3m2, incluso tablero de refuerzo DM, según indicaciones de plano.
Relación comercial: ANDUJAR, 20.55

| Medición | Uds. | Largo | Alto | Parcial |
|---|---|---|---|---|
| TD1 |  |  |  |  |
| PCI | 1 | 5.6 | 3.2 | 17.92 |
| Total |  |  |  | 17.92 |

**03126NW** m² Cambio de placa de N a W (08/04/2024)
58.67 m² × 3 = 176.01
Incremento por cambio de placa N a placa hidrófuga W. Medida la superficie realmente ejecutada
Relación comercial: ANDUJAR, 3

| Medición | Uds. | Largo | Alto | Parcial |
|---|---|---|---|---|
| Vest. masc. | 1 | 6.35 | 3.25 | 20.64 |
| Vest. adap. masc. | 1 | 4.1 | 3.25 | 13.33 |
| Vest. adap. fem. | 1 | 2.8 | 3.25 | 9.10 |
| Vest. fem. | 1 | 4.8 | 3.25 | 15.60 |
| Total |  |  |  | 58.67 |

### C03.4 Otros
Importe: 46307.56

**C03.04.08** m² Mortero autonivelante de cemento fibrado e: 8 cm con mallazo
927 m² × 18.67 = 17307.09
Base para pavimento interior, de 80 mm de espesor, de mortero autonivelante de cemento, fibrado D-350 F-04 según UNE-EN 13813. Cantidades por m3: 350 kg de cemento II AV-42 SR; 1.620 kg de arena de sílice 04; 180 l de agua; 1,7 kg de plastificante Basf Polyheed 777 NE; 1,5 kg de súper fluidificante Glenium Sky 554 y 600 g de fibra de polipropileno Basf Masterfiber 022, con mallazo de reparto de 25.25.5 mm de acero B500, vertido con mezcladora-bombeadora, sobre lámina de aislamiento para formación de suelo flotante; y posterior aplicación de líquido de curado incoloro, (0,15 l/m²). Incluso encofrado y banda de panel rígido de poliestireno expandido de 10 mm de espesor para la preparación de las juntas perimetrales de dilatación. Se medirá la superficie realmente ejecutada según especificaciones de Proyecto, sin deducir la superficie ocupada por los pilares situados dentro de su perímetro.
Relación comercial: ANDUJAR, 18.67

| Medición | Uds. | Parcial |
|---|---|---|
| Suelo 1 (S1.1) | 287 | 287.00 |
| Suelo 2 (S2.4) | 103 | 103.00 |
| Suelo 3 (S2.6) | 171 | 171.00 |
| Suelo 4 (S2.8) | 235 | 235.00 |
| Suelo 5 (SAR) | 131 | 131.00 |
| Total |  | 927 |

**0201810** m² Solera de hormigón armado de 10 cm de espesor
25.01 m² × 15.78 = 394.66
Solera de hormigón armado de 10 cm de espesor, realizada con hormigón HA-25/B/20/IIa fabricado en central, y vertido con bomba, y malla electrosoldada ME 20x20 Ø 5-5 B 500 T 6x2,20 UNE-EN 10080 como armadura de reparto, colocada sobre separadores homologados, extendido y vibrado manual mediante regla vibrante, sin tratamiento de su superficie con juntas de retracción de 5 mm de espesor, mediante corte con disco de diamante. Incluso panel de poliestireno expandido de 3 cm de espesor, para la ejecución de juntas de dilatación. Se medirá la superficie realmente ejecutada según especificaciones de Proyecto, sin deducir la superficie ocupada por los pilares situados dentro de su perímetro.
Relación comercial: ANDUJAR, 15.78

| Medición | Uds. | Largo | Alto | Parcial |
|---|---|---|---|---|
| Rampas | 1 | 1.6 | 1.3 | 2.08 |
|  | 1 | 2.2 | 1.7 | 3.74 |
|  | 1 | 1.5 | 1.6 | 2.40 |
|  | 1 | 1.5 | 0.7 | 1.05 |
|  | 1 | 1.5 | 1.4 | 2.10 |
|  | 2 | 1.2 | 0.6 | 1.44 |
|  | 2 | 1 | 0.8 | 1.60 |
| Desniveles | 1 | 1.8 | 1 | 1.80 |
|  | 1 | 1.8 | 1.1 | 1.98 |
|  | 1 | 1.8 | 1.1 | 1.98 |
|  | 1 | 4.4 | 1.1 | 4.84 |
| Total |  |  |  | 25.01 |

**10SWW00061** m² Recrecido de suelos de 5cm con mortero
75.31 m² × 12.89 = 970.75
Recrecido de suelos de 5 cm de espesor, con mortero M10 (1:4), incluso extendido, maestreado y fratasado superficial. Medida la superficie ejecutada sin deducir huecos.
Relación comercial: ANDUJAR, 12.89

| Medición | Uds. | Largo | Ancho | Parcial |
|---|---|---|---|---|
| Vest. adap. |  |  |  |  |
|  | 1 | 3.85 | 2.15 | 8.28 |
|  | 1 | 3.9 | 2.15 | 8.39 |
| Duchas fem. | 1 | 1.9 | 3.5 | 6.65 |
| Duchas masc. | 1 | 1.9 | 3.15 | 5.99 |
| PCI | 1 |  | 18 | 18.00 |
| Aerotermos | 1 |  | 28 | 28.00 |
| Total |  |  |  | 75.31 |

**020182** m² Capa de mortero de autonivelante de hasta 2 cm
438.9 m² × 11.19 = 4911.29
Capa de mortero de cemento autonivelante para nivelación de pavimento, de hasta 2 cm de espesor. Medida la superficie realmente ejecutada.
Relación comercial: ANDUJAR, 11.19

| Medición | Uds. | Ancho | Parcial |
|---|---|---|---|
| Agility | 1 | 13 | 13.00 |
|  | 1 | 26 | 26.00 |
| Cross | 1 | 30 | 30.00 |
| Peso libre | 1 | 42 | 42.00 |
|  | 1 | 30 | 30.00 |
|  | 1 | 22 | 22.00 |
| Vest. masc. | 1 | 15 | 15.00 |
|  | 1 | 9.7 | 9.70 |
| Cardio | 1 | 21 | 21.00 |
| Fuerza | 1 | 27 | 27.00 |
| Recorrido | 1 | 9 | 9.00 |
|  | 1 | 7.5 | 7.50 |
|  | 1 | 3.5 | 3.50 |
|  | 1 | 40 | 40.00 |
| Peso libre II | 1 | 22 | 22.00 |
|  | 1 | 22 | 22.00 |
|  | 1 | 22 | 22.00 |
| Aerotermos | 1 | 7.2 | 7.20 |
|  | 1 | 11 | 11.00 |
|  | 1 | 15 | 15.00 |
| Vest. fem. | 1 | 22 | 22.00 |
| Oficina | 1 | 11 | 11.00 |
| SAR | 1 | 11 | 11.00 |
| Total |  |  | 438.9 |

**03432A6** m² Aislamiento horizontal de soleras XPS 60mm (12/02/2025)
200.5 m² × 11.5 = 2305.75
Aislamiento térmico horizontal de soleras en contacto con el terreno formado por panel rígido de poliestireno extruido, de superficie lisa y mecanizado lateral a media madera, de 60 mm de espesor, resistencia a compresión >= 300 kPa, resistencia térmica 1,5 m²K/W, conductividad térmica 0,034 W/(mK), colocado en la base de la solera, cubierto con un film de polietileno de 0,2 mm de espesor, preparado para recibir una solera de mortero u hormigón (no incluida en este precio).
Relación comercial: ANDUJAR, 11.5

| Medición | Uds. | Ancho | Parcial |
|---|---|---|---|
| Recorrido | 1 | 9 | 9.00 |
|  | 1 | 4 | 4.00 |
|  | 1 | 4 | 4.00 |
|  | 1 | 3.5 | 3.50 |
| Peso libre | 2 | 20 | 40.00 |
|  | 2 | 22 | 44.00 |
|  | 1 | 22 | 22.00 |
|  | 1 | 22 | 22.00 |
| Peso libre II | 2 | 7 | 14.00 |
|  | 1 | 8 | 8.00 |
|  | 1 | 30 | 30.00 |
| Total |  |  | 200.5 |

**03432A5** m² Aislamiento horizontal de soleras XPS 50mm
271 m² × 10.08 = 2731.68
Aislamiento térmico horizontal de soleras en contacto con el terreno formado por panel rígido de poliestireno extruido, de superficie lisa y mecanizado lateral a media madera, de 50 mm de espesor, resistencia a compresión >= 300 kPa, resistencia térmica 1,5 m²K/W, conductividad térmica 0,034 W/(mK), colocado en la base de la solera, cubierto con un film de polietileno de 0,2 mm de espesor, preparado para recibir una solera de mortero u hormigón (no incluida en este precio).
Relación comercial: ANDUJAR, 10.08

| Medición | Uds. | Ancho | Parcial |
|---|---|---|---|
| Agility | 1 | 22 | 22.00 |
| Peso libre I | 1 | 42 | 42.00 |
|  | 1 | 35 | 35.00 |
|  | 1 | 15 | 15.00 |
| Recorrido | 1 | 30 | 30.00 |
|  | 1 | 7.5 | 7.50 |
| Peso libre | 1 | 21 | 21.00 |
|  | 1 | 22 | 22.00 |
| Peso libre II | 1 | 8 | 8.00 |
|  | 1 | 8 | 8.00 |
|  | 1 | 9 | 9.00 |
| Cardio | 1 | 21.5 | 21.50 |
| Fuerza | 1 | 30 | 30.00 |
| Total |  |  | 271 |

**03432A4** m² Aislamiento horizontal de soleras XPS 40mm
373 m² × 9.06 = 3379.38
Aislamiento térmico horizontal de soleras en contacto con el terreno formado por panel rígido de poliestireno extruido, de superficie lisa y mecanizado lateral a media madera, de 40 mm de espesor, resistencia a compresión >= 300 kPa, resistencia térmica 1,5 m²K/W, conductividad térmica 0,034 W/(mK), colocado en la base de la solera, cubierto con un film de polietileno de 0,2 mm de espesor, preparado para recibir una solera de mortero u hormigón (no incluida en este precio).
Relación comercial: ANDUJAR, 9.06

| Medición | Uds. | Ancho | Parcial |
|---|---|---|---|
| Agility | 1 | 30 | 30.00 |
|  | 1 | 30 | 30.00 |
| Cross | 1 | 25 | 25.00 |
| Recorrido | 2 | 9.5 | 19.00 |
|  | 2 | 6.5 | 13.00 |
| Peso libre | 1 | 22 | 22.00 |
|  | 1 | 22 | 22.00 |
| Peso libre I | 1 | 8 | 8.00 |
|  | 2 | 8 | 16.00 |
|  | 1 | 15 | 15.00 |
| Aerotermos | 1 | 7 | 7.00 |
|  | 1 | 10.5 | 10.50 |
| Vest. fem. | 1 | 3.5 | 3.50 |
|  | 2 | 13 | 26.00 |
|  | 1 | 12 | 12.00 |
| Vest. masc. | 1 | 5 | 5.00 |
|  | 2 | 15 | 30.00 |
|  | 1 | 16.5 | 16.50 |
| Entrada | 1 | 12.5 | 12.50 |
| Cardio | 2 | 21 | 42.00 |
| Fuerza | 1 | 8 | 8.00 |
| Total |  |  | 373 |

**03432A2** m² Aislamiento horizontal de soleras XPS 20mm (14/10/2024)
280.3 m² × 6.5 = 1821.95
Aislamiento térmico horizontal de soleras en contacto con el terreno formado por panel rígido de poliestireno extruido, de superficie lisa y mecanizado lateral a media madera, de 20 mm de espesor, resistencia a compresión >= 300 kPa, resistencia térmica 1,5 m²K/W, conductividad térmica 0,034 W/(mK), colocado en la base de la solera, cubierto con un film de polietileno de 0,2 mm de espesor, preparado para recibir una solera de mortero u hormigón (no incluida en este precio).
Relación comercial: ANDUJAR, 6.5

| Medición | Uds. | Ancho | Parcial |
|---|---|---|---|
| Agility | 1 | 22 | 22.00 |
|  | 1 | 30 | 30.00 |
| Cross | 1 | 30 | 30.00 |
| Peso libre I | 1 | 42 | 42.00 |
|  | 1 | 30 | 30.00 |
|  | 1 | 21 | 21.00 |
| Vest. fem. | 1 | 26 | 26.00 |
|  | 1 | 22 | 22.00 |
| Vest. masc. | 1 | 14.5 | 14.50 |
|  | 1 | 7.8 | 7.80 |
| Fuerza | 1 | 35 | 35.00 |
| Total |  |  | 280.3 |

**03433A** m Formación de canaleta en suelo
29.15 m × 19.86 = 578.92
Formación de canaleta en suelo acústico para inclusión de instalaciones de máquinas de cardio, tornos, quioscos o similar, incluso acabado superior con chapa plegada de aluminio lacado "5 palillos" de 3 mm de espesor con rigidizadores para pisadas, cortes para salida de conexiones a cada máquina, pequeño material y ayudas necesarias. Medida la longitud ejecutada.
Relación comercial: ANDUJAR, 19.86

| Medición | Uds. | Largo | Parcial |
|---|---|---|---|
|  | 1 | 1.3 | 1.30 |
| Bajante-tornos | 1 | 4.5 | 4.50 |
| Tornos-mostrador | 1 | 0.3 | 0.30 |
| Tornos-cardio | 1 | 15 | 15.00 |
| Cardio - speed | 1 | 6.15 | 6.15 |
| Bajante-cinta curva | 1 | 1.9 | 1.90 |
| Total |  |  | 29.15 |

**034331** m Formación de canaleta en duchas
8 m × 28.96 = 231.68
Formación de canaleta empotrada en duchas, incluso apertura de hueco con una holgura de 5 cm por todas sus caras para permitir extracción de rejilla superior de acabado, pequeño material y ayudas necesarias. Medida la longitud ejecutada.
Relación comercial: ANDUJAR, 28.96

| Medición | Uds. | Largo | Parcial |
|---|---|---|---|
| Ducha masc. | 2 | 2 | 4.00 |
| Ducha fem. | 2 | 2 | 4.00 |
| Total |  |  | 8 |

**06003C** m² Formación pte. e impermeabilzación doble lámina de betún
75.5 m² × 29.41 = 2220.46
Impermeabilización de zonas húmedas, realizada con doble lámina de betún modificado con elastómero SBS, LBM(SBS)-40-FP, con armadura de fieltro de poliéster no tejido de 160 g/m², de superficie no protegida, adherida con emulsión asfáltica aniónica con cargas tipo EB a un soporte de mortero de cemento CEM II/B-P 32,5 N tipo M-5, confeccionado en obra con 250 kg/m³ de cemento y una proporción en volumen 1/6, con espesor medio de 4 cm y pendiente deL 2% al 5%, acabado fratasado, y protegida con capa separadora. El precio incluye el mortero de formación de prendiente. No incluye el pavimento. Se medirá, en proyección horizontal, la superficie realmente ejecutada según especificaciones de Proyecto, desde las caras interiores de los antepechos o petos perimetrales que la limitan, incluso p.p. de remates perimetrales. Se incluye prueba de estanqueidad de 24 h.
Relación comercial: ANDUJAR, 29.41

| Medición | Uds. | Ancho | Parcial |
|---|---|---|---|
| Cuarto PCI | 1 | 18 | 18.00 |
| Ducha masc. | 1 | 6 | 6.00 |
| Vest. Adap. masc. | 1 | 8.5 | 8.50 |
| Duchas fem. | 1 | 6.5 | 6.50 |
| Vest. adap. fem. | 1 | 8.5 | 8.50 |
| Aerotermos | 1 | 28 | 28.00 |
| Total |  |  | 75.5 |

**RO0005C** m³ Relleno de arena compactada
137.15 m³ × 33.6 = 4608.24
Base de pavimento realizada mediante relleno con arena de 0 a 5 mm de diámetro, y compactación en tongadas sucesivas de 30 cm de espesor máximo con bandeja vibrante de guiado manual, hasta alcanzar una densidad seca no inferior al 95% de la máxima obtenida en el ensayo Proctor Modificado, realizado según UNE 103501. El precio no incluye la realización del ensayo Proctor Modificado.Medido en metro cúbico
Relación comercial: ANDUJAR, 33.6

| Medición | Uds. | Ancho | Parcial |
|---|---|---|---|
|  | 29.15 |  | 29.15 |
|  | 8 |  | 8.00 |
| Relleno | 1 | 100 | 100.00 |
| Total |  |  | 137.15 |

**0007** u Ayudas de albañilería para colocación de pantallas TV
1 u × 60 = 60.00
Ayudas de albañilería para colcoación de pantallas TV
Relación comercial: ANDUJAR, 60

**0008** u Ayudas de albañilería para colocación de pequeño material de SG
1 u × 150 = 150.00
Ayudas de albañilería para colocación de accesorios en baños (portarollos, jaboneras, dispensador de papel), botiquín, colgadores, ambientador, fijación de cableado y elementos auxiliares de estos aparatos, así como pequeños elementos de cartelería corporativa
Relación comercial: ANDUJAR, 150

**0078N** u Ayudas de albañilería para colocación de tornos y portillo
1 u × 150 = 150.00
Ayudas de albañilería para colocación de tornos y portillos anclados con taco químico. Tornos y portillo suministrados por SG.
Relación comercial: ANDUJAR, 150

**00081A** pa Ayudas de albañilería para instalaciones
1 pa × 1070.43 = 1070.43
Ayudas de albañilería para instalaciones, incluso mano de obra, elementos auxiliares, pequeño material, apertura y tapado de huecos y regolas para la correcta ejecución de las instalaciones de fontanería, saneamiento, pci, electricidad, ventilación y climatización, incluso p/p de material auxiliar, maquinaria y elementos de protección.
Relación comercial: ANDUJAR, 1070.43

**0078N43** u Ayudas de albañilería para colocación y cableado de mesa
1 u × 100 = 100.00
Ayudas de albañilería para colocación cableado de mesa suministrada por SG.
Relación comercial: ANDUJAR, 100

**SG0102013A** ml Corte 2cm de espesor de solera de hormigon y relleno de porexpán
34.2 ml × 20.84 = 712.73
Corte mínimo de 2cm en solera de mortero autonivelante, con sierra con disco diamantado, sin afectar al aislamiento bajo la losa y posterior relleno de con porexpán de 1cm de espesor. El precio no incluye el levantado del pavimento. Se medirá la longitud realmente ejecutada según especificaciones del Proyecto.
Relación comercial: ANDUJAR, 20.84

| Medición | Uds. | Largo | Parcial |
|---|---|---|---|
| Peso libre | 1 | 4.5 | 4.50 |
|  | 1 | 6.7 | 6.70 |
|  | 1 | 6 | 6.00 |
|  | 1 | 15 | 15.00 |
|  | 1 | 2 | 2.00 |
| Total |  |  | 34.2 |

**03434DM** m² Tablero MDF 10mm (12/02/2025)
170 m² × 11.5 = 1955.00
Suministro y colocación de tablero de fibras de madera y resinas de densidad media (MDF), hidrófugo, sin recubrimiento, de 10 mm de espesor, se colocaran los tableros de forma contrapeada. Incluso mano de obra, pequeño material y elementos auxiliares. Se medirá la superficie realmente ejecutada según especificaciones de Proyecto.
Relación comercial: ANDUJAR, 11.5

| Medición | Uds. | Ancho | Parcial |
|---|---|---|---|
| Peso libre | 1 | 120 | 120.00 |
| Recorrido | 2 | 25 | 50.00 |
| Total |  |  | 170 |

**15.01** ud Señalización elementos accesibles (03/05/2023)
7 ud × 15 = 105.00
Placa de señalización de elementos accesibles de PVC, de 250x300 mm, Incluso elementos de fijación. Se medirá el número de unidades realmente ejecutadas según especificaciones de Proyecto.
Relación comercial: ANDUJAR, 15

| Medición | Uds. | Parcial |
|---|---|---|
| Vest. | 4 | 4.00 |
| Salidas | 3 | 3.00 |
| Total |  | 7 |

**0186243** u Caja de metacrilato con llave para termostato (22/05/2024)
1 u × 19.5 = 19.50
Caja de bloqueo universal para termostato con llaves, dispositivo de protección para termostato de pared, de metacrilato transparente. Incluso colocación, piezas especialas, llave y mano de obra. Medida la unidad completamente ejecutada.
Relación comercial: ANDUJAR, 19.5

| Medición | Uds. | Parcial |
|---|---|---|
| Agility | 1 | 1.00 |
| Total |  | 1 |

**0186244** U Formación de hornacina en fachada para suministro de agua (07/11/2024)
1 U × 150 = 150.00
Ejecución de hornacina para alojar puentes de contador de acometida para suministro de agua sanitaria (o de agua para instalación contra incendios). La partida incluye la apertura de huecos, realización de hornacina, con recibido de hornacina normalizada según compañía o fábrica in situ según indicaciones de compañía suministradora local, enfoscado del interior, puertas normalizadas según exigencias de compañía suministradora y gestión de residuos. En la partida no están incluidos los puentes de contador. Medido según la unidad real ejecutada.
Relación comercial: ANDUJAR, 150

**0186245** u Estanteria PVC 40x90x180 cm (18/12/2024)
2 u × 90 = 180.00
Estantería de PVC de 4 o 5 baldas en color negro o gris, segun fabricante. Medidas: 90 x180 x40 cm (ancho x alto x fondo). Incluso colocación,pequeño material auxiliar de montaje y mano de obra. Medida la unidad completamente ejecutada.
Relación comercial: ANDUJAR, 90

**06WWT0TY51** m² Rasillón cerámico (15/01/2025)
5.94 m² × 32.5 = 193.05
Tablero de rasillón de 50x20x4 cm, recibido el primero con pasta de yeso YG, y capa de compresión de hormigón en masa de 5 cm de espesor y mallazo de acero 150x300x6 mm para falso techo.
Medida superficie realmente ejecutada.
Relación comercial: ANDUJAR, 32.5

| Medición | Uds. | Largo | Ancho | Parcial |
|---|---|---|---|---|
| Zaguan | 1 | 1.1 | 1.8 | 1.98 |
|  | 1 | 1.1 | 1.8 | 1.98 |
|  | 1 | 1.1 | 1.8 | 1.98 |
| Total |  |  |  | 5.94 |

## SG04 Actuaciones Acústicas
Importe: 110763.31

**4SA8I** m² Suelo acústico. H8+I
287 m² × 7.05 = 2023.35
Espesor total = 9 cm
Losa flotante de hormigon armado de 8cm de espesor (no incluida en esta paratida) sobre una lámina anti-impacto de polietileno reticulado de celda cerrada tipo IMPACTODAN 10 (1cm de espesor) o equivalente.
Todo el sistema se realizara aplicando buenas practicas constructivas y evitando la generacion de puentes acústicos.
El consumo de espacio de esta solución es de 9 cm más suelo de terminación.
Las zonas donde se prevea recibir impactos se cubrirán con soluciones especificas que incrementen el aislamiento practico a dichos impactos, segun uso, hasta alcanzar los requisitos establecidos.
Detalle según estudio acústico. Medida la superficie realmente ejecutada, medida en superficie horizontal.
Relación comercial: ANDUJAR, 7.05

| Medición | Uds. | Ancho | Parcial |
|---|---|---|---|
| Vestuarios | 1 | 125 | 125.00 |
| Oficina | 1 | 12 | 12.00 |
| Recorrido | 1 | 150 | 150.00 |
| Total |  |  | 287 |

**4SA084** m² Suelo acústico. H8+C4 (17/01/2025)
103 m² × 11.5 = 1184.50
Espesor total = 12 cm
Losa flotante de hormigon armado de 8cm de espesor (no incluida en esta paratida) sobre 4 cm de COPOPREN, de 80 Kg/m3 de densidad, cubierta con un plástico hidrofugo. Incluso banda perimetral de material indicado en planos en el perímetro de la losa, evitando contacto de mortero autonivelante y trasdosado acústico. El plástico no podrá tener perforaciones, incluso juntas, juntas estructurales y encofrados.
Todo el sistema se realizara aplicando buenas practicas constructivas y evitando la generacion de puentes acusticos.
El consumo de espacio de esta solución es de 12 cm más suelo de terminación.
Las zonas donde se prevea recibir impactos se cubriran con soluciones especificas que incrementen el aislamiento practico a dichos impactos, segun uso, hasta alcanzar los requisitos establecidos.
Detalle según estudio acústico. Medida la superficie realmente ejecutada, medida en superficie horizontal.
Relación comercial: ANDUJAR, 11.5

| Medición | Uds. | Ancho | Parcial |
|---|---|---|---|
| Suelo 2 (S2.4) |  |  |  |
| Cardio | 1 | 48 | 48.00 |
| Inst. I | 1 | 55 | 55.00 |
| Total |  |  | 103 |

**4SA086** m² Suelo acústico. H8+C6
171 m² × 16.85 = 2881.35
Espesor total = 14 cm
Losa flotante de hormigon armado de 8 cm de espesor (no incluida en esta paratida) sobre 6 cm de COPOPREN, de 80 Kg/m3 de densidad, cubierta con un plastico hidrofugo.
Las planchas de copoprén irán contrapeadas, evitando huecos entre planchas. Incluso banda perimetral de copoprén en el perímetro de la losa, evitando contacto de mortero autonivelante y trasdosado acústico. El plástico no podrá tener perforaciones, incluso juntas, juntas estructurales y encofrados.
Todo el sistema se realizara aplicando buenas practicas constructivas y evitando la generacion de puentes acusticos.
El consumo de espacio de esta solución es de 14 cm más suelo de terminación.
Las zonas donde se prevea recibir impactos se cubriran con soluciones especificas que incrementen el aislamiento practico a dichos impactos, segun uso, hasta alcanzar los requisitos establecidos.
Detalle según estudio acústico. Medida la superficie realmente ejecutada, medida en superficie horizontal.
.
Relación comercial: ANDUJAR, 16.85

| Medición | Uds. | Ancho | Parcial |
|---|---|---|---|
| Suelo 3 (S2.6) |  |  |  |
| Agility | 1 | 110 | 110.00 |
| Fuerza | 1 | 61 | 61.00 |
| Total |  |  | 171 |

**4SA108** m² Suelo acústico. H8+C8 (17/01/2025)
235 m² × 19.5 = 4582.50
Espesor total = 16 cm
Losa flotante de hormigon armado de 8cm de espesor (no incluida en esta partida) sobre 8 cm de COPOPREN, de 80 Kg/m3 de densidad, cubierta con un plastico hidrofugo.
Las planchas de copoprén irán contrapeadas, evitando huecos entre planchas. Incluso banda perimetral de material indicado en planos en el perímetro de la losa, evitando contacto de mortero autonivelante y trasdosado acústico. El plástico no podrá tener perforaciones, incluso juntas, juntas estructurales y encofrados.
Todo el sistema se realizara aplicando buenas practicas constructivas y evitando la generacion de puentes acusticos.
El consumo de espacio de esta solucion es de 16 cm más suelo de terminacion.
Las zonas donde se prevea recibir impactos se cubriran con soluciones especificas que incrementen el aislamiento practico a dichos impactos, segun uso, hasta alcanzar los requisitos establecidos.
Detalle segun estudio acustico. Medida la superficie realmente ejecutada, medida en superficie horizontal.
.
Relación comercial: ANDUJAR, 19.5

| Medición | Uds. | Ancho | Parcial |
|---|---|---|---|
| Suelo 4 (S2.8) |  |  |  |
| Peso libre | 1 | 125 | 125.00 |
|  | 1 | 110 | 110.00 |
| Total |  |  | 235 |

**4SA10AB1** m² Suelo acustico alto rendimiento (17/01/2025)
131 m² × 86.01 = 11267.31
Espesor total = 18 cm + 4 cm SBR
Se construirá una losa flotante de hormigón armado de 8 cm de espesor (no incluida en esta paratida) sobre 4 cm de COPOPRÉN, de 80 Kg/m3 de densidad cubierto con un plástico hidrófugo. El copoprén a su vez, estará colocado sobre 2 tableros de DM de 10 mm contrapeados colocados sobre tacos azules de Viscoren (6,25 uds/m²), formando una cámara de 4cm que se rellenará completamente con lana mineral de 50 Kg/m3 de densidad. Para facilitar la instalación de los tacos, se pueden utilizar perfiles TC-60 para encajar las piezas.
Incluso banda perimetral de copoprén en el perímetro de la losa, evitando contacto de mortero autonivelante y trasdosado acústico. El plástico no podrá tener perforaciones, incluso juntas, juntas estructurales y encofrados.
Sobre el hormigón se instalará en todas las zonas donde se prevean recibir impactos losetas SBR de 4 cm (no incluidas en esta partida).
Todo el sistema se realizara aplicando buenas practicas constructivas y evitando la generacion de puentes acusticos.
Las zonas donde se prevea recibir impactos se cubriran con soluciones especificas que incrementen el aislamiento practico a dichos impactos, segun uso, hasta alcanzar los requisitos establecidos.
Detalle según estudio acústico. Medida la superficie realmente ejecutada, medida en superficie horizontal.
.
Relación comercial: ANDUJAR, 86.01

| Medición | Uds. | Ancho | Parcial |
|---|---|---|---|
| Suelo 5 (SAR) |  |  |  |
| Cross | 1 | 85 | 85.00 |
| Peso libre | 1 | 46 | 46.00 |
| Total |  |  | 131 |

**0P110L10A** m² Trasdosado Acústico P1.10.L10 (1x15+10LM) (25/04/2023)
716.52 m² × 40.05 = 28696.63
Espesor total = 11.5 cm
Trasdosado consistente en un cerramiento de una placa de yeso laminado de 15 mm; dejando una cámara de 10 cm que se rellenará con 10cm de lana mineral de 70 Kg/m3 de densidad.
Todo el sistema se construirá empleando buenas prácticas en cuanto a evitar puentes acústicos, utilizando bandas acústicas o lana mineral en los perfiles. Estructura de soporte con amortiguadores tipo ep500 + SYLOMER o material de caracteristicas tecnicas iguales o superiores. En puntos intermedios se incorporarán amortiguadores EP400 anclados a pared para evitar el pandeo del perfil.
El objetivo es evitar, en este caso, el contacto de la perfileria con la pared, incluso a traves de amortiguadores. La fijacion se realiza de suelo a forjado superior.
Resulta imprescindible evitar el contacto directo perimetral con forjados y/o tabiques/paredes.
Las paredes se soportan directamente sobre el suelo original, con banda acustica interpuesta, y por la parte superior suben hasta casi tocar el forjado, sin llegar a hacerlo (dejando un centimetro aproximadamente de holgura).
En los pilares la cámara se puede reducir hasta 6 cm, completamente rellenos de lana mineral.
Detalle según estudio acústico
Se medirá la superficie realmente ejecutada según especificaciones de Proyecto, medido a cara exterior, sin duplicar esquinas ni encuentros, incluso parte proporcional de recercados y cajones, descontando huecos mayores de 3m2, incluso tablero de refuerzo DM, según indicaciones de plano.
Relación comercial: ANDUJAR, 40.05

| Medición | Uds. | Largo | Ancho | Alto | Parcial |
|---|---|---|---|---|---|
| TDA 1 |  |  |  |  |  |
| Cardio | 1 | 14.5 |  | 3.54 | 51.33 |
|  | -2 |  | 5.4 |  | -10.80 |
| Pilares cardio | 1 | 2.6 |  | 3.54 | 9.20 |
|  | 1 | 2.6 |  | 3.54 | 9.20 |
|  | 1 | 3.1 |  | 3.54 | 10.97 |
| Pilares fuerza | 1 | 3.05 |  | 3.54 | 10.80 |
|  | 1 | 3.05 |  | 3.54 | 10.80 |
|  | 1 | 2.8 |  | 3.54 | 9.91 |
| Recorrido entrada | 1 | 2.15 |  | 3.54 | 7.61 |
|  | 1 | 2.1 |  | 1.05 | 2.21 |
|  | 1 | 2.7 |  | 3.54 | 9.56 |
|  | 1 | 3.9 |  | 3.54 | 13.81 |
|  | 1 | 4.05 |  | 3.54 | 14.34 |
|  | 1 | 4.7 |  | 3.54 | 16.64 |
|  | 1 | 2.05 |  | 1.05 | 2.15 |
| Peso libre | 1 | 13 |  | 3.42 | 44.46 |
|  | 1 | 13.2 |  | 3.42 | 45.14 |
|  | 1 | 3.3 |  | 3.42 | 11.29 |
|  | 1 | 5.6 |  | 3.42 | 19.15 |
| Pilares P.L. | 3 | 2.7 |  | 3.42 | 27.70 |
|  | 1 | 2.8 |  | 3.42 | 9.58 |
|  | 4 | 2.6 |  | 3.42 | 35.57 |
|  | 1 | 1.95 |  | 3.42 | 6.67 |
|  | 4 | 3.05 |  | 3.42 | 41.72 |
|  | 1 | 2.8 |  | 3.42 | 9.58 |
| Cross | 1 | 7.2 |  | 3.42 | 24.62 |
| Pilares cross | 1 | 3.8 |  | 3.42 | 13.00 |
|  | 1 | 2.8 |  | 3.42 | 9.58 |
|  | 1 | 1.2 |  | 3.42 | 4.10 |
|  | 1 | 0.7 |  | 3.42 | 2.39 |
| Pilares recorrido II | 1 | 3.2 |  | 3.42 | 10.94 |
|  | 1 | 2.8 |  | 3.26 | 9.13 |
| Inst. II | 1 | 4.66 |  | 3.22 | 15.01 |
|  | 1 | 1.8 |  | 1.05 | 1.89 |
|  | 1 | 6.6 |  | 3.22 | 21.25 |
|  | 1 | 5.5 |  | 3.22 | 17.71 |
|  | 1 | 2.05 |  | 3.22 | 6.60 |
|  | 1 | 17.6 |  | 3.22 | 56.67 |
|  | 1 | 2.6 |  | 3.07 | 7.98 |
| Vest. fem. | 1 | 11 |  | 3.22 | 35.42 |
|  | 1 | 1.9 |  | 3.22 | 6.12 |
| Pilares vest. fem. | 1 | 2.6 |  | 3.3 | 8.58 |
|  | 1 | 2.8 |  | 3.3 | 9.24 |
| Vest. masc. | 1 | 8.6 |  | 3.25 | 27.95 |
|  | 1 | 3 |  | 3.25 | 9.75 |
| Total |  |  |  |  | 716.52 |

**0P230L15A** m² Trasdosado Acústico P2.15.L15 (2x15+15LM) (26/04/2023)
107.26 m² × 52.35 = 5615.06
Espesor total = 18 cm
Trasdosado consistente en un cerramiento tipo sandwich de doble placa de yeso laminado de 15 mm; dejando una camara de 15 cm que se rellenará con 15 cm de lana mineral de 70 Kg/m3 de densidad.
Todo el sistema se construirá empleando buenas prácticas en cuanto a evitar puentes acústicos, utilizando bandas acústicas o lana mineral en los perfiles. Estructura de soporte con amortiguadores tipo ep500 + SYLOMER o material de caracteristicas tecnicas iguales o superiores. En puntos intermedios se incorporarán amortiguadores EP400 anclados a pared para evitar el pandeo del perfil.
El objetivo es evitar, en este caso, el contacto de la perfileria con la pared, incluso a traves de amortiguadores. La fijacion se realiza de suelo a forjado superior.
Resulta imprescindible evitar el contacto directo perimetral con forjados y/o tabiques/paredes.
Las paredes se soportan directamente sobre el suelo original, con banda acustica interpuesta, y por la parte superior suben hasta casi tocar el forjado, sin llegar a hacerlo (dejando un centimetro aproximadamente de holgura).
En los pilares la cámara se puede reducir hasta 6 cm, completamente rellenos de lana mineral.
Detalle según estudio acústico
Se medirá la superficie realmente ejecutada según especificaciones de Proyecto, medido a cara exterior, sin duplicar esquinas ni encuentros, incluso parte proporcional de recercados y cajones, descontando huecos mayores de 3m2, incluso tablero de refuerzo DM, según indicaciones de plano.
Relación comercial: ANDUJAR, 52.35

| Medición | Uds. | Largo | Alto | Parcial |
|---|---|---|---|---|
| TDA2 |  |  |  |  |
| Agility | 1 | 23 | 3.54 | 81.42 |
| Pilares Ag. | 1 | 3.5 | 3.54 | 12.39 |
|  | 1 | 3.8 | 3.54 | 13.45 |
| Total |  |  |  | 107.26 |

**0T112L12** m² Techo acústico T1.12.L12 (1x15+12LM)
880 m² × 46.5 = 40920.00
Espesor total = 13cm
El aislamiento del techo consistirá en un cerramiento de una placa de yeso laminado de 15 mm; dejando una cámara de 12cm que se rellenará con 12cm lana mineral de 40-60 Kg/m3 de densidad, incluso amortiguadores tipo AKUSTIK SUPER T60 + SYLOMER A45 de AMC mecanocaucho (1,2 ud/m2).
Todo el sistema se construirá empleando buenas prácticas en cuanto a evitar puentes acústicos, utilizando bandas acústicas en los perfiles y amortiguadores adecuados.
Resulta imprescindible evitar el contacto directo perimetral con tabiques/paredes/pilares, interponiendo bandas acusticas en caso de necesidad. Idealmente el cerramiento del techo debe quedar flotante.
El techo acustico descuelga directamente de una estructura de perfiles que va fijada al forjado superior (en cuyo caso se emplean amortiguadores en cada varilla que descuelga) .
Este techo baja, sin llegar a tocar directamente los trasdosados (colocando banda acustica, dejando un hilo de luz y no masillando las juntas).
Se realizara una compartimentacion de techos segun areas funcionales evitar la transmisión de ruido entre zonas.
Por debajo del techo acústico se puede construir un techo técnico para el paso de instalaciones, preferiblemente con terminación fonoabsorbente.
Detalle según estudio acústico.
Relación comercial: ANDUJAR, 46.5

| Medición | Uds. | Ancho | Parcial |
|---|---|---|---|
| T1 | 1 | 880 | 880.00 |
| Total |  |  | 880 |

**0T215L20VM** m² Techo acústico T2.20.L20 (2x15+20LM) VISCOREM + MUELLE (27/08/2025)
120 m² × 66.05 = 7926.00
Espesor total = 23cm
El aislamiento del techo consistira en un cerramiento con dos placas de yeso laminado de 15mm dejando una camara de 20 cm que se rellenara con 20 cm de lana mineral de 60 Kg/m3 de densidad, incluso amortiguadores tipo VISCOREM + MUELLE de Termoelástica en cada varilla que descuelga, según detalle y especificaciones de estudio acústico.
Todo el sistema se construira empleando buenas practicas en cuanto a evitar puentes acusticos, utilizando bandas acusticas en los perfiles y amortiguadores adecuados.
Resulta imprescindible evitar el contacto directo perimetral con tabiques/paredes/pilares, interponiendo bandas acusticas en caso de necesidad. Idealmente el cerramiento del techo debe quedar flotante.
El techo acustico descuelga directamente de una estructura de perfiles que va fijada al forjado superior (en cuyo caso se emplean amortiguadores en cada varilla que descuelga) .
Este techo baja, sin llegar a tocar directamente los trasdosados (colocando banda acustica, dejando un hilo de luz y no masillando las juntas).
Aunque la solución es común a todo el local, se realizará una compartimentacion de techos segun areas funcionales evitar la transmisión de ruido entre zonas.
Detalle según estudio acústico.
Relación comercial: ANDUJAR, 66.05

| Medición | Uds. | Ancho | Parcial |
|---|---|---|---|
| T2 | 1 | 120 | 120.00 |
| Total |  |  | 120 |

**4PKB2BAJA** m Forrado de bajantes con PKB2
40 m × 13 = 520.00
Forrado de bajantes con PKB2 previa a la instalación de techo acústico. Medido el metro lineal de bajante hasta un diámetro de 250mm realmente ejecutado.
Relación comercial: ANDUJAR, 13

**4PKB2BAJACL** m² Forrado de conductos con PKB2 (16/06/2023)
47.4 m² × 26 = 1232.40
Forrado de conductos con doble capa de PKB2, incluso elementos auxiliares, mano de obra y pequeño material. Medida la superficie realmente ejecutada (se medirá la doble capa de PKB2).
Relación comercial: ANDUJAR, 26

| Medición | Uds. | Largo | Ancho | Alto | Parcial |
|---|---|---|---|---|---|
| Vent. Adm. 1 | 2 | 4 | 0.3 |  | 2.40 |
|  | 2 | 4 |  | 0.3 | 2.40 |
| Vent. ext. 1 | 2 | 3 | 0.5 |  | 3.00 |
|  | 2 | 3 |  | 0.2 | 1.20 |
| Vent. ext. 2 | 2 | 2 | 0.2 |  | 0.80 |
|  | 2 | 2 |  | 0.2 | 0.80 |
| Rec. 2 | 4 | 2 |  | 0.6 | 4.80 |
|  | 4 | 2 | 0.25 |  | 2.00 |
| GIA-CEN 22 | 10 | 2 | 0.5 |  | 10.00 |
|  | 10 | 2 |  | 0.3 | 6.00 |
| SV-250/H | 4 | 2 | 0.5 |  | 4.00 |
|  | 4 | 2 |  | 0.2 | 1.60 |
| Rec 1 | 4 | 2 | 0.8 |  | 6.40 |
|  | 4 | 2 | 0.25 |  | 2.00 |
| Total |  |  |  |  | 47.4 |

**0SILSNA101595** u Silencioso 1500x900x500 (09/09/2025)
10 u × 296.84 = 2968.40
Suministro y colocación de silenciador acústico de celdillas SNA-10 1 (1500X900X500mm), de características según estudio acústico:
Bafles de 15 cm con 10 cm de paso de aire entre bafles.
Envolvente y anclajes: Chapa galvanizada de 1,2 mm.e. y
marco perimetral realizado con junta “METU”.
Celdillas: Chapa galvanizada 0,8 mm e. con acabado plano
en los dos extremos.
Material absorbente: Lana de roca.
Densidad absorbente: 50 Kg/m³.
Acabado celdillas: Velo negro de protección.
Ancho de celdillas: 150 mm.
Modelo: SNA5, SNA7.5, SNA10 y SNA15.
Ancho canal paso de aire: 50, 75, 100 y 150 mm. según
modelo.
Temperatura máx. utilización: 200 ºC
Certificado acústico: APPLUS Expte. nº 12/4410 - Pérdida
de inserción de silenciadores según UNE-EN ISO 11691:2010
Medidas las unidades realmente ejecutadas.

**03126NW** m² Cambio de placa de N a W
315.27 m² × 3 = 945.81

| Medición | Uds. | Largo | Ancho | Alto | Parcial |
|---|---|---|---|---|---|
| Vest. masc. | 1 | 8.8 |  | 3.13 | 27.54 |
|  | 1 | 3 |  | 3.13 | 9.39 |
|  | 1 | 6.5 |  | 3.13 | 20.35 |
| Vest. masc. adap. | 1 | 4.1 |  | 3.21 | 13.16 |
| Vest. fem. adap. | 1 | 4 |  | 3.21 | 12.84 |
| Vest. fem. | 1 | 3.2 |  | 3.21 | 10.27 |
|  | 1 | 13 |  | 3.13 | 40.69 |
|  | 1 | 2.8 |  | 3.13 | 8.76 |
|  | 1 | 2.6 |  | 3.13 | 8.14 |
| Aerotermos | 1 | 5.32 |  | 3.17 | 16.86 |
|  | 1 | 18 |  | 3.1 | 55.80 |
|  | 1 | 6.6 |  | 3.17 | 20.92 |
|  | 1 | 1.75 |  | 3.17 | 5.55 |
| T1 | 1 |  | 65 |  | 65.00 |
| Total |  |  |  |  | 315.27 |

## SG05 Revestimientos
Importe: 25128.17

**05001** m² Enfoscado de cemento maestreado y bruñido en exteriores
18 m² × 14.18 = 255.24
Enfoscado de cemento, maestreado, aplicado sobre un paramento vertical exterior, acabado superficial bruñido, con mortero de cemento, tipo GP CSIII W1, previa colocación de malla antiálcalis en cambios de material y en los frentes de forjado, incluso pequeño material, mano de obra, elementos auxiliares y remates con encuentros singulares y carpinterías. Se medirá la superficie realmente ejecutada según especificaciones de Proyecto, deduciendo, en los huecos de superficie mayor de 4 m², el exceso sobre 4 m².
Relación comercial: ANDUJAR, 14.18

| Medición | Uds. | Largo | Alto | Parcial |
|---|---|---|---|---|
| Zaguanes | 2 | 1 | 3 | 6.00 |
|  | 2 | 1 | 3 | 6.00 |
|  | 2 | 1 | 3 | 6.00 |
| Total |  |  |  | 18 |

**05003B** m² Alicatado gres porcelánico SALONI Menhir antracita 30x60cm (28/08/2023)
87.27 m² × 43.77 = 3819.81
Alicatado con gres porcelánico Saloni Menhir antracita, piezas de 30x60 cm, capacidad de absorción de agua E<0,5%, grupo BIa, resistencia al deslizamiento Rd>45, clase 3, colocado sobre una superficie soporte de mortero de cemento u hormigón, en paramentos interiores, recibido con adhesivo cementoso mejorado, C2 gris, con doble encolado, junta de separación entre 1,5 y 3 mm y lechada de color negro; incluso piezas de remate y piezas de esquina, en negro, ejecutado según detalle de proyecto. Se medirá la superficie realmente ejecutada según especificaciones de Proyecto, deduciendo los huecos de superficie mayor de 3 m².
Relación comercial: ANDUJAR, 43.77

| Medición | Uds. | Largo | Alto | Parcial |
|---|---|---|---|---|
| Vest. adap. Fem. |  |  |  |  |
| Alzado A | 1 | 2.1 | 2.1 | 4.41 |
| Alzado B | 1 | 2.1 | 1.2 | 2.52 |
| Vest. Adap. Masc. |  |  |  |  |
| Alzado A | 1 | 2.1 | 2.1 | 4.41 |
| Alzado B | 1 | 1.2 | 2.1 | 2.52 |
| Ducha fem. | 1 | 9.5 | 2.4 | 22.80 |
| Ducha masc. | 1 | 9 | 2.4 | 21.60 |
| Pileta | 1 | 0.9 | 1.5 | 1.35 |
| Aseo fem. |  |  |  |  |
| Alzado A | 1 | 2.75 | 1.2 | 3.30 |
| Alzado B | 1 | 0.6 | 1.2 | 0.72 |
|  | 1 | 1.5 | 1.2 | 1.80 |
| Alzado C | 1 | 2.75 | 1.2 | 3.30 |
| Alzado D | 1 | 3 | 1.2 | 3.60 |
| Aseo masc. |  |  |  |  |
| Alzado A | 1 | 2.75 | 1.2 | 3.30 |
| Alzado B | 1 | 3.95 | 1.2 | 4.74 |
|  | 1 | 2.75 | 1.2 | 3.30 |
|  | 1 | 1.5 | 1.2 | 1.80 |
|  | 1 | 1.5 | 1.2 | 1.80 |
| Total |  |  |  | 87.27 |

**05004C** u Jabonera metálica (19/02/2025)
10 u × 35 = 350.00
Jabonera metálica triangular, C2 gris, con doble encolado, sin junta (separación entre 1,5 y 3 mm);. El precio incluye los elementos de fijación, la protección de los elementos del entorno que puedan verse afectados durante los trabajos, resolución de puntos singulares y mano de obra. Medida la unidad totalmente ejecutada.
Relación comercial: ANDUJAR, 35

| Medición | Uds. | Parcial |
|---|---|---|
| Duchas masc. | 4 | 4.00 |
| Duchas fem. | 4 | 4.00 |
| Duhcas Adap. | 2 | 2.00 |
| Total |  | 10 |

**05020A** m² Remate decorativo de chapa de aluminio lacado "5 palillos" 2 mm
0.64 m² × 94.02 = 60.17
Remate decorativo de chapa de aluminio lacado color acero inox, modelo "5 palillos", de 2 mm de espesor, fijada con adhesivo y atornillada, incluso p.p. de piezas especiales para remates en tabicas, perfil L en contacto con el suelo y cantoneras metálicas de protección en pilares. Se medirá la superficie desarrollada y realmente ejecutada según especificaciones de Proyecto.
Relación comercial: ANDUJAR, 94.02

| Medición | Uds. | Largo | Alto | Parcial |
|---|---|---|---|---|
| Fuente | 1 | 0.8 | 0.8 | 0.64 |
| Total |  |  |  | 0.64 |

**05020AAA** m² Remate decorativo de chapa de aluminio lisa lacado NEGRO (30/04/2024)
109.9 m² × 20 = 2198.00
Remate decorativo de chapa de aluminio lisa lacado color NEGRO, de 2 mm de espesor, fijada con adhesivo y atornillada, incluso p.p. de piezas especiales para remates en tabicas, perfil L en contacto con el suelo y cantoneras metálicas de protección en pilares. Se medirá la superficie desarrollada y realmente ejecutada según especificaciones de Proyecto.
Relación comercial: ANDUJAR, 20

| Medición | Uds. | Largo | Parcial |
|---|---|---|---|
| Hall entrada-fuerza | 2 | 5.4 | 10.80 |
| Recorrido - P.L. | 2 | 14 | 28.00 |
|  | 2 | 3.75 | 7.50 |
|  | 2 | 14 | 28.00 |
|  | 2 | 3.9 | 7.80 |
|  | 2 | 7.5 | 15.00 |
|  | 4 | 1.4 | 5.60 |
|  | 2 | 3.6 | 7.20 |
| Total |  |  | 109.9 |

**05022** m² Pintura plástica mate en interiores, color a elegir
1325.38 m² × 4.58 = 6070.24
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Relación comercial: ANDUJAR, 4.58

| Medición | Uds. | Parcial |
|---|---|---|
| Se deduce alicatado | -87.27 | -87.27 |
| Se deduce vescom | -136.62 | -136.62 |
|  | -95.28 | -95.28 |
|  | -12.75 | -12.75 |
| TS | 133.16 | 133.16 |
| TB1 | 323.8 | 323.80 |
| TB2 | 185.48 | 185.48 |
| TD1 | 112.04 | 112.04 |
| TD2 | 61.12 | 61.12 |
| TD3 | 17.92 | 17.92 |
| Acústica |  |  |
| TDA1 | 716.52 | 716.52 |
| TDA2 | 107.26 | 107.26 |
| Total |  | 1325.38 |

**05023** m² Pintura plástica mate en interiores (horizontal), color a elegir (11/09/2023)
495 m² × 5.27 = 2608.65
Aplicación manual de dos manos de pintura plástica color a elegir, acabado mate, textura lisa, la primera mano diluida con un 20% de agua y la siguiente sin diluir, (rendimiento: 0,13 l/m² cada mano); previa aplicación de una mano de imprimación a base de copolímeros acrílicos en suspensión acuosa, sobre paramento interior de yeso proyectado o placas de yeso laminado, horizontal, a más de 2,80 m de altura, incluso parte proporcional de particiones verticales a más de esa altura y parte proporcional de instalaciones. Incluso plaste de interior para eliminar pequeñas imperfecciones y solución de ácido clorhídrico al 10% para eliminar las eflorescencias salinas (salitre) presentes en el 10% de la superficie soporte. El precio incluye la protección de los elementos del entorno que puedan verse afectados durante los trabajos y la resolución de puntos singulares. Se medirá la superficie realmente ejecutada medida en proyección horizontal.
Relación comercial: ANDUJAR, 5.27

| Medición | Uds. | Ancho | Parcial |
|---|---|---|---|
| Techo | 1 | 495 | 495.00 |
| Total |  |  | 495 |

**05021** m² Pintura pétrea mate en exteriores, color a elegir
211.01 m² × 6.55 = 1382.12
Aplicación manual de dos manos de pintura pétrea color a elegir, acabado mate, textura lisa, la primera mano diluida con un 15 a 20% de agua y la siguiente diluida con un 5 a 10% de agua o sin diluir, (rendimiento: 0,1 l/m² cada mano); previa aplicación de una mano de imprimación acrílica reguladora de la absorción, sobre paramento exterior de mortero. El precio incluye la protección de los elementos del entorno que puedan verse afectados durante los trabajos y la resolución de puntos singulares. Se medirá la superficie realmente ejecutada según especificaciones de Proyecto, con el mismo criterio que el soporte base.
Relación comercial: ANDUJAR, 6.55

| Medición | Uds. | Ancho | Parcial |
|---|---|---|---|
| Alzado Pintor Luis Aldehuela | 1 | 145 | 145.00 |
|  | -10 | 0.9 | -9.00 |
|  | -2 | 0.85 | -1.70 |
|  | -2 | 0.2 | -0.40 |
|  | -1 | 0.2 | -0.20 |
|  | -2 | 0.3 | -0.60 |
|  | -1 | 0.5 | -0.50 |
|  | -1 | 3.95 | -3.95 |
| Alzado Plaza el Camping | 1 | 120 | 120.00 |
|  | -1 | 8 | -8.00 |
|  | -2 | 5.4 | -10.80 |
|  | -2 | 3.82 | -7.64 |
|  | -1 | 4.54 | -4.54 |
|  | -1 | 6.66 | -6.66 |
| Total |  |  | 211.01 |

**05024** m² Pintura esmalte sintético negro mate sobre hierro o acero
29.74 m² × 11.1 = 330.11
Esmalte sintético, color negro, acabado mate, sobre superficie de hierro o acero, limpieza y preparación de la superficie a pintar, mediante medios manuales hasta dejarla exenta de grasas, dos manos de imprimación, con un espesor mínimo de película seca de 45 micras por mano (rendimiento: 0,111 l/m²) y dos manos de acabado con esmalte sintético con un espesor mínimo de película seca de 35 micras por mano (rendimiento: 0,08 l/m²). Se medirá la superficie realmente ejecutada según especificaciones de Proyecto, por una sola cara, considerando la superficie que encierran, definida por sus dimensiones máximas.
Relación comercial: ANDUJAR, 11.1

| Medición | Uds. | Largo | Ancho | Alto | Parcial |
|---|---|---|---|---|---|
| Alz.Plaza Camping | 2 | 1.41 |  | 0.5 | 1.41 |
| Alz. Pintor Luis | 10 | 1.5 |  | 0.6 | 9.00 |
|  | 2 | 1.4 |  | 0.6 | 1.68 |
|  | 2 | 0.6 |  | 0.3 | 0.36 |
|  | 1 | 0.4 |  | 0.5 | 0.20 |
|  | 2 | 0.5 |  | 0.6 | 0.60 |
|  | 1 | 0.7 |  | 0.7 | 0.49 |
|  | 4 |  | 4 |  | 16.00 |
| Total |  |  |  |  | 29.74 |

**05326** m² Pintura tipo pizarra
3.75 m² × 11.7 = 43.88
Aplicación manual de dos manos de pintura tipo pizarra color a elegir, acabado mate, textura lisa, la primera mano diluida con un 20% de agua y la siguiente sin diluir, (rendimiento: 0,1 l/m² cada mano); previa aplicación de una mano de imprimación a base de copolímeros acrílicos en suspensión acuosa, sobre paramento interior de yeso proyectado o placas de yeso laminado, vertical, de más de 3 m de altura. El precio incluye la protección de los elementos del entorno que puedan verse afectados durante los trabajos y la resolución de puntos singulares. Se medirá la superficie realmente ejecutada según especificaciones de Proyecto, con el mismo criterio que el soporte base.
Relación comercial: ANDUJAR, 11.7

| Medición | Uds. | Largo | Alto | Parcial |
|---|---|---|---|---|
| Cross | 1 | 2.5 | 1.5 | 3.75 |
| Total |  |  |  | 3.75 |

**07721M** m² Revestimiento mural GERFLOR Manhattan 7721 Mist (25/04/2023)
136.62 m² × 27.69 = 3783.01
Revestimiento mural Gerflor Manhattan 7721 Mist en paramentos verticales, fijación con cola celulósica, soluble en agua, sobre la superficie regularizada de paramentos verticales interiores, incluso pequeño material, mano de obra, elementos auxiliares, cantoneras y piezas especiales para encuentros singulares. Se medirá la superficie realmente ejecutada según especificaciones de Proyecto, deduciendo los huecos de superficie mayor de 2 m².
Relación comercial: ANDUJAR, 27.69

| Medición | Uds. | Largo | Alto | Parcial |
|---|---|---|---|---|
| ALZADO F | 1 | 9.7 | 0.95 | 9.22 |
| ALZADO G | 1 | 21 | 0.95 | 19.95 |
| ALZADO H | 1 | 8.85 | 0.95 | 8.41 |
| ALZADO I | 1 | 2.15 | 0.95 | 2.04 |
| ALZADO J | 1 | 5.2 | 0.95 | 4.94 |
| ALZADO O | 1 | 12.45 | 0.95 | 11.83 |
| Pilares Agility | 1 | 3.8 | 0.95 | 3.61 |
|  | 1 | 3.5 | 0.95 | 3.33 |
| Pilares cross | 1 | 3.8 | 0.95 | 3.61 |
|  | 1 | 2.85 | 0.95 | 2.71 |
| Pilares P.L. | 2 | 2.7 | 0.95 | 5.13 |
|  | 1 | 2.8 | 0.95 | 2.66 |
|  | 1 | 3.8 | 0.95 | 3.61 |
|  | 1 | 2.65 | 0.95 | 2.52 |
|  | 1 | 2.6 | 0.95 | 2.47 |
|  | 1 | 2.65 | 2.5 | 6.63 |
|  | 1 | 3.05 | 0.95 | 2.90 |
|  | 1 | 3 | 0.95 | 2.85 |
|  | 1 | 3 | 0.95 | 2.85 |
|  | 1 | 3 | 0.95 | 2.85 |
|  | 1 | 2.65 | 0.95 | 2.52 |
|  | 1 | 2.95 | 0.95 | 2.80 |
| Agility |  |  |  |  |
| ALZADO 1 | 1 | 0.85 | 2.1 | 1.79 |
|  | 1 | 9.55 | 2.1 | 20.06 |
| Alzado 2 | 1 | 1 | 2.1 | 2.10 |
|  | 1 | 1.65 | 0.95 | 1.57 |
|  | 1 | 0.75 | 0.95 | 0.71 |
| Alzado 4 | 1 | 1 | 0.95 | 0.95 |
| Total |  |  |  | 136.62 |

**07740FS** m² Revestimiento mural GERFLOR Manhattan 7740 Fabrik Silk (25/04/2023)
95.28 m² × 27.69 = 2638.30
Revestimiento mural Gerflor Manhattan 7740 Fabrik Silk en paramentos verticales, fijación con cola celulósica, soluble en agua, sobre la superficie regularizada de paramentos verticales interiores, incluso pequeño material, mano de obra, elementos auxiliares, cantoneras y piezas especiales para encuentros singulares. Se medirá la superficie realmente ejecutada según especificaciones de Proyecto, deduciendo los huecos de superficie mayor de 2 m².
Relación comercial: ANDUJAR, 27.69

| Medición | Uds. | Largo | Alto | Parcial |
|---|---|---|---|---|
| ALZADO A |  |  |  |  |
|  | 1 | 2.75 | 0.95 | 2.61 |
|  | 1 | 2.27 | 0.95 | 2.16 |
| ALZADO B |  |  |  |  |
|  | 1 | 0.61 | 0.95 | 0.58 |
|  | 1 | 1.7 | 0.95 | 1.62 |
|  | 1 |  |  | 1.00 |
| ALZADO C |  |  |  |  |
|  | 1 | 4.2 | 0.95 | 3.99 |
| ALZADO D |  |  |  |  |
|  | 1 | 14.15 | 0.95 | 13.44 |
| ALZADO E |  |  |  |  |
|  | 1 | 3.31 | 0.95 | 3.14 |
|  | 1 | 0.92 | 0.95 | 0.87 |
| ALZADO J |  |  |  |  |
| Fuente | 1 | 1.1 | 2 | 2.20 |
|  | 1 | 1.96 | 0.95 | 1.86 |
|  | 1 | 4.05 | 0.95 | 3.85 |
|  | 1 | 31.5 | 0.95 | 29.93 |
|  | 1 | 2.9 | 0.95 | 2.76 |
| ALZADO O | 1 | 12.6 | 0.95 | 11.97 |
| Pilares card. | 2 | 2.6 | 0.95 | 4.94 |
| Pilares fuer. | 2 | 3 | 0.95 | 5.70 |
|  | 1 | 2.8 | 0.95 | 2.66 |
| Total |  |  |  | 95.28 |

**05017D** m² Revestimiento mural GERFLOR Manhattan 7611 Snow (25/04/2023)
12.75 m² × 27.69 = 353.05
Revestimiento mural Gerflor Manhattan 7611 Snow en paramentos verticales, fijación con cola celulósica, soluble en agua, sobre la superficie regularizada de paramentos verticales interiores, incluso pequeño material, mano de obra, elementos auxiliares, cantoneras y piezas especiales para encuentros singulares. Se medirá la superficie realmente ejecutada según especificaciones de Proyecto, deduciendo los huecos de superficie mayor de 2 m².
Relación comercial: ANDUJAR, 27.69

| Medición | Uds. | Largo | Alto | Parcial |
|---|---|---|---|---|
| ALZADO J | 1 | 0.35 | 2.1 | 0.74 |
|  | 1 | 1.45 | 2.1 | 3.05 |
|  | 1 | 1.25 | 2.1 | 2.63 |
|  | 1 | 0.3 | 2.1 | 0.63 |
| ALZADO K | 1 | 0.5 | 2.1 | 1.05 |
|  | 1 | 0.11 | 2.1 | 0.23 |
| ALZADO L | 1 | 0.95 | 2.1 | 2.00 |
| ALZADO M | 1 | 0.5 | 2.1 | 1.05 |
|  | 1 | 0.15 | 2.1 | 0.32 |
| ALZADO N | 1 | 0.5 | 2.1 | 1.05 |
| Total |  |  |  | 12.75 |

**0602107** m Rodapié MDF prelacado 70x10 mm (25/04/2023)
114.04 m × 8.5 = 969.34
Rodapié de MDF hidrófugo, de 70x10 mm, prelacado en color según proyecto, fijado al paramento mediante adhesivo de montaje. Se medirá la longitud realmente ejecutada según especificaciones de Proyecto.
Relación comercial: ANDUJAR, 8.5

| Medición | Uds. | Largo | Parcial |
|---|---|---|---|
| Alzado A |  |  |  |
|  | 1 | 2.85 | 2.85 |
|  | 1 | 2.3 | 2.30 |
| Alzado B |  |  |  |
|  | 1 | 0.61 | 0.61 |
|  | 1 | 0.61 | 0.61 |
|  | 1 | 1.7 | 1.70 |
| Alzado C |  |  |  |
|  | 1 | 4.2 | 4.20 |
| Alzado D |  |  |  |
|  | 1 | 14.5 | 14.50 |
| Alzado E |  |  |  |
|  | 1 | 3.31 | 3.31 |
|  | 1 | 0.81 | 0.81 |
| Alzado J |  |  |  |
|  | 1 | 0.85 | 0.85 |
|  | 1 | 2.65 | 2.65 |
|  | 1 | 3.25 | 3.25 |
|  | 1 | 4.05 | 4.05 |
|  | 1 | 1.15 | 1.15 |
| Alzado K |  |  |  |
|  | 1 | 0.5 | 0.50 |
|  | 1 | 0.15 | 0.15 |
| Alzado L |  |  |  |
|  | 1 | 0.5 | 0.50 |
| Alzado M |  |  |  |
|  | 1 | 0.5 | 0.50 |
|  | 1 | 0.15 | 0.15 |
| Alzado N |  |  |  |
|  | 1 | 0.5 | 0.50 |
| Alzado O |  |  |  |
|  | 1 | 0.95 | 0.95 |
|  | 1 | 13 | 13.00 |
| Alzado 1 |  |  |  |
|  | 1 | 0.7 | 0.70 |
|  | 1 | 9.5 | 9.50 |
| Alzado 2 |  |  |  |
|  | 1 | 11 | 11.00 |
| Alzado 3 |  |  |  |
|  | 1 | 11.75 | 11.75 |
| Alzado 4 |  |  |  |
|  | 1 | 9.2 | 9.20 |
| Oficina |  |  |  |
|  | 1 | 12.8 | 12.80 |
| Total |  |  | 114.04 |

**0602112** m Rodapié MDF prelacado 120x10 mm (25/04/2023)
21.3 m × 12.5 = 266.25
Rodapié de MDF hidrófugo, de 120x10 mm, prelacado en color según proyecto, fijado al paramento mediante adhesivo de montaje. Se medirá la longitud realmente ejecutada según especificaciones de Proyecto.
Relación comercial: ANDUJAR, 12.5

| Medición | Uds. | Largo | Alto | Parcial |
|---|---|---|---|---|
| Agility |  |  |  |  |
| Verticales | 6 |  | 2.4 | 14.40 |
| Horizontales | 3 | 2.3 |  | 6.90 |
| Total |  |  |  | 21.3 |

## SG06 Pavimentos
Importe: 38395.9

**06021** m² Solado de baldosa exterior de acera (07/11/2024)
5.94 m² × 44.27 = 262.96
Solado de baldosas de acera para uso exterior similar al acero existente, colocadas al tendido sobre capa de arena-cemento y relleno de juntas con arena silícea de tamaño 0/2 mm; todo ello realizado sobre solera de hormigón no estructural (HNE-20/P/20), de 10 cm de espesor, vertido con cubilote con extendido y vibrado manual con regla vibrante de 3 m, con acabado maestreado. Se medirá, en proyección horizontal, la superficie realmente ejecutada según especificaciones de Proyecto, deduciendo los huecos de superficie mayor de 1,5 m².
Relación comercial: ANDUJAR, 44.27

| Medición | Uds. | Largo | Ancho | Parcial |
|---|---|---|---|---|
| G2 |  |  |  |  |
|  | 3 | 1.8 | 1.1 | 5.94 |
| Total |  |  |  | 5.94 |

**06006B** m² Solado baldosas gres porcelánico SALONI Menhir 30x60cm (28/08/2023)
143.5 m² × 44.27 = 6352.75
Solado de baldosas cerámicas de gres porcelánico SALONI Menhir 30x60cm antracita, capacidad de absorción de agua E<0,5%, grupo BIa, resistencia al deslizamiento Rd>45, clase 3, recibidas con adhesivo cementoso de fraguado normal, C1 sin ninguna característica adicional, color gris con doble encolado y rejuntadas con mortero de juntas cementoso tipo L, color negro, para juntas de hasta 3 mm. Se medirá la superficie realmente ejecutada según especificaciones de Proyecto.
Relación comercial: ANDUJAR, 44.27

| Medición | Uds. | Ancho | Parcial |
|---|---|---|---|
| G1 |  |  |  |
| Vest. masc. | 1 | 57 | 57.00 |
| Vest. adap. masc. | 1 | 8.2 | 8.20 |
| Vest. adap. fem. | 1 | 8.1 | 8.10 |
| Limpieza | 1 | 9.2 | 9.20 |
|  | 1 | 61 | 61.00 |
| Total |  |  | 143.5 |

**06007B** m Rodapié gres porcelánico SALONI Menhir 8x60cm (28/08/2023)
24.55 m × 8.27 = 203.03
Rodapié cerámico de gres porcelánico SALONI Menhir antracita, de 8 cm, recibido con adhesivo cementoso de uso exclusivo para interiores, Ci sin ninguna característica adicional y rejuntado con mortero de juntas cementoso tipo CG 2, color negro para juntas de 3 a 1,5 mm. Se medirá la longitud realmente ejecutada según especificaciones de Proyecto.
Relación comercial: ANDUJAR, 8.27

| Medición | Uds. | Largo | Parcial |
|---|---|---|---|
| Vest. masc. | 1 | 1.85 | 1.85 |
|  | 1 | 3.7 | 3.70 |
|  | 1 | 3.7 | 3.70 |
|  | 1 | 0.85 | 0.85 |
|  | 1 | 0.85 | 0.85 |
|  | 1 | 3.25 | 3.25 |
| Vest. adap. masc. | 1 | 2.5 | 2.50 |
|  | 1 | 0.35 | 0.35 |
|  | 1 | 1.5 | 1.50 |
| Vest. fem. | 1 | 1.2 | 1.20 |
|  | 1 | 0.85 | 0.85 |
|  | 1 | 0.3 | 0.30 |
|  | 1 | 1.15 | 1.15 |
|  | 1 | 0.35 | 0.35 |
|  | 1 | 0.25 | 0.25 |
|  | 1 | 1.9 | 1.90 |
| Total |  |  | 24.55 |

**06025** m² Pavimento vinílico GERFLOR Bostonian Oak Honey
151 m² × 39.83 = 6014.33
Pavimento vinílico decorativo de la marca GERFLOR CREATION 30, de 2 mm. de espesor, Ref 0851 Bostonian Oak Honey, suministrado en losetas, incluso base soporte y pasta niveladora. Capa de uso transparente de 0,30 mm. de PVC puro, sin cargas minerales, con un film decorado, y un reverso compacto de PVC. Prensado y grabado a alta presión. Antiestático y acabado con tratamiento poliuretánico PUR+ Matt, fijado con el adhesivo recomendado por el fabricante. Se medirá la superficie realmente ejecutada según especificaciones de Proyecto, deduciendo los huecos de superficie mayor de 1 m².
Relación comercial: ANDUJAR, 39.83

| Medición | Uds. | Ancho | Parcial |
|---|---|---|---|
| PV2 |  |  |  |
| Acceso | 1 | 27 | 27.00 |
| Recorrido | 1 | 54 | 54.00 |
|  | 1 | 19 | 19.00 |
|  | 1 | 41 | 41.00 |
| Oficina | 1 | 10 | 10.00 |
| Total |  |  | 151 |

**06026** m² Pavimento vinílico GERFLOR Royal Oak Coffee
130 m² × 39.83 = 5177.90
Pavimento vinílico decorativo de la marca GERFLOR CREATION 30, de 2 mm. de espesor, Ref.0740 Royal Oak Cofee, suministrado en losetas, incluso base soporte y pasta niveladora. Capa de uso transparente de 0,30 mm. de PVC puro, sin cargas minerales, con un film decorado, y un reverso compacto de PVC. Prensado y grabado a alta presión. Antiestático y acabado con tratamiento poliuretánico PUR+ Matt, fijado con el adhesivo recomendado por el fabricante. Se medirá la superficie realmente ejecutada según especificaciones de Proyecto, deduciendo los huecos de superficie mayor de 1 m².
Relación comercial: ANDUJAR, 39.83

| Medición | Uds. | Ancho | Parcial |
|---|---|---|---|
| PV1 |  |  |  |
| Cardio-fuerza | 1 | 130 | 130.00 |
| Total |  |  | 130 |

**06027A** m² Pavimento de parquet laminado GERFLOR Bostonian Oak Beige (22/08/2025)
110 m² × 39.83 = 4381.30
Pavimento vinílico de la marca GERFLOR modelo CREATION 30 CLIC SYSTEM heterogéneo de 4,5 mm. de espesor, Ref. 0853 Bostonian Oak Beige, sistema "Click", suministrado en losetas, incluso base soporte y lámina inferior. Capa de uso de 0,40 mm calandrada, transparente sin cargas minerales, sobre un film decorado. Pérdida de espesor según EN 660.2 con valor = 2,0 mm3 (Grupo T de abrasión). Tiene un reverso compacto ecológico con Tecnologia Duo Core consistente en una capa inferior de núcleo rígido reforzada con una malla de fibra de vidrio y combinada con una capa superior de núcleo flexible que proporciona suavidad y confort a la pisada. El conjunto está prensado a alta presión. Antiestático. Con tratamiento poliuretánico reticulado PUR+ Matt que facilita el mantenimiento y evita el decapado y metalización iniciales. El pavimento tiene una extremadamente baja emisión de COV, más de 40 veces inferior a los límites fijados por normas europeas. Se produce en una fábrica dotada de triple certificación ISO 9001 (calidad), ISO 14001 (medioambiental) e ISO 50001 (gestión energética). Instalación autoportante mediante sistema clic vertical exclusivo de Gerflor. Según CTE – 2010 (DB-SI) cumple el requerimiento de resistencia al fuego (Bfls1). Emisión de Compuestos Orgánicos Volátiles Totales (TVOC) < 10 mg/m3 al cabo de 28 días según ISO 16000-6. Se medirá la superficie realmente ejecutada según especificaciones de Proyecto, deduciendo los huecos de superficie mayor de 1 m².
Relación comercial: ANDUJAR, 39.83

| Medición | Uds. | Ancho | Parcial |
|---|---|---|---|
| PV3 |  |  |  |
| Agility | 1 | 110 | 110.00 |
| Total |  |  | 110 |

**06014A4GMZ** m² Pavimento Macizo caucho SBR GORILASTIC black1000x500x40mm GRUESO (17/12/2024)
320 m² × 43.79 = 14012.80
Pavimento absorbedor de impactos, formado por baldosas de caucho reciclado macizo SBR de GORILASTIC u otro fabricante siempre previa aceptación por parte de DF, de 30 kg/m², color según proyecto, de 1000x500x40 mm, recibidas con adhesivo especial de poliuretano bicomponente, sobre una superficie base. Se medirá la superficie realmente ejecutada según especificaciones de Proyecto.
Relación comercial: ANDUJAR, 43.79

| Medición | Uds. | Ancho | Parcial |
|---|---|---|---|
| SBR3 | 1 | 205 | 205.00 |
|  | 1 | 115 | 115.00 |
| Total |  |  | 320 |

**06014A4GMZR** m² Pavimento Macizo caucho SBR GORILASTIC rojo 1000x500x40mm GRUESO (17/12/2024)
4.5 m² × 45.54 = 204.93
Pavimento absorbedor de impactos, formado por baldosas de caucho reciclado macizo SBR de GORILASTIC grano grueso u otro fabricante siempre previa aceptación por parte de DF, color según proyecto, de 1000x500x40 mm, recibidas con adhesivo especial de poliuretano bicomponente, sobre una superficie base. Se medirá la superficie realmente ejecutada según especificaciones de Proyecto.
Relación comercial: ANDUJAR, 45.54

| Medición | Uds. | Largo | Ancho | Parcial |
|---|---|---|---|---|
| SBR5 | 1 | 1.5 | 3 | 4.50 |
| Total |  |  |  | 4.5 |

**06024** m Perfil de transición de aluminio macizo, 50x2mm
9.95 m × 17.38 = 172.93
Perfil de transición entre pavimentos fabricado íntegramente en aluminio estrusionado, acabado plata mate, modelo "RAMPA MACIZA 2MM" de pletinas DICAR. Se medira longitud realmente ejecutada según las especificaciones de proyecto
Relación comercial: ANDUJAR, 17.38

| Medición | Uds. | Largo | Parcial |
|---|---|---|---|
| JU1 |  |  |  |
| Entrada Ppal. | 1 | 1.7 | 1.70 |
| Salida de emerg. | 2 | 1.65 | 3.30 |
| Agility | 1 | 0.95 | 0.95 |
| Vest. adap | 2 | 1 | 2.00 |
| Vest. | 2 | 1 | 2.00 |
| Total |  |  | 9.95 |

**060235** m Cinta para balizamiento amarilla y negra (25/04/2023)
54.81 m × 4.94 = 270.76
Cinta adhesiva antideslizante de señalización en vinilo a rayas amarillas y negra, de 15mm de anchura. Medida la longitud lineal realmente instalada.
Relación comercial: ANDUJAR, 4.94

| Medición | Uds. | Largo | Parcial |
|---|---|---|---|
| Peso libre | 1 | 14 | 14.00 |
| Cross | 1 | 3.75 | 3.75 |
| Cardio-fuerza | 1 | 1.7 | 1.70 |
|  | 1 | 5.5 | 5.50 |
| Peso llibre | 1 | 5.06 | 5.06 |
|  | 1 | 5.1 | 5.10 |
|  | 1 | 1.2 | 1.20 |
|  | 1 | 4.5 | 4.50 |
|  | 1 | 14 | 14.00 |
| Total |  |  | 54.81 |

**0602328** m Cinta antideslizante (25/04/2023)
157.96 m × 5.74 = 906.69
Cinta autoadhesiva antideslizante, color negro de 25mm de ancho. Medida la longitud realmente ejecutada
Relación comercial: ANDUJAR, 5.74

| Medición | Uds. | Largo | Parcial |
|---|---|---|---|
| Rampas | 10 | 2.17 | 21.70 |
|  | 6 | 2.06 | 12.36 |
|  | 15 | 1.6 | 24.00 |
|  | 16 | 1.5 | 24.00 |
|  | 12 | 1.5 | 18.00 |
|  | 15 | 1.5 | 22.50 |
|  | 11 | 1.2 | 13.20 |
|  | 11 | 1.2 | 13.20 |
|  | 9 | 1 | 9.00 |
| Total |  |  | 157.96 |

**06DELH07** m Demolición de encofrado de ladrillo en pavimentos (22/04/2024)
29.15 m × 4.25 = 123.89
Demolición de encofrado de fábrica formado por ladrillo hueco sencillo de 7 cm de espesor, con medios manuales, sin afectar a la estabilidad de los elementos constructivos contiguos, y carga manual sobre camión o contenedor. El precio incluye la limpieza para colocación de bandas de copoprén. Se medirá la longitud realmente ejecutada según especificaciones de Proyecto.
Relación comercial: ANDUJAR, 4.25

**06PE02** m Banda de poliestireno expandido de 20 mm (22/04/2024)
138.5 m × 2.25 = 311.63
Banda de panel rígido de poliestireno expandido de 20 mm de espesor. Incluso colocación evitando contacto de mortero autonivelante y trasdosado acústico. Se medirá la longitud realmente ejecutada según especificaciones de Proyecto.
Relación comercial: ANDUJAR, 2.25

| Medición | Uds. | Largo | Parcial |
|---|---|---|---|
| Peso libre | 1 | 37 | 37.00 |
|  | 5 | 2.7 | 13.50 |
|  | 1 | 2.8 | 2.80 |
|  | 1 | 8.8 | 8.80 |
|  | 4 | 3.05 | 12.20 |
| Cardio-fuerza | 1 | 54 | 54.00 |
|  | 1 | 2.8 | 2.80 |
|  | 1 | 1.8 | 1.80 |
|  | 1 | 2.6 | 2.60 |
|  | 1 | 3 | 3.00 |
| Total |  |  | 138.5 |

## SG07 Carpinterías y Vidrios
Importe: 27040.3

**07002** m² Carpintería aluminio lacado, gama media rotura puente térmico
20.28 m² × 183.16 = 3714.48
Carpintería de aluminio lacado especial, con 60 micras de espesor mínimo de película seca, en cerramiento de zaguanes de entrada al edificio, formada por hojas fijas y practicables; certificado de conformidad marca de calidad QUALICOAT, gama media, con rotura de puente térmico, con clasificación a la permeabilidad al aire según UNE-EN 12207, a la estanqueidad al agua según UNE-EN 12208 y a la resistencia a la carga del viento según UNE-EN 12210, con premarco; compuesta por perfiles extrusionados formando cercos y hojas de 1,5 mm de espesor mínimo en perfiles estructurales, herrajes de colgar, cerradura, manivela y abrepuertas, juntas de acristalamiento de EPDM, tornillería de acero inoxidable, elementos de estanqueidad, accesorios y utillajes de mecanizado homologados. Incluso silicona para sellado perimetral de las juntas exterior e interior, entre la carpintería y la obra. El precio no incluye el recibido en obra del premarco. Se medirá, con las dimensiones del hueco, la superficie realmente ejecutada según especificaciones de Proyecto.
Relación comercial: ANDUJAR, 183.16

| Medición | Uds. | Largo | Alto | Parcial |
|---|---|---|---|---|
| P1G | 1 | 1.8 | 2.5 | 4.50 |
| V1 | 1 | 1.61 | 1.6 | 2.58 |
|  | 1 | 1.05 | 1.6 | 1.68 |
|  | 1 | 3.6 | 1.6 | 5.76 |
|  | 1 | 3.6 | 1.6 | 5.76 |
| Total |  |  |  | 20.28 |

**07003** m² Carpintería aluminio lacado, gama básica
7.71 m² × 140.7 = 1084.80
Carpintería de aluminio lacado especial, con 60 micras de espesor mínimo de película seca, en cerramiento de zaguanes de entrada al edificio, formada por hojas fijas y practicables; certificado de conformidad marca de calidad QUALICOAT, gama básica, con clasificación a la permeabilidad al aire según UNE-EN 12207, a la estanqueidad al agua según UNE-EN 12208 y a la resistencia a la carga del viento según UNE-EN 12210, con premarco; compuesta por perfiles extrusionados formando cercos y hojas de 1,5 mm de espesor mínimo en perfiles estructurales, herrajes de colgar, cerradura, manivela y abrepuertas, juntas de acristalamiento de EPDM, tornillería de acero inoxidable, elementos de estanqueidad, accesorios y utillajes de mecanizado homologados. Incluso silicona para sellado perimetral de las juntas exterior e interior, entre la carpintería y la obra. El precio no incluye el recibido en obra del premarco. Se medirá, con las dimensiones del hueco, la superficie realmente ejecutada según especificaciones de Proyecto.
Relación comercial: ANDUJAR, 140.7

| Medición | Uds. | Largo | Alto | Parcial |
|---|---|---|---|---|
| P4D | 1 | 1.1 | 2.25 | 2.48 |
| P5C | 1 | 1 | 2.17 | 2.17 |
| W2 | 1 | 0.77 | 2.25 | 1.73 |
| W1 | 1 | 1.05 | 1.27 | 1.33 |
| Total |  |  |  | 7.71 |

**0706551644** m² Vidrio termoacústico CLIMALITE SILENCE 55.1(16air)44.1Si
20.28 m² × 275.5 = 5587.14
Doble acristalamiento laminar acústico, CLIMALITE SILENCE 55.1(16air)44.2Si, conjunto formado por vidrio exterior laminar acústico de 5+5 mm compuesto por dos lunas de vidrio de 4 mm, unidas mediante una lámina incolora de butiral de polivinilo cámara de aire deshidratada con perfil separador de aluminio y doble sellado perimetral, de 16 mm, y vidrio interior laminar acústico de 4+4 mm compuesto por dos lunas de vidrio de 4 mm, unidas mediante una lámina incolora de butiral de polivinilo; 34 mm de espesor total, fijado sobre carpintería con acuñado mediante calzos de apoyo perimetrales y laterales, sellado en frío con silicona sintética incolora, compatible con el material soporte. Se medirá la superficie realmente ejecutada según especificaciones de Proyecto, sumando, para cada una de las piezas, la superficie resultante de redondear por exceso cada una de sus aristas a múltiplos de 30 mm. Se medirá la superficie realmente ejecutada según especificaciones de Proyecto.
Relación comercial: ANDUJAR, 275.5

**07066** m² Vidrio laminar de seguridad, 6+6 mm
7.71 m² × 84.25 = 649.57
Vidrio laminar de seguridad, compuesto por dos lunas de 6 mm de espesor unidas mediante una lámina incolora de butiral de polivinilo, de 0,38 mm de espesor, clasificación de prestaciones 2B2, según UNE-EN 12600, fijado sobre carpintería con acuñado mediante calzos de apoyo perimetrales y laterales, sellado en frío con silicona sintética incolora (no acrílica), compatible con el material soporte. Se medirá la superficie realmente ejecutada según especificaciones de Proyecto, sumando, para cada una de las piezas, la superficie resultante de redondear por exceso cada una de sus aristas a múltiplos de 30 mm. Se medirá la superficie realmente ejecutada según especificaciones de Proyecto.
Relación comercial: ANDUJAR, 84.25

**070075-100** ud Puerta tablero MDF prelacada, 1 hoja corredera 105cm
2 ud × 560.16 = 1120.32
Puerta interior corredera ciega, de una hoja de 210x105x3,5 cm, de tablero de MDF para dejar un paso de 80cm como mínimo, prelacada en color según Proyecto, con moldura de forma recta; precerco de pino país de 120x35 mm; galces de MDF de 120x20 mm; tapajuntas de MDF de 100x10 mm; con herrajes de colgar y de cierre. Se medirá el número de unidades realmente ejecutadas según especificaciones de Proyecto.
Relación comercial: ANDUJAR, 560.16

| Medición | Uds. | Parcial |
|---|---|---|
| PA3 | 2 | 2.00 |
| Total |  | 2 |

**07075-80AB** ud Puerta tablero MDF prelacada, 1 hoja abatible 82 cm c/cerradura
1 ud × 419.36 = 419.36
Puerta interior abatible, ciega, de una hoja de 203x82,5x3,5 cm, de tablero de MDF, acabada en crudo para lacar en obra, con moldura de forma recta; precerco de pino país de 90x35 mm; galces de MDF de 90x20 mm; tapajuntas de MDF de 100x10 mm; con herrajes de colgar y de cierre y cerradura según proyecto . Se medirá el número de unidades realmente ejecutadas según especificaciones de Proyecto.
Relación comercial: ANDUJAR, 419.36

| Medición | Uds. | Parcial |
|---|---|---|
| P2C | 1 | 1.00 |
| Total |  | 1 |

**07075-160AB** ud Puerta tablero MDF prelacada, 2 hojas abatible 82cm (paso 160cm)
1 ud × 736.03 = 736.03
Puerta interior abatible, ciega, de dos hojas de 203x82,5x3,5 cm, de tablero de MDF, acabada en crudo para lacar en obra, con moldura de forma recta; precerco de pino país de 90x35 mm; galces de MDF de 90x20 mm; tapajuntas de MDF de 100x10 mm; con herrajes de colgar y de cierre y cerradura según proyecto. Se medirá el número de unidades realmente ejecutadas según especificaciones de Proyecto.
Relación comercial: ANDUJAR, 736.03

| Medición | Uds. | Parcial |
|---|---|---|
| P2G | 1 | 1.00 |
| Total |  | 1 |

**07078-160B** ud Puerta cortafuegos EI 60-c5, 2 hojas de 160cm de paso
1 ud × 844.04 = 844.04
Puerta cortafuegos pivotante homologada, EI2 60-C5, según UNE-EN 1634-1, de dos hoja de 83 mm de espesor y 825x2050mm cada una, y altura de paso, acabado lacado en color según proyecto, formada por 2 chapas de acero galvanizado de 0,8 mm de espesor, plegadas, ensambladas y montadas, con cámara intermedia de lana de roca de alta densidad y placas de cartón yeso, sobre cerco de acero galvanizado de 1,5 mm de espesor con junta intumescente y garras de anclaje a obra, incluso tres bisagras de doble pala regulables en altura, soldadas al marco y atornilladas a la hoja, según UNE-EN 1935, escudos, cilindro, llaves y manivelas antienganche RF de nylon color negro, con cerradura. Se medirá el número de unidades realmente ejecutadas según especificaciones de Proyecto.
Relación comercial: ANDUJAR, 844.04

| Medición | Uds. | Parcial |
|---|---|---|
| P6G | 1 | 1.00 |
| Total |  | 1 |

**07017-160B** ud Puerta acero, lacada, 2 hojas 160cm de paso
2 ud × 870.35 = 1740.70
Puerta cde acero galvanizado homologada, de dos hojas, 1600x2100 mm de luz y altura de paso, acabado lacado en color según proyecto, ambas hojas provistas de cierrapuertas para uso moderado, barra antipánico, tapa ciega para la cara exterio. Se medirá el número de unidades realmente ejecutadas según especificaciones de Proyecto
Relación comercial: ANDUJAR, 870.35

| Medición | Uds. | Parcial |
|---|---|---|
| P7G | 2 | 2.00 |
| Total |  | 2 |

**07025** ud Muelle cierrapuertas sobre puerta de aluminio
11 ud × 88.89 = 977.79
Muelle cierrapuertas aéreo sobre puerta de alumino, para un uso frecuente. Se medirá el número de unidades realmente ejecutadas según especificaciones de Proyecto.
Relación comercial: ANDUJAR, 88.89

| Medición | Uds. | Parcial |
|---|---|---|
| Acceso | 2 | 2.00 |
| Salida de emerg. | 4 | 4.00 |
| Agility | 1 | 1.00 |
| PCI | 2 | 2.00 |
| Aerotermos | 2 | 2.00 |
| Total |  | 11 |

**07064** m² Espejo incoloro 5 mm (15/05/2023)
52.42 m² × 80 = 4193.60
Espejo incoloro, de 5 mm de espesor, con canteado perimetral y protegido con pintura de color plata en su cara posterior, fijado con masilla al paramento. Se medirá la superficie realmente ejecutada según especificaciones de Proyecto.
Relación comercial: ANDUJAR, 80

| Medición | Uds. | Largo | Alto | Parcial |
|---|---|---|---|---|
| Vest. adap. | 2 | 0.6 | 0.6 | 0.72 |
| Aseos | 2 | 2.3 | 0.6 | 2.76 |
| Idem soportes espejos | 48.94 |  |  | 48.94 |
| Total |  |  |  | 52.42 |

**07023** m² Malla antipájaros en protección de hueco de ventilación
13.94 m² × 24.76 = 345.15
Malla antipájaros simple torsión, de 10 mm de paso de malla y 1,1 mm de diámetro, acabado galvanizado y marco de perfil L 30.3 de acero galvanizado. Se medirá la superficie realmente ejecutada según especificaciones de Proyecto.
Relación comercial: ANDUJAR, 24.76

| Medición | Uds. | Largo | Alto | Parcial |
|---|---|---|---|---|
| Alz. Plaza el Camping | 2 | 1.4 | 0.5 | 1.40 |
| Alz. Pintor Luis Ald. | 10 | 1.5 | 0.6 | 9.00 |
|  | 2 | 1.4 | 0.5 | 1.40 |
|  | 2 | 0.6 | 0.3 | 0.36 |
|  | 1 | 0.4 | 0.5 | 0.20 |
|  | 2 | 0.6 | 0.5 | 0.60 |
|  | 2 | 0.7 | 0.7 | 0.98 |
| Total |  |  |  | 13.94 |

**07028** m Barandilla metálica acero inoxidable c/ vidrio
1.95 m × 350 = 682.50
Barandilla de fachada en forma recta, de 90 cm de altura, de acero inoxidable AISI 304 acabado brillante, formada por: montantes, de perfil rectangular de 40x10 mm con una separación de 120 cm entre sí; entrepaño de vidrio laminar de seguridad transparente de 4+4 mm y pasamanos de perfil circular de 42 mm, fijada mediante anclaje químico con varillas roscadas. Se medirá, en la dirección del pasamanos, a ejes, la longitud realmente ejecutada según especificaciones de Proyecto.
Relación comercial: ANDUJAR, 350

| Medición | Uds. | Largo | Parcial |
|---|---|---|---|
|  | 1 | 0.8 | 0.80 |
|  | 1 | 1.15 | 1.15 |
| Total |  |  | 1.95 |

**07039** ud Barra antipánico
6 ud × 70 = 420.00
Suministro e instalación de barra antipánico en hoja con cierre inferior y superior y superior, medida de alto 2500 mm. Medida la unidad realmente ejecutada
Relación comercial: ANDUJAR, 70

| Medición | Uds. | Parcial |
|---|---|---|
| P1G | 1 | 1.00 |
| P4D | 1 | 1.00 |
| P7G | 4 | 4.00 |
| Total |  | 6 |

**074569** m² Celosía de lamas fijas orientadas 45º
9.85 m² × 220 = 2167.00
Celosía fija con sujeciones de aluminio y lamas orientadas de aluminio, de 80 mm de ancho, acabado lacado, montada mediante atornillado en obra de fábrica.
Relación comercial: ANDUJAR, 220

| Medición | Uds. | Largo | Alto | Parcial |
|---|---|---|---|---|
| Aerotermos | 1 | 0.7 | 0.7 | 0.49 |
| PCI | 2 | 0.6 | 0.3 | 0.36 |
| Silenciadores | 10 | 1.5 | 0.6 | 9.00 |
| Total |  |  |  | 9.85 |

**07018A** m² Soporte espejos con tablero MDF (27/04/2023)
48.94 m² × 40.5 = 1982.07
Soporte de espejos compuesto por tablero de fibras de madera y resinas sintéticas de densidad media (MDF), hidrófugo, sin recubrimiento, de 19 mm de espesor, clase resistente C18 según UNE-EN 338 y UNE-EN 1912 y protección frente a agentes bióticos que se corresponde con la clase de penetración NP2 según UNE-EN 351-1, trabajado en taller y el correcto transporte, atornillado a pared. Se medirá la superficie realmente ejecutada según especificaciones de Proyecto.
Relación comercial: ANDUJAR, 40.5

| Medición | Uds. | Largo | Alto | Parcial |
|---|---|---|---|---|
| Alzado H | 1 | 2 | 1.6 | 3.20 |
| Alzado J | 2 | 2 | 1.6 | 6.40 |
| Alzado O | 1 | 10.5 | 1.6 | 16.80 |
| Alzado 3 | 1 | 3.55 | 2.1 | 7.46 |
|  | 1 | 2.5 | 2.1 | 5.25 |
|  | 1 | 4.68 | 2.1 | 9.83 |
| Total |  |  |  | 48.94 |

**01234PP10** u Suministro y colocación de portería aparcapatinetes de 10 plazas (11/09/2023)
1 u × 375.75 = 375.75
Suministro y colocación de portería aparcapatinetes con espacio para 10 patinetes, modelo E-Roller en acero zincado o acero inoxidable AISI 304, a elegir según plano de interiorismo, de formas redondeadas que permite aparcar los scooters o patinetes manuales o eléctricos y además bloquearlos con la ayuda de un candado. Válido para patinetes de hasta 50 mm de diámetro de vástago. Incluso mano de obra, aparamenta y demás elementos para su correcta colocación y funcionamiento. Medida la unidades realmente ejecutada según proyecto.
Relación comercial: ANDUJAR, 375.75

## SG08 Instalación de saneamiento
Importe: 4261.72

**SG.08.01.003** u Conexión de instalación saneamiento interior (26/04/2023)
1 u × 250 = 250.00
Conexión de la nueva red de saneamiento a la red actual existente (comunitaria o en interior de local) por medio de colectores enterrados o colgados de PVC u hormigón, en zonas comunes o privativas, incluso p.p. de trabajos de obra civil y medios auxiliares. Medido por cada punto de conexionado ejecutado
Relación comercial: ANDUJAR, 250

**08036** m Canaleta prefabricada de hormigón polímero con tapa
8 m × 57.1 = 456.80
Canaleta prefabricada de hormigón polímero, de 127 mm de ancho exterior, 100 mm de ancho interior y 95 mm de altura y una pendiente interior del 2 % hasta la conexión con el sumidero, con rejilla nervada de PVC, clase A-15 según UNE-EN 124, con sistema de fijación rápida por presión, colocada sobre forjado de hormigón o formación de pendientes. Incluso accesorios de montaje, piezas especiales y elementos de sujeción. Se medirá, en proyección horizontal, la longitud realmente ejecutada según especificaciones de Proyecto.
Relación comercial: ANDUJAR, 57.1

| Medición | Uds. | Largo | Parcial |
|---|---|---|---|
| Duchas | 4 | 2 | 8.00 |
| Total |  |  | 8 |

**DEH023** u Calo en forjado existente D 115 mm
9 u × 51.99 = 467.91
Calo en forjado existente de 115 mm de diámetro. Incluso, mano de obra y elementos auxiliares. Se medirá el número de unidades realmente ejecutadas según especificaciones de Proyecto.
Relación comercial: ANDUJAR, 51.99

| Medición | Uds. | Parcial |
|---|---|---|
| Inodoros | 8 | 8.00 |
| Duchas fem | 1 | 1.00 |
| Total |  | 9 |

**DEH024** u Calo en forjado existente D 95 mm
2 u × 44.04 = 88.08
Calo en forjado existente de 95 mm de diámetro. Incluso, mano de obra y elementos auxiliares. Se medirá el número de unidades realmente ejecutadas según especificaciones de Proyecto.
Relación comercial: ANDUJAR, 44.04

| Medición | Uds. | Parcial |
|---|---|---|
| Duchas masc | 2 | 2.00 |
| Total |  | 2 |

**DEH025** u Calo en forjado existente D 55 mm
8 u × 31.77 = 254.16
Calo en forjado existente de 55 mm de diámetro. Incluso, mano de obra y elementos auxiliares. Se medirá el número de unidades realmente ejecutadas según especificaciones de Proyecto.
Relación comercial: ANDUJAR, 31.77

| Medición | Uds. | Parcial |
|---|---|---|
| PCI | 1 | 1.00 |
| Clima | 2 | 2.00 |
| Aseo masc | 1 | 1.00 |
| Aseo fem | 1 | 1.00 |
| Aerotermos | 1 | 1.00 |
| Duchas adap | 2 | 2.00 |
| Total |  | 8 |

**080392B** m Colector suspendido de PVC, serie B de 25 mm
127.25 m × 8.06 = 1025.64
Colector suspendido de PVC, serie B de 25 mm de diámetro y una pendiente mínima de 2% en todo el recorrido, unión pegada con adhesivo, colgado mediante abrazaderas metálicas, incluso p.p. de piezas especiales en desvíos y medios auxiliares, totalmente instalado s/ CTE-HS-5 y UNE-EN 1329-1:2014. Se medirá en proyección horizontal la longitud realmente ejecutada según especificaciones de Proyecto.
Relación comercial: ANDUJAR, 8.06

| Medición | Uds. | Largo | Parcial |
|---|---|---|---|
| CLIMA |  |  |  |
|  | 1 | 12.35 | 12.35 |
|  | 3 | 2.8 | 8.40 |
|  | 2 | 1 | 2.00 |
|  | 2 | 6 | 12.00 |
|  | 1 | 13 | 13.00 |
|  | 1 | 8.9 | 8.90 |
|  | 1 | 6.5 | 6.50 |
|  | 1 | 1.9 | 1.90 |
|  | 1 | 6 | 6.00 |
|  | 1 | 8 | 8.00 |
|  | 1 | 1.8 | 1.80 |
|  | 2 | 12.8 | 25.60 |
|  | 4 | 1.8 | 7.20 |
|  | 1 | 5.5 | 5.50 |
|  | 1 | 3.9 | 3.90 |
|  | 1 | 4.2 | 4.20 |
| Total |  |  | 127.25 |

**080392** m Colector suspendido de PVC, serie B de 32 mm
37.2 m × 8.58 = 319.18
Colector suspendido de PVC, serie B de 32 mm de diámetro y una pendiente mínima de 2% en todo el recorrido, unión pegada con adhesivo, colgado mediante abrazaderas metálicas, incluso p.p. de piezas especiales en desvíos y medios auxiliares, totalmente instalado s/ CTE-HS-5 y UNE-EN 1329-1:2014. Se medirá en proyección horizontal la longitud realmente ejecutada según especificaciones de Proyecto.
Relación comercial: ANDUJAR, 8.58

| Medición | Uds. | Largo | Parcial |
|---|---|---|---|
| CLIMA |  |  |  |
|  | 1 | 13.2 | 13.20 |
| Vertical clima | 2 | 3 | 6.00 |
|  | 1 | 18 | 18.00 |
| Total |  |  | 37.2 |

**08040** m Colector suspendido de PVC, serie B de 50 mm
16.35 m × 11.09 = 181.32
Colector suspendido de PVC, serie B de 50 mm de diámetro y una pendiente mínima de 2% en todo el recorrido, unión pegada con adhesivo, colgado mediante abrazaderas metálicas, incluso p.p. de piezas especiales en desvíos y medios auxiliares, totalmente instalado s/ CTE-HS-5 y UNE-EN 1329-1:2014. Se medirá en proyección horizontal la longitud realmente ejecutada según especificaciones de Proyecto.
Relación comercial: ANDUJAR, 11.09

| Medición | Uds. | Largo | Parcial |
|---|---|---|---|
| SÓTANO |  |  |  |
|  | 1 | 2.9 | 2.90 |
|  | 1 | 1.9 | 1.90 |
|  | 1 | 3.55 | 3.55 |
|  | 1 | 2.8 | 2.80 |
|  | 1 | 2.8 | 2.80 |
|  | 2 | 1.2 | 2.40 |
| Total |  |  | 16.35 |

**08CS90** m Colector suspendido de PVC, serie B de 90 mm
2.4 m × 17.13 = 41.11
Colector suspendido de PVC, serie B de 90 mm de diámetro y una pendiente mínima de 2% en todo el recorrido, unión pegada con adhesivo, colgado mediante abrazaderas metálicas, incluso p.p. de piezas especiales en desvíos y medios auxiliares, totalmente instalado s/ CTE-HS-5 y UNE-EN 1329-1:2014. Se medirá en proyección horizontal la longitud realmente ejecutada según especificaciones de Proyecto.
Relación comercial: ANDUJAR, 17.13

| Medición | Uds. | Largo | Parcial |
|---|---|---|---|
| SÓTANO |  |  |  |
|  | 2 | 1.2 | 2.40 |
| Total |  |  | 2.4 |

**08CS110** m Colector suspendido de PVC, serie B de 110 mm
20.3 m × 18.78 = 381.23
Colector suspendido de PVC, serie B de 110 mm de diámetro y una pendiente mínima de 2% en todo el recorrido, unión pegada con adhesivo, colgado mediante abrazaderas metálicas, incluso p.p. de piezas especiales en desvíos y medios auxiliares, totalmente instalado s/ CTE-HS-5 y UNE-EN 1329-1:2014. Se medirá en proyección horizontal la longitud realmente ejecutada según especificaciones de Proyecto.
Relación comercial: ANDUJAR, 18.78

| Medición | Uds. | Largo | Parcial |
|---|---|---|---|
| SÓTANO |  |  |  |
|  | 1 | 3.9 | 3.90 |
|  | 2 | 2 | 4.00 |
|  | 1 | 3.6 | 3.60 |
|  | 1 | 1 | 1.00 |
|  | 1 | 3.8 | 3.80 |
|  | 2 | 2 | 4.00 |
| Total |  |  | 20.3 |

**08CS125** m Colector suspendido de PVC, serie B de 125 mm
7.8 m × 20.25 = 157.95
Colector suspendido de PVC, serie B de 125 mm de diámetro y una pendiente mínima de 2% en todo el recorrido, unión pegada con adhesivo, colgado mediante abrazaderas metálicas, incluso p.p. de piezas especiales en desvíos y medios auxiliares, totalmente instalado s/ CTE-HS-5 y UNE-EN 1329-1:2014. Se medirá en proyección horizontal la longitud realmente ejecutada según especificaciones de Proyecto.
Relación comercial: ANDUJAR, 20.25

| Medición | Uds. | Largo | Parcial |
|---|---|---|---|
| SÓTANO |  |  |  |
|  | 1 | 4 | 4.00 |
|  | 1 | 3.8 | 3.80 |
| Total |  |  | 7.8 |

**08032** m Red de pequeña evacuación empotrada, PVC serie B, 15 mm (29/11/2024)
13.95 m × 5.5 = 76.73
Red de pequeña evacuación de PVC, empotrada, serie B de 15 mm de diámetro y una pendiente mínima de 2% en todo el recorrido, unión pegada con adhesivo, colgado mediante abrazaderas metálicas, incluso p.p. de piezas especiales en desvíos y medios auxiliares, totalmente instalado s/ CTE-HS-5 y UNE-EN 1329-1:2014. Se medirá en proyección horizontal la longitud realmente ejecutada según especificaciones de Proyecto.
Relación comercial: ANDUJAR, 5.5

| Medición | Uds. | Largo | Parcial |
|---|---|---|---|
| Aerotermos | 1 | 2.8 | 2.80 |
|  | 1 | 2.9 | 2.90 |
|  | 1 | 2.55 | 2.55 |
|  | 1 | 2.7 | 2.70 |
|  | 1 | 3 | 3.00 |
| Total |  |  | 13.95 |

**08030** m Red de pequeña evacuación empotrada, PVC serie B, 32 mm
1.2 m × 6 = 7.20
Red de pequeña evacuación de PVC, empotrada, serie B de 32 mm de diámetro y una pendiente mínima de 2% en todo el recorrido, unión pegada con adhesivo, colgado mediante abrazaderas metálicas, incluso p.p. de piezas especiales en desvíos y medios auxiliares, totalmente instalado s/ CTE-HS-5 y UNE-EN 1329-1:2014. Se medirá en proyección horizontal la longitud realmente ejecutada según especificaciones de Proyecto.
Relación comercial: ANDUJAR, 6

| Medición | Uds. | Largo | Parcial |
|---|---|---|---|
| Aerotermos | 1 | 1.2 | 1.20 |
| Total |  |  | 1.2 |

**08040B** m Colector superficial de PVC, serie B de 50 mm (27/04/2023)
10.3 m × 11.09 = 114.23
Colector suspendido de PVC, serie B de 50 mm de diámetro, unión pegada con adhesivo. Se medirá, en proyección horizontal, la longitud realmente ejecutada según especificaciones de Proyecto.
Relación comercial: ANDUJAR, 11.09

| Medición | Uds. | Largo | Parcial |
|---|---|---|---|
| Aseo masc | 1 | 4.9 | 4.90 |
| Fuente | 1 | 3.5 | 3.50 |
| Aseo fem | 1 | 1.9 | 1.90 |
| Total |  |  | 10.3 |

**08031** m Red de pequeña evacuación empotrada, PVC serie B, 40 mm
9.8 m × 7.76 = 76.05
Red de pequeña evacuación de PVC, empotrada, serie B de 40 mm de diámetro y una pendiente mínima de 2% en todo el recorrido, unión pegada con adhesivo, colgado mediante abrazaderas metálicas, incluso p.p. de piezas especiales en desvíos y medios auxiliares, totalmente instalado s/ CTE-HS-5 y UNE-EN 1329-1:2014. Se medirá en proyección horizontal la longitud realmente ejecutada según especificaciones de Proyecto.
Relación comercial: ANDUJAR, 7.76

| Medición | Uds. | Largo | Parcial |
|---|---|---|---|
| Aseo masc | 3 | 0.95 | 2.85 |
| Vest adap masc | 1 | 0.55 | 0.55 |
| Vest adap fem | 1 | 2.5 | 2.50 |
| Aseo fem | 2 | 0.95 | 1.90 |
|  | 1 | 2 | 2.00 |
| Total |  |  | 9.8 |

**08020A** m Colector enterrado PVC 75mm
13.2 m × 16.62 = 219.38
Colector enterrado de red horizontal de saneamiento, con arquetas, con una pendiente mínima del 2%, para la evacuación de aguas residuales y/o pluviales, formado por tubo de PVC liso, serie SN-4, rigidez anular nominal 4 kN/m², de 75 mm de diámetro exterior, pegado mediante adhesivo, colocado sobre lecho de arena de 10 cm de espesor, debidamente compactada y nivelada con pisón vibrante de guiado manual, relleno lateral compactando hasta los riñones y posterior relleno con la misma arena hasta 30 cm por encima de la generatriz superior de la tubería. Incluso líquido limpiador y adhesivo para tubos y accesorios de PVC y piezas especiales. El precio no incluye las arquetas, la excavación ni el relleno principal. Se medirá la longitud realmente ejecutada según especificaciones de Proyecto.
Relación comercial: ANDUJAR, 16.62

| Medición | Uds. | Largo | Parcial |
|---|---|---|---|
| Duchas fem | 1 | 5.3 | 5.30 |
|  | 1 | 2.6 | 2.60 |
| Duhcas masc | 2 | 2.65 | 5.30 |
| Total |  |  | 13.2 |

**08016A** m Colector enterrado PVC 110 mm
1.25 m × 17.05 = 21.31
Colector enterrado de red horizontal de saneamiento, con arquetas, con una pendiente mínima del 2%, para la evacuación de aguas residuales y/o pluviales, formado por tubo de PVC liso, serie SN-4, rigidez anular nominal 4 kN/m², de 110 mm de diámetro exterior, pegado mediante adhesivo, colocado sobre lecho de arena de 10 cm de espesor, debidamente compactada y nivelada con pisón vibrante de guiado manual, relleno lateral compactando hasta los riñones y posterior relleno con la misma arena hasta 30 cm por encima de la generatriz superior de la tubería. Incluso líquido limpiador y adhesivo para tubos y accesorios de PVC, y piezas especiales. El precio no incluye las arquetas, la excavación ni el relleno principal. Se medirá la longitud realmente ejecutada según especificaciones de Proyecto.
Relación comercial: ANDUJAR, 17.05

**08E125** m Colector enterrado PVC 125 mm
2.3 m × 18.6 = 42.78
Colector enterrado de red horizontal de saneamiento, con arquetas, con una pendiente mínima del 2%, para la evacuación de aguas residuales y/o pluviales, formado por tubo de PVC liso, serie SN-4, rigidez anular nominal 4 kN/m², de 125 mm de diámetro exterior, pegado mediante adhesivo, colocado sobre lecho de arena de 10 cm de espesor, debidamente compactada y nivelada con pisón vibrante de guiado manual, relleno lateral compactando hasta los riñones y posterior relleno con la misma arena hasta 30 cm por encima de la generatriz superior de la tubería. Incluso líquido limpiador y adhesivo para tubos y accesorios de PVC, y piezas especiales. El precio no incluye las arquetas, la excavación ni el relleno principal. Se medirá la longitud realmente ejecutada según especificaciones de Proyecto.
Relación comercial: ANDUJAR, 18.6

**08037** u Sumidero sifónico PP salida vertical 40/50 mm
2 u × 10.06 = 20.12
Sumidero sifónico de PVC con rejilla de acero inoxidable de 105x105 mm y con salida vertical de 40-50 mm; para recogida de aguas pluviales o de locales húmedos, instalado y conexionado a la red general de desagüe, incluso con p.p. de pequeño material de agarre y medios auxiliares, y sin incluir arqueta de apoyo, s/ CTE-HS-5. Se medirá el número de unidades realmente ejecutadas según especificaciones de Proyecto.
Relación comercial: ANDUJAR, 10.06

| Medición | Uds. | Parcial |
|---|---|---|
| Instalaciones | 2 | 2.00 |
| Total |  | 2 |

**08039** u Sumidero sifónico PVC salida vertical 90 mm
2 u × 30.27 = 60.54
Sumidero sifónico de PVC con rejilla de PVC de 250x250 mm y con salida integrada de 90-110 mm; para recogida de aguas pluviales o de locales húmedos, instalado y conexionado a la red general de desagüe, incluso con p.p. de pequeño material de agarre y medios auxiliares, y sin incluir arqueta de apoyo, s/ CTE-HS-5. Se medirá el número de unidades realmente ejecutadas según especificaciones de Proyecto.
Relación comercial: ANDUJAR, 30.27

| Medición | Uds. | Parcial |
|---|---|---|
| Duchas adaptadas | 2 | 2.00 |
| Total |  | 2 |

## SG09 Instalación de fontanería y ACS
Importe: 45501.11

### C009.1 Agua fría
Importe: 10836.15

**09000** u Certificación y legalización instalación fontaneria
1 u × 352.09 = 352.09
Certificación y legalización de la instalación de fontaneria, incluyendo preparación, visado (si procede) y tramitación, hasta buen fin y ante los orgamismos competentes de boletines, proyectos actualizados con las modificaciones que surgieran durante la obra y cualquier otra documentación que fuera necesaria. Incluso presentación al cliente de planos en soporte DWG.
Relación comercial: ANDUJAR, 352.09

**08.02** u Instalación provisional de obra de fontanería
1 u × 287.23 = 287.23
Instalación provisional de fontanería.
Relación comercial: ANDUJAR, 287.23

**09001** PA Acometida instalación fontanería, a justificar
1 PA × 342.11 = 342.11
Partida alzada de instalación de conexión con red de agua potable y elementos necesarios para el cumplimiento de la normativa de la emrpesa suministradora en el apartado de agua potable, distribución formada por módulo para contador, incluso llave de corte, filtro, puentes y elementos necesarios para cumplimiento de la empresa suministradora. No se incluye el conexionado del módulo contador con la red de distribución ni actuación exterior más allá del contador de aguas, trabajo que ejecutará la empresa suministradora. A justificar en obra.
Relación comercial: ANDUJAR, 342.11

**09002A** u Grupo de presión Baeza 2xMulti 25-5M
1 u × 2034.32 = 2034.32
Grupo de presión Baeza 2xMulti 25-5M + cuadro TAL, Ref. 69481, compuesto por dos bombas eléctricas Espa modelo 25-5M, 1,25 CV, 230 V. Cuerpo de bomba, eje y turbinas en acero inoxidable AISI 304, difusores en tecnopolímero y soportes de aspiración e impulsión en acero gris de fundición. Capaz de ofrecer un caudal máximo unitario de 5,5 m3/h a un presión máxima de 66,5 mca, Incluso cuadro eléctrico para el control y protección de las dos bombas de 1,25 CV, 230 V, monofásico, incluyendo caja plástica, toma de control para boya, protección contra cortocircuito y sobrecarga, contadores de potencia, pilotos de señalización, maniobra en baja tensión, bornas de entraa y salida. Incluso colector de impulsión, 2 válvulas de esfera de 1 1/4", 2 válvulas de retención de 1 1/4, 2 presostatos, elementos de unión y enlace, todo ello montado sobre bancada. Medida la unidad instalada, probada y funcionando según especificaciones de proyecto.
Relación comercial: ANDUJAR, 2034.32

**05.03.09B** u Depósito de membrana 200 litros
1 u × 414.74 = 414.74
Depósito de membrana de 200 litros de capacidad, en acero pintado exteriormente y provisto de membrana elástica especial (no recambiable), con cámara de gas conteniendo nitrógeno a presión. Condiciones máximas de trabajo 10 bar y 120ºC, incluso ayudas de albañilería. Medida la unidad ejecutada. Ubicado según esquema de fontanería en planos de proyecto.
Relación comercial: ANDUJAR, 414.74

**09071B** u Descalcificador AQUALAI modelo K750VUF (5.000L/h) (11/09/2023)
1 u × 1543.84 = 1543.84
Descalcificador AQUALAI modelo K750VUF de polietileno reforzado con fibra de vidrio y resina eposi, con válvula electronica volumetrica con tiempos programables, caudal máximo de 5.000L/h, conexión mediante ByPass, y consumo de sal por regeneración/botella de 10 Kg. Se medirá el número de unidades realmente ejecutadas según especificaciones de Proyecto. Ubicado según esquema de fontanería en planos de proyecto.
Relación comercial: ANDUJAR, 1543.84

**05.03.0225** u Calderín de presión hidroneumático 25L
2 u × 138.76 = 277.52
Calderín de presión hidroneumático circular de acero de 25 litros de capacidad para colgar de forjado, con tapa del mismo material, incluso llaves de corte de esfera, tubería de polipropileno de 63 mm y grifo de latón de 1", totalmente instalado. Ubicado según esquema de fontanería en planos de proyecto.
Relación comercial: ANDUJAR, 138.76

**10113** m Bandeja portacables "Rejiband" electrocincada 60x300 mm
16.5 m × 19.15 = 315.98
Bandeja metálica de varillas electrosoldadas con borde de seguridad redondeado, marca "Pemsa" modelo "Rejiband", electrocincada, resistente a la corrosión clase 3, de dimensiones 60x300 mm, Ref. 60212300, para suspender de techos, con elemento separador interior de canal entre diferentes tipos de cables, varillas y piezas especiales necesarias. Se medirá la longitud realmente ejecutada según especificaciones de Proyecto.
Relación comercial: ANDUJAR, 19.15

**090311** u Depósito auxliliar 1000 l polietileno alta densidad, prismático
2 u × 530.24 = 1060.48
Depósito de polietileno de alta densidad, 1000 l. Con válvula de corte de compuerta de 1" DN 25 mm y válvula de flotador, para la entrada y válvula de corte de compuerta de 1" DN 25 mm para la salida. Se medirá el número de unidades realmente ejecutadas según especificaciones de Proyecto.
Relación comercial: ANDUJAR, 530.24

**09030B** m Tubería instalación interior PP-R, 63 mm
5.6 m × 41.07 = 229.99
Tubería de polipropileno PPR (copolimero Random), de 63x10,5 mm, PN=20 atm, conforme UNE-EN-ISO-15874; para tuberías de alimentación, distribución e interiores, de agua fría y/o ACS. Totalmente montada, incluyendo p.p. de piezas especiales (codos, manguitos, etc), protección de tubo corrugado de polipropileno (azul/rojo) y p.p de medios auxiliares. Conforme a CTE DB HS-4. Se medirá la longitud realmente ejecutada según especificaciones de Proyecto.
Relación comercial: ANDUJAR, 41.07

| Medición | Uds. | Largo | Parcial |
|---|---|---|---|
| Aseo fem | 1 | 2.15 | 2.15 |
| Aseo masc | 1 | 3.45 | 3.45 |
| Total |  |  | 5.6 |

**09028** m Tubería instalación interior PP-R, 40 mm
92.2 m × 19.42 = 1790.52
Tubería de polipropileno PPR (copolimero Random), de 40x6,7 mm, PN=20 atm, conforme UNE-EN-ISO-15874; para tuberías de alimentación, distribución e interiores, de agua fría y/o ACS. Totalmente montada, incluyendo p.p. de piezas especiales (codos, manguitos, etc), protección de tubo corrugado de polipropileno (azul/rojo) y p.p de medios auxiliares. Conforme a CTE DB HS-4. Se medirá la longitud realmente ejecutada según especificaciones de Proyecto.
Relación comercial: ANDUJAR, 19.42

| Medición | Uds. | Largo | Parcial |
|---|---|---|---|
| Acometida - Descalcificador | 1 | 12.3 | 12.30 |
| Descalcificador - Depósito AFS | 1 | 3.95 | 3.95 |
| Depósito AFS - Bomba | 1 | 8.35 | 8.35 |
| Aseo femenino | 1 | 2.1 | 2.10 |
| Aseo masculino | 1 | 2.4 | 2.40 |
| Aseo adaptado M | 1 | 1.2 | 1.20 |
| Aseo adaptado F | 1 | 0.9 | 0.90 |
| Verticales | 9 | 2.5 | 22.50 |
| Acometida PCI | 1 | 38.5 | 38.50 |
| Total |  |  | 92.2 |

**09027** m Tubería instalación interior PP-R, 32 mm
21.35 m × 12.18 = 260.04
Tubería de polipropileno PPR (copolimero Random), de 32x5,4 mm, PN=20 atm, conforme UNE-EN-ISO-15874; para tuberías de alimentación, distribución e interiores, de agua fría y/o ACS. Totalmente montada, incluyendo p.p. de piezas especiales (codos, manguitos, etc), protección de tubo corrugado de polipropileno (azul/rojo) y p.p de medios auxiliares. Conforme a CTE DB HS-4. Se medirá la longitud realmente ejecutada según especificaciones de Proyecto.
Relación comercial: ANDUJAR, 12.18

| Medición | Uds. | Largo | Parcial |
|---|---|---|---|
| General | 1 | 20.6 | 20.60 |
| Aerotermos | 1 | 0.75 | 0.75 |
| Total |  |  | 21.35 |

**09022** m Tubería instalación interior PP-R 25 mm
41.45 m × 10.26 = 425.28
Tubería de polipropileno PPR (copolimero Random), de 25x4,2 mm, PN=20 atm, conforme UNE-EN-ISO-15874; para tuberías de alimentación, distribución e interiores, de agua fría y/o ACS. Totalmente montada, incluyendo p.p. de piezas especiales (codos, manguitos, etc), protección de tubo corrugado de polipropileno (azul/rojo) y p.p de medios auxiliares. Conforme a CTE DB HS-4. Se medirá la longitud realmente ejecutada según especificaciones de Proyecto.
Relación comercial: ANDUJAR, 10.26

| Medición | Uds. | Largo | Parcial |
|---|---|---|---|
| Aerotermos | 1 | 3.75 | 3.75 |
|  | 1 | 1.5 | 1.50 |
|  | 1 | 4.9 | 4.90 |
| Aseo fem | 1 | 1.85 | 1.85 |
|  | 1 | 2.3 | 2.30 |
| Duchas fem | 1 | 1.55 | 1.55 |
| Vest adap F | 1 | 6.5 | 6.50 |
| Vest adap M | 1 | 6.8 | 6.80 |
| Aseo masc | 1 | 12.3 | 12.30 |
| Total |  |  | 41.45 |

**09026** m Tubería instalación interior PP-R, 20 mm
41.9 m × 9.83 = 411.88
Tubería de polipropileno PPR (copolimero Random), de 20x3,4 mm, PN=20 atm, conforme UNE-EN-ISO-15874; para tuberías de alimentación, distribución e interiores, de agua fría y/o ACS. Totalmente montada, incluyendo p.p. de piezas especiales (codos, manguitos, etc), protección de tubo corrugado de polipropileno (azul/rojo) y p.p de medios auxiliares. Conforme a CTE DB HS-4. Se medirá la longitud realmente ejecutada según especificaciones de Proyecto.
Relación comercial: ANDUJAR, 9.83

| Medición | Uds. | Largo | Parcial |
|---|---|---|---|
| Aseo fem | 1 | 1.8 | 1.80 |
| Vest adap F | 1 | 1.9 | 1.90 |
| Vest adap M | 1 | 1.9 | 1.90 |
| Pileta | 1 | 1.85 | 1.85 |
| Fuente | 1 | 6.95 | 6.95 |
| Verticales | 10 | 2.75 | 27.50 |
| Total |  |  | 41.9 |

**EN639** m Encoquillado de tubería e=9mm para tubería 63mm
5.6 m × 8.87 = 49.67
Aislamiento térmico flexible para tubería de diámetro 63 mm, formado por coquilla de espuma elastomérica a base de caucho sintético, en instalación de fontanería por el interior, de baja conductividad térmica 0.036 W/mK. Clasificación al Fuego BL-s3,d0. Espesor de aislamiento 9 mm, conforme a RITE. Totalmente instalada, incluye adhesivo de sellado especifico.
. Se medirá la longitud realmente ejecutada según especificaciones de Proyecto.
Relación comercial: ANDUJAR, 8.87

**EN409** m Encoquillado de tubería e=9mm para tubería 40mm
92.2 m × 6.13 = 565.19
Aislamiento térmico flexible para tubería de diámetro 40 mm, formado por coquilla de espuma elastomérica a base de caucho sintético, en instalación de fontanería por el interior, de baja conductividad térmica 0.036 W/mK. Clasificación al Fuego BL-s3,d0. Espesor de aislamiento 9 mm, conforme a RITE. Totalmente instalada, incluye adhesivo de sellado especifico. Se medirá la longitud realmente ejecutada según especificaciones de Proyecto.
Relación comercial: ANDUJAR, 6.13

**EN329** m Encoquillado de tubería e=9mm para tubería 32mm
21.35 m × 5.07 = 108.24
Aislamiento térmico flexible para tubería de diámetro 32 mm, formado por coquilla de espuma elastomérica a base de caucho sintético, en instalación de fontanería por el interior, de baja conductividad térmica 0.036 W/mK. Clasificación al Fuego BL-s3,d0. Espesor de aislamiento 9 mm, conforme a RITE. Totalmente instalada, incluye adhesivo de sellado especifico. Se medirá la longitud realmente ejecutada según especificaciones de Proyecto.
Relación comercial: ANDUJAR, 5.07

**EN259** m Encoquillado de tubería e=9mm para tubería 25mm
41.45 m × 4.16 = 172.43
Aislamiento térmico flexible para tubería de diámetro 25 mm, formado por coquilla de espuma elastomérica a base de caucho sintético, en instalación de fontanería por el interior, de baja conductividad térmica 0.036 W/mK. Clasificación al Fuego BL-s3,d0. Espesor de aislamiento 9 mm, conforme a RITE. Totalmente instalada, incluye adhesivo de sellado especifico. Se medirá la longitud realmente ejecutada según especificaciones de Proyecto.
Relación comercial: ANDUJAR, 4.16

**EN209** m Encoquillado de tubería e=9mm para tubería 20mm (27/04/2023)
41.9 m × 4.05 = 169.70
Aislamiento térmico flexible para tubería de diámetro 20 mm, formado por coquilla de espuma elastomérica a base de caucho sintético, en instalación de fontanería por el interior, de baja conductividad térmica 0.036 W/mK. Clasificación al Fuego BL-s3,d0. Espesor de aislamiento 9 mm, conforme a RITE. Totalmente instalada, incluye adhesivo de sellado especifico. Se medirá la longitud realmente ejecutada según especificaciones de Proyecto.
Relación comercial: ANDUJAR, 4.05

**05.03.01** u Purgador manual de aire
1 u × 24.9 = 24.90
Purgador manual de aire, incluso juntas, pequeño material y montaje. Medida la unidad totalmente ejecutada
Relación comercial: ANDUJAR, 24.9

### C009.2 Agua caliente sanitaria
Importe: 13546.6

**092020** m Tubería ACS instalación interior PP-R 20 mm c/aislam
49.5 m × 17.72 = 877.14
Tubería general de distribución de A.C.S. formada por tubo de polipropileno copolímero random (PP-R), de 20 mm de diámetro exterior, PN=20 atm, con aislamiento mediante espuma elastomérica de espesor 40mm conforme UNE-EN-ISO-15874, totalmente montada, incluyendo p.p. de piezas especiales (codos, manguitos, etc), y p.p de medios auxiliares. Se medirá el número de unidades realmente ejecutadas según especificaciones de Proyecto.
Relación comercial: ANDUJAR, 17.72

| Medición | Uds. | Largo | Parcial |
|---|---|---|---|
| Duchas fem | 2 | 1.2 | 2.40 |
| Vest adap | 1 | 1 | 1.00 |
| Duchas masc | 2 | 1.35 | 2.70 |
| Verticales | 10 | 2 | 20.00 |
| AEROTERMOS RET |  |  |  |
|  | 1 | 1.5 | 1.50 |
|  | 1 | 6.8 | 6.80 |
|  | 1 | 3.2 | 3.20 |
|  | 1 | 5.8 | 5.80 |
|  | 1 | 6.1 | 6.10 |
| Total |  |  | 49.5 |

**092025** m Tubería ACS instalación interior PP-R 25 mm c/aislam
48.35 m × 18.4 = 889.64
Tubería general de distribución de A.C.S. formada por tubo de polipropileno copolímero random (PP-R), de 25 mm de diámetro exterior, PN=20 atm, con aislamiento mediante espuma elastomérica de espesor 40mm, conforme UNE-EN-ISO-15874, totalmente montada, incluyendo p.p. de piezas especiales (codos, manguitos, etc), y p.p de medios auxiliares. Se medirá el número de unidades realmente ejecutadas según especificaciones de Proyecto.
Relación comercial: ANDUJAR, 18.4

| Medición | Uds. | Largo | Parcial |
|---|---|---|---|
| AERTOERMOS ACS |  |  |  |
|  | 1 | 6.5 | 6.50 |
|  | 1 | 3.2 | 3.20 |
|  | 1 | 4.5 | 4.50 |
|  | 1 | 2.15 | 2.15 |
|  | 1 | 6 | 6.00 |
| Duchas fem | 1 | 4.5 | 4.50 |
|  | 1 | 2.5 | 2.50 |
| Duchas masc | 1 | 3.9 | 3.90 |
|  | 1 | 2.6 | 2.60 |
| Vest adap | 1 | 3.2 | 3.20 |
|  | 1 | 6.3 | 6.30 |
|  | 1 | 3 | 3.00 |
| Total |  |  | 48.35 |

**092032** m Tubería ACS instalación interior PP-R 32 mm c/aislam
39.3 m × 22.26 = 874.82
Tubería general de distribución de A.C.S. formada por tubo de polipropileno copolímero random (PP-R), de 32 mm de diámetro exterior, PN=20 atm, con aislamiento mediante espuma elastomérica de espesor 40mm conforme UNE-EN-ISO-15874, totalmente montada, incluyendo p.p. de piezas especiales (codos, manguitos, etc), y p.p de medios auxiliares. Se medirá el número de unidades realmente ejecutadas según especificaciones de Proyecto.
Relación comercial: ANDUJAR, 22.26

| Medición | Uds. | Largo | Parcial |
|---|---|---|---|
| GENERAL ACS | 1 | 20.3 | 20.30 |
| GENERAL RET | 1 | 19 | 19.00 |
| Total |  |  | 39.3 |

**09220** u Vaso de expansión cerrado 50 l
1 u × 144.22 = 144.22
Vaso de expansión para A.C.S. de acero vitrificado, capacidad 50 l. Se medirá el número de unidades realmente ejecutadas según especificaciones de Proyecto.
Relación comercial: ANDUJAR, 144.22

**09221** u Bomba de circulación rotor húmedo 1"
1 u × 344.89 = 344.89
Electrobomba centrífuga, de hierro fundido, de tres velocidades, con una potencia de 0,071 kW. Se medirá el número de unidades realmente ejecutadas según especificaciones de Proyecto.
Relación comercial: ANDUJAR, 344.89

**08052** m Tubería para ventilación de aerotermia, PVC, 160 mm
20.5 m × 23.08 = 473.14
Conducto de ventilación, formado por tubo liso de PVC, de 160 mm de diámetro exterior, pegado mediante adhesivo, colocado en posición horizontal. Incluso material auxiliar para montaje y sujeción a la obra, accesorios y piezas especiales. El precio no incluye las compuertas de regulación, las compuertas cortafuego, las rejillas ni los difusores. Se medirá la longitud realmente ejecutada según especificaciones de Proyecto.
Relación comercial: ANDUJAR, 23.08

| Medición | Uds. | Largo | Parcial |
|---|---|---|---|
|  | 1 | 3.5 | 3.50 |
|  | 1 | 2 | 2.00 |
|  | 1 | 5.8 | 5.80 |
|  | 1 | 4 | 4.00 |
|  | 1 | 5.2 | 5.20 |
| Total |  |  | 20.5 |

**09230HTB** u Bomba de calor Ferroli 260HT
5 u × 1988.55 = 9942.75
Bomba de calor aire-agua con acumulador integrado EGEA 260 HT de Ferroli con capacidad de 250 lit para producción de ACS. Instalación de pie. Permite funcionamiento con temperaturas de aire de hasta 4ºC sin apoyo eléctrico. Refrigerante ecológico R134a de bajo impacto ambiental. Desescarche passivo. Posibilidad de conducir la entrada y la salida de aire (Ø 160 mm). Presion estatica disponible ventilador rotativo asincrono: 100 Pa.
Resistencia eléctrica de apoyo 1.500 W incluida de serie. Tarjeta WIFI incluida de serie. Control remoto mediante APP para smartphone. Producción de ACS hasta 62ºC sólo con bomba de calor sin apoyo electrico. Intercambiador (condensador) de aluminio exterior al depósito. Doble ánodo de Magnesio para protección corrosión, de serie. Control con programa Antilegionela. Temperatura Maxima ACS con resistencia electrica: 75ºC. Con entradas digitales para SMART GRID y para gestionar excedente de Energía Solar Fotovoltaica. Modos de funcionamiento: ECO - Automatico - Boost - Eléctrico. Opción OFF PEAK (para programar las horas de producción del equipo en las horas de menor coste eléctrico). Preparado para recirculacion de ACS y gestion bomba recirculación. Control con programación horaria y semanal. Modo vacaciones. Indicado para clima calido. Consumo electrico en calefaccion (sin resistencia) segun ISO 255-3 = 370 W. COP 4,32. Potencia Termica: 1.600 W. COP DHW (A14): 2,60 - COP DHW (A20): 3,10 según EN 16147:2017: Eficiencia en calefaccion: 127 % según: 2017/1369/UE - Clase Eficiencia Energetica A+. Dimensiones: 621 mm x 1.892 mm
Medida la unidad totalmente instalada, conexionada y funcionando, incluso elementos especificados en el manual de montaje (manguitos electrolíticos, válvulas reguladoras de presión de 7 bares y demás elementos indicados en el manual e indicados por el SAT) del equipo facilitado por el fabricante y asistencia SAT.
Relación comercial: ANDUJAR, 1988.55

### C009.3 Válvulas y elementos
Importe: 11555

**05.01.09** m Colector polipropileno retic. PP-R, 63 mm diám.
2 m × 380.75 = 761.50
Colector en montaje superficial de longitud media 1m, realizada con tuberia de polipropileno pp-r DN63 con p.p. De uniones soldadas por termofusion, p.p. De piezas especiales, 7 tomas ø20 + 1 toma ø32 , material de soldadura, elementos de sujeccion a paramentos, ayudas de albañileria y pequeño material.
Medida la unidad ejecutada.
Relación comercial: ANDUJAR, 380.75

| Medición | Uds. | Parcial |
|---|---|---|
| Colectores ACS y RET | 2 | 2.00 |
| Total |  | 2 |

**09043** u Válvula de esfera 3/4" (20 mm)
33 u × 17.73 = 585.09
Válvula de esfera de latón niquelado para roscar de 3/4". Incluso accesorio pomo en zonas habitables. Se medirá el número de unidades realmente ejecutadas según especificaciones de Proyecto.
Relación comercial: ANDUJAR, 17.73

| Medición | Uds. | Parcial |
|---|---|---|
| Duchas | 8 | 8.00 |
| Duchas adap. | 2 | 2.00 |
| Lavabos | 6 | 6.00 |
| Lavabo adap. | 2 | 2.00 |
| Fuente | 1 | 1.00 |
| Pileta | 1 | 1.00 |
| Aerotermos RET | 10 | 10.00 |
| valvula 3 vias adap. | 3 | 3.00 |
| Total |  | 33 |

**09044** u Válvula de esfera 1" (25 mm)
25 u × 21.58 = 539.50
Válvula de esfera de latón niquelado para roscar de 1". Incluso accesorio pomo en zonas habitables. Se medirá el número de unidades realmente ejecutadas según especificaciones de Proyecto.
Relación comercial: ANDUJAR, 21.58

| Medición | Uds. | Parcial |
|---|---|---|
| Aerotermos ACS | 15 | 15.00 |
| Aerotermos RET | 10 | 10.00 |
| Total |  | 25 |

**09045** u Válvula de esfera 1 1/4" (32 mm)
9 u × 28.35 = 255.15
Válvula de esfera de latón niquelado para roscar de 1 1/4". Incluso accesorio pomo en zonas habitables. Se medirá el número de unidades realmente ejecutadas según especificaciones de Proyecto.
Relación comercial: ANDUJAR, 28.35

| Medición | Uds. | Parcial |
|---|---|---|
| Colectores RET | 3 | 3.00 |
| Colectores ACS | 2 | 2.00 |
| Aseo fem | 1 | 1.00 |
| Aseo masc | 1 | 1.00 |
| Vest adap | 2 | 2.00 |
| Total |  | 9 |

**09046** u Válvula de esfera 1 1/2" (40 mm)
34 u × 39.77 = 1352.18
Válvula de esfera de latón niquelado para roscar de 1 1/2". Incluso accesorio pomo en zonas habitables. Se medirá el número de unidades realmente ejecutadas según especificaciones de Proyecto.
Relación comercial: ANDUJAR, 39.77

| Medición | Uds. | Parcial |
|---|---|---|
| Inodoro | 6 | 6.00 |
| Inodoro adap. | 2 | 2.00 |
| Urinario | 1 | 1.00 |
| Filtro autolimpiante | 4 | 4.00 |
| Deposito sal | 5 | 5.00 |
| Depositos | 10 | 10.00 |
| Deposito membrana | 4 | 4.00 |
| Calderin | 2 | 2.00 |
| Total |  | 34 |

**09047** u Válvula de esfera 2 1/4" (63 mm)
2 u × 59.3 = 118.60
Válvula de esfera de latón niquelado para roscar de 2 1/4". Incluso accesorio pomo en zonas habitables. Se medirá el número de unidades realmente ejecutadas según especificaciones de Proyecto.
Relación comercial: ANDUJAR, 59.3

| Medición | Uds. | Parcial |
|---|---|---|
| Calderines | 2 | 2.00 |
| Total |  | 2 |

**09052B** u Válvula de retención 3/4" (20 mm)
5 u × 32.8 = 164.00
Válvula de retención de latón para roscar de 3/4". Se medirá el número de unidades realmente ejecutadas según especificaciones de Proyecto.
Relación comercial: ANDUJAR, 32.8

| Medición | Uds. | Parcial |
|---|---|---|
| Aerotermos | 5 | 5.00 |
| Total |  | 5 |

**09053A** u Válvula de retención 1" (25 mm)
10 u × 34.34 = 343.40
Válvula de retención de latón para roscar de 1". Se medirá el número de unidades realmente ejecutadas según especificaciones de Proyecto.
Relación comercial: ANDUJAR, 34.34

| Medición | Uds. | Parcial |
|---|---|---|
| Aerotermos | 10 | 10.00 |
| Total |  | 10 |

**09053** u Válvula de retención 1 1/4" (32 mm)
3 u × 26.64 = 79.92
Válvula de retención de latón para roscar de 1 1/4". Se medirá el número de unidades realmente ejecutadas según especificaciones de Proyecto.
Relación comercial: ANDUJAR, 26.64

**09053B** u Válvula de retención 1 1/2" (40 mm)
5 u × 34.01 = 170.05
Válvula de retención de latón para roscar de 1 1/2". Se medirá el número de unidades realmente ejecutadas según especificaciones de Proyecto.
Relación comercial: ANDUJAR, 34.01

| Medición | Uds. | Parcial |
|---|---|---|
|  | 3 | 3.00 |
|  | 2 | 2.00 |
| Total |  | 5 |

**090488** u Válvula de dureza residual (27/04/2023)
1 u × 49.03 = 49.03
Válvula de regulación de dureza residual (Bypass). Se medirá el número de unidades realmente ejecutadas según especificaciones de Proyecto.
Relación comercial: ANDUJAR, 49.03

**09073** u Llave de paso con grifo de vaciado 3/4"
7 u × 23 = 161.00
Llave de paso con grifo de vaciado colocada en canalización de 3/4" (15/20 mm) de diámetro, incluso pequeño material; construida según CTE/DB-HS-4, e instrucciones del fabricante. Se medirá la unidad realmente ejecutada.
Relación comercial: ANDUJAR, 23

| Medición | Uds. | Parcial |
|---|---|---|
| Aerotermos | 5 | 5.00 |
| Descalcificador | 1 | 1.00 |
| Vaso expansión | 1 | 1.00 |
| Total |  | 7 |

**09061** u Válvula mezcladora termostática de 3 vías PRESTO, de 1 1/4"
2 u × 1898.26 = 3796.52
Válvula termostática PRESTO 425IF . Se medirá el número de unidades realmente ejecutadas según especificaciones de Proyecto.
Relación comercial: ANDUJAR, 1898.26

**09061C** u Válvula mezcladora termostática de 3 vías ULTRAMIX TX93E, de 1" (28/11/2024)
1 u × 806.33 = 806.33
Válvula termostática ULTRAMIX TX93E . Se medirá el número de unidades realmente ejecutadas según especificaciones de Proyecto.
Relación comercial: ANDUJAR, 806.33

**09058** u Válvula limitadora de presión 1 1/2" (40 mm) (22/05/2024)
5 u × 186.36 = 931.80
Válvula limitadora de presión de latón, de 1 1/2" DN 40 mm de diámetro, presión máxima de entrada de 15 bar. Se medirá el número de unidades realmente ejecutadas según especificaciones de Proyecto.
Relación comercial: ANDUJAR, 186.36

| Medición | Uds. | Parcial |
|---|---|---|
| Aerotermos | 5 | 5.00 |
| Total |  | 5 |

**095326** u Válvula reguladora de caudal 1 1/2"
5 u × 93.98 = 469.90
Válvula de reglación de caudal de 1 1/2". Se medirá el número de unidades realmente ejecutadas según especificaciones de Proyecto.
Relación comercial: ANDUJAR, 93.98

| Medición | Uds. | Parcial |
|---|---|---|
| Aerotermos | 5 | 5.00 |
| Total |  | 5 |

**09067** u Filtro de cartucho contenedor de carbón activo i/llaves de paso
1 u × 102 = 102.00
Filtro de cartucho contenedor de carbón activo, rosca de 1 1/4", caudal de 0,4 m³/h, con dos llaves de paso de esfera. Se medirá el número de unidades realmente ejecutadas según especificaciones de Proyecto.
Relación comercial: ANDUJAR, 102

**05.03.04** u Manómetro de esfera, con escala de 0 a 10 kg/m2
3 u × 40.98 = 122.94
Manómetro de esfera con escala de 0 a 10 kg/cm2, toma vertical para montaje roscado DN15(1/2"), con tubo de cobre diam. 13/15 de conexionado con tuberia a medir y juego de accesorios, para medir la temperatura de líquidos. Incluso pequeño material y montaje.medida la unidad ejecutada.
Relación comercial: ANDUJAR, 40.98

**05.03.05** u Termómetro ø100 de bulbo y capilar 0-120ºc, toma vertical
2 u × 39.17 = 78.34
Termómetro ø100 con bulbo y capilar 0-120ºc, toma vertical con soporte triangular para montaje roscado DN15(1/2"), con tubo de cobre diam.13/15 de conexionado con tuberia a medir y juego de accesorios, para medir la temperatura de líquidos. Incluso pequeño material y montaje
Medida la unidad ejecutada.
Marca/modelo: S.ESCODA según especificaciones de proyecto o equivalente aprobado por la D.F.
Relación comercial: ANDUJAR, 39.17

**RO1** u Termómetro digital Mundocontrol FN-49
2 u × 79.61 = 159.22
Termómetro digital mundocontrol fn-49 con escala -40 a 150°c, resolución 1°c, alimentación a 230v, montaje en superficie, sonda ptc (incluida). Incluso pequeño material y montaje
Medida la unidad ejecutada.
Marca/modelo: S.ESCODA o equivalente previa aprobación por la D.F.
Relación comercial: ANDUJAR, 79.61

**009.4** u Filtro auto limpiante semiautomático de Klinwass de 1 1/4"
1 u × 508.53 = 508.53
Filtro auto limpiante semiautomático de Klinwass de 1 1/4", incluso valvulería y pequeño material según especificaciones de proyecto. Medida la unidad totalmente ejecutada.
Relación comercial: ANDUJAR, 508.53

### C009.4 Grifería y aparatos
Importe: 9563.36

**09401A** u Lavabo de encimera "Mediclinics SNR036CS"
8 u × 104.04 = 832.32
Lavabo de encimera Mediclinics SNR036CS, instalado sobre encimera (no incluida), con desagüe klic-klac de acabado cromado, incluso juego de fijación, kit rebosadero y silicona para sellado de juntas. El precio no incluye la encimera ni la grifería. Se medirá el número de unidades realmente ejecutadas según especificaciones de Proyecto.
Relación comercial: ANDUJAR, 104.04

| Medición | Uds. | Parcial |
|---|---|---|
| Aseo fem | 3 | 3.00 |
| Aseo masc | 3 | 3.00 |
| Vest adap 1 | 1 | 1.00 |
| Vest adap 2 | 1 | 1.00 |
| Total |  | 8 |

**09402C** u Inodoro "Roca Victoria" para fluxor
6 u × 207.43 = 1244.58
"Inodoro Roca Victoria en porcelana con salida vertical u horizontal, color blanco, para fluxor, Ref.. A344397000, blanco, dimensiones 355x485 mm, incluso tapa y asiento color blanco Supralit Ref. A801B6600B con las bisagras de acero inoxidable, elementos de fijación y silicona para sellado de juntas. Se medirá el número de unidades realmente ejecutadas según especificaciones de Proyecto."
Relación comercial: ANDUJAR, 207.43

| Medición | Uds. | Parcial |
|---|---|---|
| Aseo fem | 3 | 3.00 |
| Aseo masc | 3 | 3.00 |
| Total |  | 6 |

**09402AE** u Inodoro "Roca Access" tanque bajo adaptado
2 u × 404.76 = 809.52
Inodoro tanque bajo en porcelana para movilidad reducida, color blanco, Ref.. A342237000 y A341231000, blanco, dimensiones 380x670x815 mm, incluso tapa y asiento color blanco Supralit Ref. A801230004 con las bisagras de acero inoxidable, elementos de fijación y silicona para sellado de juntas. Se medirá el número de unidades realmente ejecutadas según especificaciones de Proyecto.
Relación comercial: ANDUJAR, 404.76

| Medición | Uds. | Parcial |
|---|---|---|
| Vest adap | 2 | 2.00 |
| Total |  | 2 |

**09403** u Urinario "Roca Chic"
1 u × 124.52 = 124.52
Urinario Roca Chic 22x22 cm, toma de agua exterior vertical, blanco, con manguito, tapón de limpieza, elementos de fijación y silicona para sellado de juntas. Se medirá el número de unidades realmente ejecutadas según especificaciones de Proyecto.
Relación comercial: ANDUJAR, 124.52

| Medición | Uds. | Parcial |
|---|---|---|
| Urinario | 1 | 1.00 |
| Total |  | 1 |

**09427** u Conjunto ducha con rociador antivandálico " Presto 65" (17/07/2025)
8 u × 198.36 = 1586.88
Columna de grifo temporizado de un agua con instalación mural con cuerpo y rociador antivandalico de latón cromado, conjunto 65(c) con rociador antivandálico, Ref. 65040 "PRESTO IBÉRICA". Se medirá el número de unidades realmente ejecutadas según especificaciones de Proyecto. Incluso elementos de conexión.
Relación comercial: ANDUJAR, 198.36

| Medición | Uds. | Parcial |
|---|---|---|
| vest m | 4 | 4.00 |
| vest f | 4 | 4.00 |
| Total |  | 8 |

**0112369** u Pieza Presto racor DL400
8 u × 32.6 = 260.80
Suministro y colocación de racor DL400 para conexionado de ducha. Medida la unidad totalmente colocada.
Relación comercial: ANDUJAR, 32.6

| Medición | Uds. | Parcial |
|---|---|---|
| Idem columna ducha | 8 | 8.00 |
| Total |  | 8 |

**09424** u Rociador antivandálico ducha "Presto"
2 u × 71.92 = 143.84
Rociador antivandálico ducha "Presto", Ref. 29305. Se medirá el número de unidades realmente ejecutadas según especificaciones de Proyecto. Se medirá el número de unidades realmente ejecutadas según especificaciones de Proyecto.
Relación comercial: ANDUJAR, 71.92

**09420** u Grifería temporizada lavabo "Presto 105 ECO L" AFS
6 u × 92.54 = 555.24
Grifería temporizada, de repisa, serie Presto 105 ECO L, Ref. 10900 "PRESTO IBÉRICA", para lavabo, acabado cromado, aireador, con tiempo de flujo de 15 segundos, caudal de 6 l/min; incluso elementos de conexión, enlaces de alimentación flexibles de 1/2" de diámetro y 350 mm de longitud, válvulas antirretorno y dos llaves de paso. Se medirá el número de unidades realmente ejecutadas según especificaciones de Proyecto.
Relación comercial: ANDUJAR, 92.54

| Medición | Uds. | Parcial |
|---|---|---|
| vest fem | 3 | 3.00 |
| vest masc | 3 | 3.00 |
| Total |  | 6 |

**09421A** u Grifería temporizada lavabo "Presto 605 Palanca ECO" AFS
2 u × 118.49 = 236.98
Grifería temporizada, de repisa, serie Presto 605 Palanca ECO, Ref. 10661 "PRESTO IBÉRICA", para lavabo, acabado cromado, aireador, con tiempo de flujo de 10 segundos, caudal de 2 l/min; incluso elementos de conexión, enlaces de alimentación flexibles de 1/2" de diámetro y 350 mm de longitud, válvulas antirretorno y dos llaves de paso. Se medirá el número de unidades realmente ejecutadas según especificaciones de Proyecto.
Relación comercial: ANDUJAR, 118.49

| Medición | Uds. | Parcial |
|---|---|---|
| vest adap | 2 | 2.00 |
| Total |  | 2 |

**09422** u Grifería temporizada urinario "Presto 12A ECO"
1 u × 74.01 = 74.01
Grifería temporizada, instalación vista formada por grifo de paso angular mural para urinario, serie Presto 12 A Eco, modelo PN Eco 10706 "PRESTO IBÉRICA" y elementos de conexión.
Relación comercial: ANDUJAR, 74.01

| Medición | Uds. | Parcial |
|---|---|---|
| aseo masc | 1 | 1.00 |
| Total |  | 1 |

**09425** u Grifería temporizada "Presto 712" Palanca
2 u × 107.92 = 215.84
Grifería temporizada Presto 712, Ref. 31686, de un agua para instalación mural, cierre automático 15s (+-5s), con rompeaguas, apertura con palanca con rótula, caudal regulable por instalador, en latón cromado. Se medirá el número de unidades realmente ejecutadas según especificaciones de Proyecto.
Relación comercial: ANDUJAR, 107.92

| Medición | Uds. | Parcial |
|---|---|---|
| Duchas adap | 2 | 2.00 |
| Total |  | 2 |

**09426** u Grifería temporizada inodoro "Presto 1000 C ECO"
8 u × 113.98 = 911.84
Grifería temporizada, instalación vista formada por fluxor para inodoro, de latón cromado, serie 1000 C Eco, modelo 15002 "PRESTO IBÉRICA" y elementos de conexión. Se medirá el número de unidades realmente ejecutadas según especificaciones de Proyecto.
Relación comercial: ANDUJAR, 113.98

| Medición | Uds. | Parcial |
|---|---|---|
| Aseo fem | 3 | 3.00 |
| Aseo masc | 3 | 3.00 |
| Vest adap | 2 | 2.00 |
| Total |  | 8 |

**09404** u Pileta vertedero "Roca Garda" con grifo mural simple
1 u × 302.36 = 302.36
Vertedero de porcelana sanitaria, de pie, modelo Garda "ROCA", color Blanco, de 420x500x445 mm, de 420x500x445 mm, de salida horizontal, con pieza de unión, rejilla de desagüe y juego de fijación, con rejilla de acero inoxidable, con almohadilla, para vertedero modelo Garda, equipado con grifo mural, para lavadero, de caño fijo, acabado cromado, modelo Brava. Incluso silicona para sellado de juntas. Se medirá el número de unidades realmente ejecutadas según especificaciones de Proyecto.
Relación comercial: ANDUJAR, 302.36

| Medición | Uds. | Parcial |
|---|---|---|
| Pileta | 1 | 1.00 |
| Total |  | 1 |

**09406** u Barra sujeción minusválidos para inodoro
4 u × 105.45 = 421.80
Barra de sujeción para minusválidos, rehabilitación y tercera edad, para inodoro, colocada en pared, abatible, con forma de U, de acero inoxidable AISI 304 acabado mate, de dimensiones totales 790x130 mm con tubo de 33 mm de diámetro exterior y 1,5 mm de espesor, con portarrollos de papel higiénico. Incluso elementos de fijación. Se medirá el número de unidades realmente ejecutadas según especificaciones de Proyecto.
Relación comercial: ANDUJAR, 105.45

| Medición | Uds. | Parcial |
|---|---|---|
| Vest adap | 4 | 4.00 |
| Total |  | 4 |

**09407** u Asiento minusválidos para ducha
2 u × 225.52 = 451.04
Asiento para minusválidos, rehabilitación y tercera edad, colocado en pared, abatible, de acero inoxidable AISI 304 acabado mate, de dimensiones totales 425x430 mm. Incluso elementos de fijación. Se medirá el número de unidades realmente ejecutadas según especificaciones de Proyecto.
Relación comercial: ANDUJAR, 225.52

| Medición | Uds. | Parcial |
|---|---|---|
| Vest adap | 2 | 2.00 |
| Total |  | 2 |

**09408** u Pasamanos minusválidos para ducha
2 u × 67.54 = 135.08
Pasamanos para minusválidos, rehabilitación y tercera edad, compuesto por pasamanos horizontal y vertical, colocado en pared, de aluminio y nylon, de 35 mm de diámetro. Incluso elementos de fijación. Se medirá el número de unidades realmente ejecutadas según especificaciones de Proyecto.
Relación comercial: ANDUJAR, 67.54

| Medición | Uds. | Parcial |
|---|---|---|
| Vest adap | 2 | 2.00 |
| Total |  | 2 |

**09411** ud Secamanos
2 ud × 23.72 = 47.44
Colocación de secamanos suministrado por la propiedad. Medida la unidad totalmente colocada y funcionando.
Relación comercial: ANDUJAR, 23.72

| Medición | Uds. | Parcial |
|---|---|---|
| Aseos | 2 | 2.00 |
| Total |  | 2 |

**09465** u Kit de alarma para minusválidos
2 u × 249.01 = 498.02
Sistema de alarma para munusválidos, compuesto por por: kit wc accesible , caja superficie para el control de alarma del kit wc accesible y 2 ud caja superficie para pulsador reset y piloto luminoso del kit wc accesible tipo KSLBM-4 de GOLMAR. Medida la unidad instalada
Relación comercial: ANDUJAR, 249.01

| Medición | Uds. | Parcial |
|---|---|---|
| Vest adap | 2 | 2.00 |
| Total |  | 2 |

**09405C** u Fuente de agua refrigerada MEDICLINICS modelo FA0025C (15/09/2023)
1 u × 711.25 = 711.25
Fuente de agua fría MEDICLINICS modelo FA0025C, de suelo, de 1230x325x340 mm, caudal de agua 30 litros/h, temperatura de salida del agua 8-12°C, regulable por termostato interior, con carcasa de acero inoxidable AISI 304, grifo rellena vasos y grifo surtidor con regulación de la altura de chorro, conexión rápida de 8 mm, desagüe de 22 mm de diámetro, alimentación monofásica a 230 V, potencia total 180 kW. Se medirá el número de unidades realmente ejecutadas según especificaciones de Proyecto.
Relación comercial: ANDUJAR, 711.25

| Medición | Uds. | Parcial |
|---|---|---|
| Fuente | 1 | 1.00 |
| Total |  | 1 |

## SG10 Instalación de electricidad y telecomunicaciones (11/03/2019)
Importe: 52273.86

### C10.1 Electricidad
Importe: 34986.41

**10100A** u Certificación y boletines de instalación electricidad
1 u × 872.11 = 872.11
Certificación de la instalación de electricidad y telecomunicaciones, preparación, y tramitación, hasta buen fin y ante los orgamismos competentes de boletines, contratación y coordinación con OCA para obtención de informe favorable, planos actualizados con las modificaciones que surgieran durante la obra y cualquier otra documentación que fuera necesaria. Incluso presentación al cliente de planos en soporte DWG.
Relación comercial: ANDUJAR, 872.11

**1013642** u Instalación provisional de obras
1 u × 450 = 450.00
Instalación provisional de electricidad, compuesta por luminarias estancas 2x36w de circuito RZ1-K (AS) (2x2,5)+TTx2,5mm2 Cu, cadenas para colocacíon de luminarias, y cuadros eléctricos de soporte y línea trifásica RZ1-K (AS) (4x10)+TTx10mm2 Cu, medida la unidad totalmente ejecutada hasta uno total de 4 cuadros eléctricos de soporte..
Relación comercial: ANDUJAR, 450

**101364** u Puesta en marcha de instalación de electricidad
1 u × 333.69 = 333.69
Puesta en marcha de toda la instalación de electricidad, con chequeo del correcto funcionamiento de todos los elementos, con las pruebas reglamentarias de estanqueidad y demás pruebas necesarias que indique el control de calidad para dar como favorable la instalación. Medida la unidad funcionando.
Relación comercial: ANDUJAR, 333.69

**10102** u Cuadro general de baja tensión, armario 1650x1000x250 mm
1 u × 7500 = 7500.00
Cuadro general de baja tensión en armario de distribución metálico, de superficie, con puerta ciega, grado de protección IP40, aislamiento clase II, de 1650x1000x250 mm. Con llave y toda la aparamenta necesaria conforme a esquema unifilar de proyecto, incluso rotulado y envolvente, incluso conexionado con línea eléctrica interior. Se medirá la unidad instalada, probada y funcionando.
Relación comercial: ANDUJAR, 7500

**10115** m Cable multipolar RZ1-K 0,6/1 kV, 2x1,5 mm2, Cu
1965 m × 2.19 = 4303.35
Cable multipolar RZ1-K (libre de halógeno), siendo su tensión asignada de 0,6/1 kV, reacción al fuego clase Eca, con conductor de cobre clase 5 (-K) de 2x1,5+TTx1,5mm2 de sección, con aislamiento de polietileno reticulado (R) y cubierta de PVC (V), incluso uniones, cajas de registro y empalme y pequeño material. Se medirá la longitud realmente ejecutada según especificaciones de Proyecto.
Relación comercial: ANDUJAR, 2.19

**10116** m Cable multipolar RZ1-K 0,6/1 kV, 2x2,5 mm2, Cu
2100 m × 2.62 = 5502.00
Cable multipolar RZ1-K (libre de halógeno), siendo su tensión asignada de 0,6/1 kV, reacción al fuego clase Eca, con conductor de cobre clase 5 (-K) de 2x2,5+TTx2,5mm2 mm² de sección, con aislamiento de polietileno reticulado (R) y cubierta de PVC (V), incluso uniones, cajas de registro y empalme y pequeño material. Se medirá la longitud realmente ejecutada según especificaciones de Proyecto.
Relación comercial: ANDUJAR, 2.62

**10117** m Cable multipolar RZ1-K 0,6/1 kV, 2x4 mm2, Cu
50.8 m × 3.55 = 180.34
Cable multipolar RZ1-K (libre de halógeno), siendo su tensión asignada de 0,6/1 kV, reacción al fuego clase Eca, con conductor de cobre clase 5 (-K) de 2x4+TTx4mm2 mm² de sección,con aislamiento de polietileno reticulado (R) y cubierta de PVC (V), incluso uniones, cajas de registro y empalme y pequeño material. Se medirá la longitud realmente ejecutada según especificaciones de Proyecto.
Relación comercial: ANDUJAR, 3.55

| Medición | Uds. | Largo | Parcial |
|---|---|---|---|
| Rec | 1 | 5 | 5.00 |
|  | 1 | 28.8 | 28.80 |
| GP AFS | 1 | 17 | 17.00 |
| Total |  |  | 50.8 |

**10118C** m Cable multipolar RZ1-K 0,6/1 kV, 4x6 mm2, Cu (09/09/2025)
85.9 m × 5.95 = 511.11
Cable multipolar RZ1-K (libre de halógeno), siendo su tensión asignada de 0,6/1 kV, reacción al fuego clase Eca, con conductor de cobre clase 5 (-K) de 4x6+TTx6 mm² de sección, con aislamiento de polietileno reticulado (R) y cubierta de PVC (V), incluso uniones, cajas de registro y empalme y pequeño material. Se medirá la longitud realmente ejecutada según especificaciones de Proyecto

| Medición | Uds. | Largo | Parcial |
|---|---|---|---|
| Uext | 1 | 7 | 7.00 |
|  | 1 | 9.7 | 9.70 |
|  | 1 | 16 | 16.00 |
|  | 1 | 21.8 | 21.80 |
|  | 1 | 31.4 | 31.40 |
| Total |  |  | 85.9 |

**10112A** m Cable multipolar RZ1-K 0,6/1 kV, 4x6 mm2, Cu AFUMES (AS+)
22 m × 6.03 = 132.66
Cable multipolar RZ1-K (libre de halógeno), siendo su tensión asignada de 0,6/1 kV, reacción al fuego clase Eca, con conductor de cobre clase 5 (-K) de 4x6+TTx6mm² de sección tipo AFUMEX (AS+), con aislamiento de polietileno reticulado (R) y cubierta de PVC (V), incluso elementos auxiliares, cajas de empalme y pequeño material. Se medirá la longitud realmente ejecutada según especificaciones de Proyecto.
Relación comercial: ANDUJAR, 6.03

| Medición | Uds. | Largo | Parcial |
|---|---|---|---|
| PCI | 1 | 22 | 22.00 |
| Total |  |  | 22 |

**10316.3** u Latiguillo interconexión Fuerza (27/04/2023)
15 u × 5.17 = 77.55
Latiguillo de conexión (Fuerza) formado por cable rígido U/UTP no propagador de la llama de 4 pares de cobre, categoría 6, con conductor unifilar de cobre, aislamiento de polietileno y vaina exterior de PVC LSFH libre de halógenos, con baja emisión de humos y gases corrosivos y conector macho tipo RJ-45 de 8 contactos, categoría 6, en ambos extremos, según EN 50288-6-1.Incluso clavijas hembra. Se medirá el número de unidades realmente ejecutadas según especificaciones de Proyecto.
Relación comercial: ANDUJAR, 5.17

**10104** m Conductor de tierra cobre desnudo 25 mm²
420.3 m × 5.04 = 2118.31
Conductor de tierra formado por cable rígido desnudo de cobre trenzado, de 25 mm² de sección, incluso conexionado a cuadro eléctrico. Se medirá la longitud realmente ejecutada según especificaciones de Proyecto.
Relación comercial: ANDUJAR, 5.04

| Medición | Uds. | Parcial |
|---|---|---|
| Idem bandejas | 122.65 | 122.65 |
|  | 223.15 | 223.15 |
|  | 74.5 | 74.50 |
| Total |  | 420.3 |

**1046A10A** u Toma de corriente 16 A
36 u × 24 = 864.00
Toma de corriente de 16 A con puesta a tierra, instalada con cable de cobre de 2,5 mm² de sección nominal (fase, neutro y tierra) y aislamiento vv 750 v, incluido este cableado entubado hasta una longitud desde el mecanismo de 6 m, empotrado y aislado bajo tubo de pvc flexible de 16 mm de diámetro, incluso mecanismo de primera calidad con placa metálica de fijación, tipo base eléctrica simon k45 o equivalente, con marco y mecanismos en color según proyecto y p.p. de cajas de empotramiento, derivación; construido s/REBT. Medida la unidad instalada.
Relación comercial: ANDUJAR, 24

**1046A10B** u Toma de corriente empotrada 16 A
2 u × 22.31 = 44.62
Toma de corriente estanca de 16 A con puesta a tierra, instalada con cable de cobre de 2,5 mm² de sección nominal (fase, neutro y tierra) y aislamiento vv 750 v, incluido este cableado entubado hasta una longitud desde el mecanismo de 6 m, empotrado y aislado bajo tubo de pvc flexible de 16 mm de diámetro, incluso mecanismo de primera calidad con placa metálica de fijación, tipo base eléctrica simon k45 o equivalente, con marco y mecanismos en color según proyecto, y p.p. de cajas de empotramiento, derivación; construido s/REBT. Medida la unidad instalada.
Relación comercial: ANDUJAR, 22.31

**1046A211A** u KIT Caja de 2 módulos para suelo (1xTC16A+1xRJ45)
5 u × 69.74 = 348.70
Kit caja estanca de 2 módulos cableado interior totalmente instalada para montaje empotrado en suelo, compuesto por caja de conexiones para empotrar rectangular, portamecanismos para 2 módulos 47x47 para montaje de marco formado por puerta desmontable, marco y contramarco. 2 mecanismos con montaje directo sobre las cubetas (TC16A + RJ-45 doble). Puerta con salidas de cables y tapa con placa metálica, y placas de suplemento metálica para el recubrimiento completo de las tapas de registro, tipo simon k45 o equivalente, con marco y mecanismos de color según plano; incluso mano de obra. Medida la unidad colocada. Según REBT. Medida la unidad instalada.
Relación comercial: ANDUJAR, 69.74

| Medición | Uds. | Parcial |
|---|---|---|
| Vending | 1 | 1.00 |
| Totem | 2 | 2.00 |
| Wifi | 2 | 2.00 |
| Total |  | 5 |

**1046A642AA** u KIT Caja de 6 módulos en paramento (4xTC16A+2xRJ45) (29/08/2025)
2 u × 105.03 = 210.06
Kit caja estanca de seis módulos cableado interior totalmente instalada para colocar en parametno, compuesto por caja de conexiones para empotrar rectangular, portamecanismos para 6 módulos 47x47 para montaje de marco formado por puerta desmontable, marco y contramarco. 6 mecanismos con montaje directo sobre las cubetas (4xTC16A + 2xRJ-45). Puerta con salidas de cables y tapa con placa metálica, y placas de suplemento metálica para el recubrimiento completo de las tapas de registro, tipo simon k45 o equivalente, con marco y mecanismos de color según plano; incluso mano de obra. Medida la unidad colocada. Según REBT. Medida la unidad instalada.
Relación comercial: ANDUJAR, 105.03

**1046A642A** u KIT Caja de 6 módulos en suelo (4xTC16A+2xRJ45)
3 u × 105.03 = 315.09
Kit caja estanca de seis módulos cableado interior totalmente instalada para colocar en suelo, compuesto por caja de conexiones para empotrar rectangular, portamecanismos para 6 módulos 47x47 para montaje de marco formado por puerta desmontable, marco y contramarco. 6 mecanismos con montaje directo sobre las cubetas (4xTC16A + 2xRJ-45). Puerta con salidas de cables y tapa con placa metálica, y placas de suplemento metálica para el recubrimiento completo de las tapas de registro, tipo simon k45 o equivalente, con marco y mecanismos de color según plano; incluso mano de obra. Medida la unidad colocada. Según REBT. Medida la unidad instalada.
Relación comercial: ANDUJAR, 105.03

| Medición | Uds. | Parcial |
|---|---|---|
| Mostrador | 3 | 3.00 |
| Total |  | 3 |

**1046A862A** u KIT Caja de 8 módulos en paramento (6xTC16A+2xRJ45)
1 u × 127.47 = 127.47
Kit caja estanca de ocho módulos cableado interior totalmente instalada para colocar en paramento en superficie, compuesto por caja de conexiones para empotrar rectangular, portamecanismos para 8 módulos 47x47 para montaje de marco formado por puerta desmontable, marco y contramarco. 8 mecanismos con montaje directo sobre las cubetas (6xTC16A + 2xRJ-45). Puerta con salidas de cables y tapa con placa metálica, y placas de suplemento metálica para el recubrimiento completo de las tapas de registro, tipo simon k45 o equivalente, con marco y mecanismos de color según plano; incluso mano de obra. Medida la unidad colocada. Según REBT. Medida la unidad instalada.
Relación comercial: ANDUJAR, 127.47

| Medición | Uds. | Parcial |
|---|---|---|
| Oficina | 1 | 1.00 |
| Total |  | 1 |

**101141A** m Bandeja portacables "INDUCANAL CLICK" 60x100mm GC
122.65 m × 20.52 = 2516.78
Bandeja de chapa de base embutida y ciega para cargas ligeras, modelo "INDUCANAL CLICK GC" o equivalente, de dimensiones 60x100 mm, para suspender de techos con varillas y piezas especiales necesarias, incluso tabique separador. Se medirá la longitud realmente ejecutada según especificaciones de Proyecto.
Relación comercial: ANDUJAR, 20.52

| Medición | Uds. | Largo | Parcial |
|---|---|---|---|
|  | 1 | 4.45 | 4.45 |
|  | 1 | 3.9 | 3.90 |
|  | 1 | 1.25 | 1.25 |
|  | 1 | 4.2 | 4.20 |
|  | 1 | 3.2 | 3.20 |
|  | 1 | 4.8 | 4.80 |
|  | 1 | 3.8 | 3.80 |
|  | 1 | 3.4 | 3.40 |
|  | 1 | 1.4 | 1.40 |
|  | 1 | 3 | 3.00 |
|  | 1 | 2.2 | 2.20 |
|  | 1 | 6.6 | 6.60 |
|  | 1 | 2.8 | 2.80 |
|  | 1 | 9 | 9.00 |
|  | 1 | 3.75 | 3.75 |
|  | 1 | 2.65 | 2.65 |
|  | 4 | 8 | 32.00 |
|  | 1 | 8.5 | 8.50 |
|  | 1 | 1.4 | 1.40 |
|  | 1 | 8.2 | 8.20 |
|  | 1 | 6.65 | 6.65 |
|  | 1 | 2.8 | 2.80 |
|  | 1 | 1.4 | 1.40 |
|  | 1 | 1.3 | 1.30 |
| Total |  |  | 122.65 |

**10114A** m Bandeja portacables "INDUCANAL CLICK" 60x200mm GC
223.15 m × 26.84 = 5989.35
Bandeja de chapa de base embutida y ciega para cargas ligeras, modelo "INDUCANAL CLICK GC" o equivalente, de dimensiones 60x200 mm, para suspender de techos con varillas y piezas especiales necesarias, incluso tabique separador. Se medirá la longitud realmente ejecutada según especificaciones de Proyecto.
Relación comercial: ANDUJAR, 26.84

| Medición | Uds. | Largo | Parcial |
|---|---|---|---|
|  | 1 | 13.8 | 13.80 |
|  | 1 | 15.4 | 15.40 |
|  | 3 | 14 | 42.00 |
|  | 1 | 24.1 | 24.10 |
|  | 1 | 10.6 | 10.60 |
|  | 3 | 14 | 42.00 |
|  | 1 | 36.75 | 36.75 |
|  | 1 | 9.7 | 9.70 |
|  | 1 | 8.8 | 8.80 |
|  | 1 | 14.8 | 14.80 |
|  | 1 | 5.2 | 5.20 |
| Total |  |  | 223.15 |

**101142A** m Bandeja portacables "INDUCANAL CLICK" 60x300mm GC
74.5 m × 34.29 = 2554.61
Bandeja de chapa de base embutida y ciega para cargas ligeras, modelo "INDUCANAL CLICK GC" o equivalente, de dimensiones 60x300 mm, para suspender de techos con varillas y piezas especiales necesarias, incluso tabique separador. Se medirá la longitud realmente ejecutada según especificaciones de Proyecto.
Relación comercial: ANDUJAR, 34.29

| Medición | Uds. | Largo | Parcial |
|---|---|---|---|
|  | 1 | 15 | 15.00 |
|  | 1 | 28.5 | 28.50 |
|  | 1 | 14 | 14.00 |
|  | 1 | 17 | 17.00 |
| Total |  |  | 74.5 |

**10316.2** u Latiguillo interconexión Fuerza / Datos
6 u × 5.17 = 31.02
Latiguillo de conexión (Fuerza / Datos) formado por cable rígido U/UTP no propagador de la llama de 4 pares de cobre, categoría 6, con conductor unifilar de cobre, aislamiento de polietileno y vaina exterior de PVC LSFH libre de halógenos, con baja emisión de humos y gases corrosivos y conector macho tipo RJ-45 de 8 contactos, categoría 6, en ambos extremos, según EN 50288-6-1. Se medirá el número de unidades realmente ejecutadas según especificaciones de Proyecto.
Relación comercial: ANDUJAR, 5.17

| Medición | Uds. | Parcial |
|---|---|---|
| Tornos y portillos | 6 | 6.00 |
| Total |  | 6 |

**10108** m Tubo PVC rígido 25 mm, superficie
1.3 m × 2.76 = 3.59
Suministro e instalación en superficie de canalización de protección de cableado, formada por tubo de PVC rígido, blindado, enchufable, de color negro, de 25 mm de diámetro nominal, con IP547. Incluso abrazaderas, elementos de sujeción y accesorios (curvas, manguitos, tes, codos y curvas flexibles). Se medirá la longitud realmente ejecutada según especificaciones de Proyecto.
Relación comercial: ANDUJAR, 2.76

| Medición | Uds. | Largo | Parcial |
|---|---|---|---|
|  | 1 | 0.5 | 0.50 |
|  | 1 | 0.8 | 0.80 |
| Total |  |  | 1.3 |

### C10.2 Iluminación (11/03/2019)
Importe: 11207.3
Centralización de interruptores (hasta 14 encendidos) instalado con cable de cobre 1,5mm2 de sección nominal, empotrado y aislado con tubo de pvc flexible de 13mm de diámetro, incluso mecanismos de primera calidad, empotrados y p.p. de cajas de dreivación y ayudas de albañilería, según rebt, medida la unidad totalmente ejecutada.

**10202** u Centralización de encendidos
1 u × 196.22 = 196.22
Centralización de interruptores (hasta 24 encendidos) instalado con cable de cobre 1,5mm2 de sección nominal, empotrado y aislado con tubo de pvc flexible de 13mm de diámetro, incluso mecanismos de primera calidad, empotrados y p.p. de cajas de dreivación y ayudas de albañilería, según rebt, medida la unidad totalmente ejecutada.
Relación comercial: ANDUJAR, 196.22

**10201** u Plafón led redondo blanco I-TEC, Ref. 5550407
40 u × 33.32 = 1332.80
Suministro e instalación de plafón led redondo blanco I-TEC, Ref. 5550407, 20 W de superficie, cuerpo fabricado en aluminio y difusor en polmetilmetacrilato (PMMA), incluso driver externo, piezas especiales de cuelgue bajo bandeja y lámpara de 20W de 4200 ºK. Se medirá el número de unidades realmente ejecutadas según especificaciones de Proyecto.
Relación comercial: ANDUJAR, 33.32

**102011** u Luminaria LED suspendida 40W SECOM 2200014084 + kit suspensión 5
1 u × 45 = 45.00
Relación comercial: ANDUJAR, 45

| Medición | Uds. | Parcial |
|---|---|---|
| Oficina | 1 | 1.00 |
| Total |  | 1 |

**10203** u Regleta industrial Airfal Delta D0051L, led
54 u × 34.49 = 1862.46
Suministro y montaje de regleta industrial Airfal Delta D0051L, para 1 tubo led, en chapa de acero prelacada. Dimensiones 1534x83x60 mm, incluso driver externo, piezas especiales de cuelgue bajo bandeja y lámpara T8 de 20 W y 4200 ºK. Se medirá el número de unidades realmente ejecutadas según especificaciones de Proyecto.
Relación comercial: ANDUJAR, 34.49

**10204** u Luminaria estanca Airfal Supra S0108L, led
28 u × 31.86 = 892.08
Suministro y montaje de luminaria estanca Airfal Supra S0108L, para 1 tubo led, cuerpo de luminaria en ABS, difusor de policarbonato o acrílico, chasis interno en aluminio brillo, prensaestopas PG11, IP65. Dimensiones 1274x870x100 mm, incluso driver externo, piezas especiales de cuelgue bajo bandeja y lámpara T8 de 20 W y 4200 ºK. Se medirá el número de unidades realmente ejecutadas según especificaciones de Proyecto.
Relación comercial: ANDUJAR, 31.86

| Medición | Uds. | Parcial |
|---|---|---|
| Vest e instalaciones | 28 | 28.00 |
| Total |  | 28 |

**10203A** u Regleta industrial Airfal Delta D0050L L=1534mm
8 u × 38.17 = 305.36
Suministro y montaje de regleta industrial Airfal Delta D0051L, para 1 tubo led, en chapa de acero prelacada. Dimensiones 1534x83x60 mm, incluso driver externo, piezas especiales de cuelgue bajo bandeja y lámpara T8 de 20 W y 3000 ºK. Se medirá el número de unidades realmente ejecutadas según especificaciones de Proyecto.
Relación comercial: ANDUJAR, 38.17

| Medición | Uds. | Parcial |
|---|---|---|
| Fuerza | 8 | 8.00 |
| Total |  | 8 |

**10203B** u Regleta industrial Airfal Delta D0050L L=1233mm
26 u × 35.32 = 918.32
Suministro y montaje de regleta industrial Airfal Delta D0051L, para 1 tubo led, en chapa de acero prelacada. Dimensiones 1233x83x60 mm, incluso driver externo, piezas especiales de cuelgue bajo bandeja y lámpara T8 de 20 W y 3000 ºK. Se medirá el número de unidades realmente ejecutadas según especificaciones de Proyecto.
Relación comercial: ANDUJAR, 35.32

| Medición | Uds. | Parcial |
|---|---|---|
| Fuerza | 8 | 8.00 |
| Cross | 18 | 18.00 |
| Total |  | 26 |

**10205** u Alumbrado emergencia 60 lúmenes
12 u × 31.09 = 373.08
Suministro e instalación en superficie en zonas comunes de luminaria de emergencia, con tubo lineal fluorescente, 6 W - G5, flujo luminoso 60 lúmenes, carcasa de 245x110x58 mm, clase II, IP42, con baterías de Ni-Cd de alta temperatura, autonomía de 1 h, alimentación a 230 V, tiempo de carga 24 h. Incluso accesorios y elementos de fijación. Se medirá el número de unidades realmente ejecutadas según especificaciones de Proyecto.
Relación comercial: ANDUJAR, 31.09

**10206** u Alumbrado emergencia 110 lúmenes
34 u × 38.83 = 1320.22
Suministro e instalación en superficie en zonas comunes de luminaria de emergencia, con tubo lineal fluorescente, 6 W - G5, flujo luminoso 110 lúmenes, carcasa de 245x110x58 mm, clase II, IP42, con baterías de Ni-Cd de alta temperatura, autonomía de 1 h, alimentación a 230 V, tiempo de carga 24 h. Incluso accesorios y elementos de fijación. Se medirá el número de unidades realmente ejecutadas según especificaciones de Proyecto.
Relación comercial: ANDUJAR, 38.83

**10207** u Alumbrado emergencia 150 lúmenes
5 u × 41.59 = 207.95
Suministro e instalación en superficie en zonas comunes de luminaria de emergencia, con tubo lineal fluorescente, 6 W - G5, flujo luminoso 150 lúmenes, carcasa de 245x110x58 mm, clase II, IP42, con baterías de Ni-Cd de alta temperatura, autonomía de 1 h, alimentación a 230 V, tiempo de carga 24 h. Incluso accesorios y elementos de fijación. Se medirá el número de unidades realmente ejecutadas según especificaciones de Proyecto.
Relación comercial: ANDUJAR, 41.59

**10205P** u Alumbrado emergencia permanente 60 lúmenes (11/03/2019)
10 u × 31.09 = 310.90
Suministro e instalación en superficie en zonas comunes de luminaria de emergencia AERLUX DL-60, permanente, con tubo lineal fluorescente, 6 W - G5, flujo luminoso 60 lúmenes, carcasa de 245x110x58 mm, clase II, IP42, con baterías de Ni-Cd de alta temperatura, autonomía de 1 h, alimentación a 230 V, tiempo de carga 24 h. Incluso accesorios y elementos de fijación. Se medirá el número de unidades realmente ejecutadas según especificaciones de Proyecto.

| Código | Ud | Descripción | Rendimiento | Precio |
|---|---|---|---|---|
| mt34aem010b | u | Luminaria de emergencia, con tubo lineal fluorescente, 6 W - G5, flujo luminoso 70 lúmenes, carcasa de 245x110x58 mm, clase II, IP42, con baterías de Ni-Cd de alta temperatura, autonomía de 1 h, alimentación a 230 V, tiempo de carga 24 h. Incluso accesorios y elementos de fijación. (material; 31/03/2019) | 0 | 31.53 |
| mo003 | h | Oficial 1ª electricista. (mano de obra; 27/03/2019) | 0 | 18.13 |
| mo102 | h | Ayudante electricista. (mano de obra; 27/03/2019) | 0 | 16.4 |
| %0200 | % | 2% costes directos complementarios (11/03/2019) | 2 % |  |

Relación comercial: ANDUJAR, 31.09

**10206P** u Alumbrado emergencia permanente 110 lúmenes (11/03/2019)
10 u × 38.83 = 388.30
Suministro e instalación en superficie en zonas comunes de luminaria de emergencia AERLUX DL-110, permanente, con tubo lineal fluorescente, 6 W - G5, flujo luminoso 110 lúmenes, carcasa de 245x110x58 mm, clase II, IP42, con baterías de Ni-Cd de alta temperatura, autonomía de 1 h, alimentación a 230 V, tiempo de carga 24 h. Incluso accesorios y elementos de fijación. Se medirá el número de unidades realmente ejecutadas según especificaciones de Proyecto.

| Código | Ud | Descripción | Rendimiento | Precio |
|---|---|---|---|---|
| mt34aem010c | u | Luminaria de emergencia, con tubo lineal fluorescente, 6 W - G5, flujo luminoso 100 lúmenes, carcasa de 245x110x58 mm, clase II, IP42, con baterías de Ni-Cd de alta temperatura, autonomía de 1 h, alimentación a 230 V, tiempo de carga 24 h. Incluso accesorios y elementos de fijación. (material; 31/03/2019) | 0 | 36.92 |
| mo003 | h | Oficial 1ª electricista. | 0 | 18.13 |
| mo102 | h | Ayudante electricista. | 0 | 16.4 |
| %0200 | % | 2% costes directos complementarios | 2 % |  |

Relación comercial: ANDUJAR, 38.83

**10135** u Interruptor de superficie
8 u × 25 = 200.00
Interruptor unipolar (1P), intensidad asignada 10 AX, tensión asignada 250 V, con tecla simple y color según plano; instalación en superficie. Se medirá el número de unidades realmente ejecutadas según especificaciones de Proyecto.
Relación comercial: ANDUJAR, 25

**10136** u Conmutador de superficie
4 u × 24.59 = 98.36
Conmutador de intensidad asignada 10 AX, tensión asignada 250 V, con tecla simple y color según plano; instalación en superficie. Se medirá el número de unidades realmente ejecutadas según especificaciones de Proyecto.
Relación comercial: ANDUJAR, 24.59

**102327** m Tira LED PERFIL 2700K (18/02/2025)
73.5 m × 37.5 = 2756.25
Suministro y colocación de tira LED tipo TIRA LED o equivalente con difusor, T=2700K, 12w. 1100lm, enmarcando el hueco de acceso. Incluso perfil tubular "U" lacado Ral 9005 Negro Intenso y con tapeta translúcida difusora, pequeño material, elementos auxilaires y mano de obra. Medido el metro lineal realmente ejecutado y conexionado.
Relación comercial: ANDUJAR, 37.5

| Medición | Uds. | Largo | Parcial |
|---|---|---|---|
|  | 1 | 6.5 | 6.50 |
|  | 1 | 30 | 30.00 |
|  | 1 | 37 | 37.00 |
| Total |  |  | 73.5 |

### C10.3 Telecomunicaciones
Importe: 2188.55

**10301** pa Acometida Telecomunicaciones
1 pa × 252.64 = 252.64
PA de conexionado de red interior de telecomunicaciones (RACK) con punto de conexión exterior, formado por registro de entrada, canalización y cableado, incluso conexionado y pruebas.
Relación comercial: ANDUJAR, 252.64

**10315** m Cable rígido U/UTP 4 pares trenzados Cu
569.7 m × 1.41 = 803.28
Cable rígido U/UTP no propagador de la llama de 4 pares trenzados de cobre, categoría 6, reacción al fuego clase Dca-s2,d2,a2 según UNE-EN 50575, con conductor unifilar de cobre, aislamiento de polietileno y vaina exterior de poliolefina termoplástica LSFH libre de halógenos, con baja emisión de humos y gases corrosivos, de 6,2 mm de diámetro. Incluso accesorios y elementos de sujeción. Se medirá la longitud realmente ejecutada según especificaciones de Proyecto.
Relación comercial: ANDUJAR, 1.41

| Medición | Uds. | Largo | Parcial |
|---|---|---|---|
| Rack - Mostrador | 6 | 28.75 | 172.50 |
| Rack - Torno | 8 | 32 | 256.00 |
| Rack - F9 Agility | 2 | 43.85 | 87.70 |
| Vertical | 2 | 4 | 8.00 |
| Rack - Antena WiFi | 1 | 24 | 24.00 |
| Vertical | 1 | 1 | 1.00 |
| Rack - Antena Wifi | 1 | 12.5 | 12.50 |
| Vertical | 1 | 1 | 1.00 |
| Rack - Oficina | 2 | 3.5 | 7.00 |
| Total |  |  | 569.7 |

**10317C** u Armario rack de telecomunicaciones U26 (27/04/2023)
1 u × 638.27 = 638.27
Armario rack U26 para telecomunicaciones, en acero laminado, puerta frontal de cristal templado con cerradura y ventilación lateral, puerta trasera en metal perforado con ventilación completa y cerradura, laterales en metal perforado con ventilación completa. Con paneles RJ45 para datos, cámaras IP, electrónica de red con conectividad de fibra óptica y enchufes necesarios. Incluso latiguillos, accesorios, conectores, pequeño material, ayudas , etiquetado y switch . Se medirá el número de unidades realmente ejecutadas según especificaciones de Proyecto.
Relación comercial: ANDUJAR, 638.27

**103211** u Preinstalación control de acceso
1 u × 110.98 = 110.98
Preinstalación control de acceso, cableado y conexionado del sistema de lector de huellas
Relación comercial: ANDUJAR, 110.98

**103212** u Preinstalación tornos de acceso
1 u × 123 = 123.00
Preinstalación tornos de acceso, cableado y conexionado del sistemaa.
Relación comercial: ANDUJAR, 123

**07.04.04** u Registro enlace 450x450x120 mm.
1 u × 80.38 = 80.38
REGISTRO DE ENLACE DE 450x450x120 MM, INCLUSO P.P. DE PEQUEÑO MATERIAL Y AYUDAS DE ALBAÑILERÍA; CONSTRUIDO SEGÚN REGLAMENTO DE ICT. MEDIDA LA UNIDAD EJECUTADA
Relación comercial: ANDUJAR, 80.38

**10150** u Recibido de torniquetes y portillos de control de acceso (25/04/2023)
1 u × 120 = 120.00
Recibido de torniquetes y portillos de control de acceso, suministrados en obra por terceros. Incluso replanteo, colocación, anclaje a suelo y elementos de fijación necesarios. Se medirá la unidad ejecutada.
Relación comercial: ANDUJAR, 120

**182550** u Colocación de Antena WiFi (30/04/2024)
2 u × 30 = 60.00
Instalación de antena WiFi, suministrada por la Propiedad. Incluye todas las operaciones necesarias para el montaje correcto y seguro de la antena en la ubicación especificada, asegurando su funcionalidad óptima para la recepción y emisión de señales inalámbricas.
Relación comercial: ANDUJAR, 30

### C10.4 Audio y megafonía
Importe: 3891.6

**EXT021** m Circuito interior con cable libre de oxígeno 2x1,5mm2
650 m × 2.32 = 1508.00
Circuito de sonido formado por cable 2x1.5 mm2 libre de oxigeno. Medida la unidad totalmente ejecutada.
Relación comercial: ANDUJAR, 2.32

**EXT021B** m Circuito interior con cable libre de oxígeno 2x2,5mm2
150 m × 3.73 = 559.50
Circuito de sonido formado por cable 2x2.5 mm2 libre de oxigeno. Medida la unidad totalmente ejecutada.
Relación comercial: ANDUJAR, 3.73

**EXT022** m Conducto PVC Flexible de 20mm
450 m × 1.26 = 567.00
Canalización para preinstalación de sonido formado por tubo corrugado de 20mm
Relación comercial: ANDUJAR, 1.26

**02.06.06** m Tubo corrugado Diam 25mm
520 m × 1.03 = 535.60
Tubo corrugado de diámetro 25mm, con resistencia a compresión 320nW y al impacto 2J. Aislante no propagador de llama.
Relación comercial: ANDUJAR, 1.03

**02.06.08** m Tubo corrugado Diam 35mm
250 m × 1.23 = 307.50
Tubo corrugado de diámetro 35mm, con resistencia a compresión 320nW y al impacto 2J. Aislante no propagador de llama.
Relación comercial: ANDUJAR, 1.23

**02.06.07** m Tubo rígido PVC Diam 25mm
150 m × 2.76 = 414.00
Tubo rígido gris de pvc de 25 mm con manguito incluido apto para canalizaciones superficiales ordinarias fijas. Contruido según la norma une-en 61386-21, este tiene las siguientes características:
Resistencia a la compresión >1250 newton, resistencia al impacto >2j a -5ºc, temperatura mínima y máxima de utilización -5 +60ºc, es un tubo rígido y curvable en caliente o mediante muelle, rigidez eléctrica >200v.
Relación comercial: ANDUJAR, 2.76

## SG11 Instalación de climatización y ventilación
Importe: 144286.11

### C11.1 Equipos y conexiones
Importe: 94942.21

**11000A** u Certificación de instalación de climatización
1 u × 633.28 = 633.28
Certificación de la instalación de climatización y ventilación, incluyendo preparación, y tramitación, hasta buen fin y ante los orgamismos competentes de boletines, proyectos actualizados con las modificaciones que surgieran durante la obra y cualquier otra documentación que fuera necesaria. Incluso presentación al cliente de planos en soporte DWG.
Relación comercial: ANDUJAR, 633.28

**SODEC250H** u Ventilador centrífugo SODECA SV-250/H
2 u × 932.58 = 1865.16
Suministro y colocación de ventilador centrífugo para conductos SODECA SV-250/H, de caudal máximo disponible 2500m3/h, monofásico 230V 50Hz/60Hz, incluso accesorios, mano de obra y pequeño material y filtros y amortiguadores tipo AMC mecanocaucho ST+Sylomer ST-60 y parte proporcional de medios de elevación (elementos auxiliares, grúa, etc) si fuesen necesarios según condicionantes del proyecto y ubicación del equipo. Embocadura a conductos y salidas con lona antivibratoria. Medida la unidad totamente ejecutada, conexionada y funcionando.
Relación comercial: ANDUJAR, 932.58

| Medición | Uds. | Parcial |
|---|---|---|
| Adm | 1 | 1.00 |
| Ext | 1 | 1.00 |
| Total |  | 2 |

**1118020** u Ventilador helicocentrígugo "S&P TD-800/200 SILENT 3V"
1 u × 518.24 = 518.24
Ventilador helicocentrífugos de bajo perfil S&p TD-800/200 SILENT 3V, extremadamente silenciosos, fabricados en material plástico, con elementos acústicos (estructura interna perforada que direcciona las ondas sonoras, y aislamiento interior fonoabsorbente que amortigua el ruido radiado), cuerpo-motor desmontable sin necesidad de tocar los conductos, juntas de goma en impulsión y descarga para reforzar la estanqueidad.
Motor brushless de corriente continua, de alto rendimiento y bajo consumo, alimentación 230V±15%/50-60Hz, IP44, rodamientos a bolas y caja de bornes externa.
Velocidad regulable 100% mediante potenciómetro ubicado en la caja de bornes o mediante control extern
Entrada analógica para controlar el ventilador con una señal externa de 0-10V.
Filtros F5+F6
Capacitados para trabajar de -20 a +40ºC y parte proporcional de medios de elevación (elementos auxiliares, grúa, etc) si fuesen necesarios según condicionantes del proyecto y ubicación del equipo y amortiguadores tipo AMC mecanocaucho ST+Sylomer ST-60, en mínimo 6 puntos de anclaje. Embocadura a conductos y salidas con lona antivibratoria.
Relación comercial: ANDUJAR, 518.24

**11120031** u Ventilador helicocentrígugo "S&P TD 2000/315 SILENT 3V"
2 u × 964.28 = 1928.56
Ventilador helicocentrífugos de bajo perfil S&p TD-2000/315 SILENT 3V, extremadamente silenciosos, fabricados en material plástico, con elementos acústicos (estructura interna perforada que direcciona las ondas sonoras, y aislamiento interior fonoabsorbente que amortigua el ruido radiado), cuerpo-motor desmontable sin necesidad de tocar los conductos, juntas de goma en impulsión y descarga para reforzar la estanqueidad.
Motor brushless de corriente continua, de alto rendimiento y bajo consumo, alimentación 230V±15%/50-60Hz, IP44, rodamientos a bolas y caja de bornes externa.
Velocidad regulable 100% mediante potenciómetro ubicado en la caja de bornes o mediante control extern
Entrada analógica para controlar el ventilador con una señal externa de 0-10V.
Filtros F5+F6
Capacitados para trabajar de -20 a +40ºC y parte proporcional de medios de elevación (elementos auxiliares, grúa, etc) si fuesen necesarios según condicionantes del proyecto y ubicación del equipo y amortiguadores tipo AMC mecanocaucho ST+Sylomer ST-60, en mínimo 6 puntos de anclaje. Embocadura a conductos y salidas con lona antivibratoria.
Relación comercial: ANDUJAR, 964.28

**117033GIS** u Recuperador de calor "GISER GSR 18 29/33" (25/03/2025)
2 u × 5209.74 = 10419.48
Recuperador de calor "GISER GSR 18 29/33" de alta eficiencia, con intercambiador de contraflujos en aluminio (Rendimiento >75%), montado en estructura de aluminio extruido y esquinas de poliamida, que le confieren gran resistencia y elevada estanqueidad. Aislamiento termoacústico de 25mm en lana de roca (Resistencia al fuego A1) de densidad 40 Kg/m³. Siendo todos los paneles laterales registrables, para un fácil mantenimiento del equipo. Equipo para montaje Horizontal incluso filtros F5+F7 y amortiguadores tipo AMC mecanocaucho SRS 100 + Sylomer, en mínimo 6 puntos de anclaje, si va colgado en techo y amortiguadores tipo AMC mecanocaucho AMC 100+ Base rectangular + Sylomer si va apoyado en suelo y parte proporcional de medios de elevación (elementos auxiliares, grúa, etc) si fuesen necesarios según condicionantes del proyecto y ubicación del equipo.. Embocadura a conductos y salidas con lona antivibratoria. Temperatura mínima de aire exterior: -10ºC. Se medirá el número de unidades realmente ejecutadas según especificaciones del Proyecto.
Relación comercial: ANDUJAR, 5209.74

**0RASC6HNPE** u Unidad exterior centrífuga VRF HITACHI RASC-6HNPE (09/09/2025)
5 u × 8081 = 40405.00
Unidad exterior CENTRÍFUGA, gama VRF CENTRÍFUGO, modelo RASC-6HNPE. Compresor scroll DC Inverter. Compatible con cualquiera de los distintos tipos de unidades interiores System Free. Posibilidad de instalar hasta 5 unidades interiores. Potencia frigorífica a máxima frecuencia del compresor de 16 kW en condiciones 35ºC (DB) exterior y 19ºC(WB) interior y potencia en calefacción a máxima frecuencia del compresor de 18,1 kW en condiciones 10ºC (WB) exterior y 20ºC (DB) interior. Potencia nominal en refrigeración de 14 kW y en calefacción de 15,5 kW. Potencia nominal consumida en refrigeración de 5090 W y en calefacción de 5740 W. Recirculación de gas caliente para mejorar el funcionamiento de calefacción y disminuir los desescarche. Alimentación 400V-50Hz. SEER de 5,22 y SCOP de 3,66. Equipo certificado por EUROVENT. Potencia sonora de 72 dB(A) o inferior. Presión sonora de 53 dB(A) y 49 dB(A) en modo nocturno. Caudal de aire de 3.600 m3/h. Presión estática (Nominal-Máxima) de 100/100 Pa. Refrigerante R410A. Diámetro de tuberías (Líq.-Gas) 3/8-5/8 pulgadas. Dimensiones de 1415x1015x575 mm (AnchoxFondoxAlto) y peso de 192 Kg.
Marca/modelo: HITACHI/RASC-6HNPE
Medida la unidad totalmente ejecutada y conexionada, incluso amortiguadores tipo AMC mecanocaucho ST+Sylomer ST-100, en mínimo 6 puntos de anclaje, si va colgado en techo y amortiguadores tipo AMC mecanocaucho AMC 100+Base rectangular + Sylomer si va apoyado en suelo y parte proporcional de medios de elevación (elementos auxiliares, grúa, etc) si fuesen necesarios según condicionantes del proyecto y ubicación del equipo.

**0RCI20FSR** u Unidad interior tipo Casette VRF HITACHI RCI-2.0FSR1 (09/09/2025)
7 u × 1363 = 9541.00
Unidad interior tipo CASSETTE 4 VÍAS 800x800 RCI, gama SYSTEM FREE, modelo RCI-2.0FSR1 (cuerpo solo, sin panel). Válvula de expansión electrónica PID. Posibilidad de reducir potencia mendiante la utilización de DIP Switch. Potencia nominal frigorífica para UTOPIA 5 kW y calorífica 5,6 kW. Potencia nominal frigorífica para SET FREE 5,6 kW y calorífica 6,3 kW. Nivel de presión sonora 37 dB(A) o inferior, potencia sonora 55 dB(A) o inferior y caudal de aire de 660-1320 m3/h. Alimentación de 230V-50Hz. Diámetro de tuberías (Líq.-Gas) 1/4-1/2 pulgadas. Dimensiones de 840x840x248 mm (AnchoxFondoxlto) y peso de 21 Kg. Unidad preparada para incorporar sensor de movimiento (dispositivo opcional no incluido). El panel (no incluido) estandarizado disponible en color blanco, negro o modelo Silent Iconic en blanco o negro y modelo Silent Iconic en blanco con la rejilla de retonor autoelevable para facilitar la limpieza del filtro. Todos los paneles cuenta con lamas orientables de forma independiente con efecto "Coanda".
Marca/Modelo: HITACHI/RCI-2.0FSR1
Medida la unidad totalmente ejecutada, incluso conexionado, elementos auxiliares y accesorios según manual de montaje, incluso amortiguadores con Sylomer de AMC mecanocaucho, según los modelos y cargas indicadas en tabla de estudio acústico.

**0RCI25FSR** u Unidad interior tipo Casette VRF HITACHI RCI-2.5FSR1 (09/09/2025)
9 u × 1439 = 12951.00
Unidad interior tipo CASSETTE 4 VÍAS 800x800 RCI, gama SYSTEM FREE, modelo RCI-2.5FSR1 (cuerpo solo, sin panel). Válvula de expansión electrónica PID. Posibilidad de reducir potencia mendiante la utilización de DIP Switch. Potencia nominal frigorífica para UTOPIA 5,6 kW y calorífica 6,3 kW. Potencia nominal frigorífica para SET FREE 7,1 kW y calorífica 8,5 kW. Nivel de presión sonora 42 dB(A) o inferior, potencia sonora 56 dB(A) o inferior y caudal de aire de 840-1620 m3/h. Alimentación de 230V-50Hz. Diámetro de tuberías (Líq.-Gas) 3/8-5/8 pulgadas. Dimensiones de 840x840x248 mm (AnchoxFondoxlto) y peso de 22 Kg. Unidad preparada para incorporar sensor de movimiento (dispositivo opcional no incluido). El panel (no incluido) estandarizado disponible en color blanco, negro o modelo Silent Iconic en blanco o negro y modelo Silent Iconic en blanco con la rejilla de retonor autoelevable para facilitar la limpieza del filtro. Todos los paneles cuenta con lamas orientables de forma independiente con efecto "Coanda".
Marca/Modelo: HITACHI/RCI-2.5FSR1
Medida la unidad totalmente ejecutada, incluso conexionado, elementos auxiliares y accesorios según manual de montaje, incluso amortiguadores con Sylomer de AMC mecanocaucho, según los modelos y cargas indicadas en tabla de estudio acústico.

**0RPK08FSRM** u Unidad interior tipo consola VRF HITACHI RPK-0.8FSRM (09/09/2025)
1 u × 1191 = 1191.00
Unidad interior tipo MURAL, gama SYSTEM FREE, modelo RPK-0.8FSRM, con 4 velocidades de flujo de aire y válvula de expansión incorporada. Válvula de expansión electrónica PID. Posibilidad de reducir potencia mendiante la utilización de DIP Switch. Potencia nominal frigorífica para UTOPIA 2 kW y calorífica 2,2 kW. Potencia nominal frigorífica para SET FREE 2,2 kW y calorífica 2,5 kW. Nivel de presión sonora 39 dB(A) o inferior, potencia sonora 53 dB(A) o inferior y caudal de aire es de 390-600 m3/h. Alimentación de 230V-50Hz. Diámetro de tuberías (Líq.-Gas) 1/4-1/2 pulgadas. Dimensiones de 790x230x300 mm (AnchoxFondoxAlto) y peso de 10 Kg.
Marca/modelo: HITACHI/RPK-0.8FSRM
Medida la unidad totalmente ejecutada, incluso conexionado, elementos auxiliares y accesorios según manual de montaje, incluso amortiguadores con Sylomer de AMC mecanocaucho, según los modelos y cargas indicadas en tabla de estudio acústico.

**0PN23NA2** u Unidad de panel HITACHI P-N23NA2 (09/09/2025)
16 u × 370 = 5920.00
Unidad de panel modelo P-N23NA2, para unidades interiores RCI-FSN4 y RCI-FSR. Panel preparado para incorporar sensor de movimiento (dispositivo opcional no incluido). Las dimensiones del panel son estandarizadas de 950x950x40 mm (AnchoxFondoxAlto) para el intercambio con modelos de otras capacidades y cuenta con lamas orientables de forma independiente con efecto "Coanda". El peso del panel es de 6,5 Kg.
Marca/modelo: HITACHI/P-N23NA2

**0PCARFG2** u Mando por cable multifunción HITACHI PC-ARFG2-E (09/09/2025)
6 u × 203 = 1218.00
Mando por cable multifunción Advanced Color NFC en color blanco, modelo PC-ARFG2-E con tecnología NFC y pantalla a color, programación semanal (5 programaciones diarias de horario y temperatura), configuración y ajuste de los parámetros de funcionamiento. Función FrostWash compatible con la gama de VRF air365 Max (Pro) y las unidades interiores (RCI(M)-FSR(1)(E), RCD-FSR, RPC-FSR y RPI(L/H)-FSR(1)E). Compatible con aplicación de diagnóstico airCloud Tap. Función GentleCool para modificar la temperatira de salida de aire de la unidad interior. Modo Hotel. Exclusivas funciones de confort (disponibles en la gama RCI-FSR con el panel P-AP160NAE2) como FeetWarm (Complemento de confort para el modo Calefacción), FloorSense (Complemento de confort para el modo refrigeración), Crowd-Sense (Control predictivo para anticiparse a un aumento de la temperatura ambiente) o la posibilidad de seleccionar que el caudal de aire sea directo a la persona o la evite. Acceso a los parámetros de la unidad exterior para facilitar las tareas de revisión y mantenimiento. Multifución: Programación de las opciones ON/OFF a distancia, informe de fallos y rearme automático. Control de 1 a 16 unidades interiores. Control individual de las lamas. Configuración de las diferenets funciones del sensor de presencia. Autodiagnóstico, anti-congelación y reducción de temperatura. Sonda de ambiente integrada. Varios idiomas (22). Pantalla LCD. User friendly. Compatible con gama de unidades interiores System Free.
Marca/modelo: HITACHI/PC-ARFG2-E

**CSNET-LITE** u Controlado centralizado CSNET LITE HITACHI (09/09/2025)
1 u × 1705 = 1705.00
Controlador centralizado independiente modelo CSNET Lite , capaz de controlar 64 unidades interiores a través de una interface web. Este dispositivo también puede utilizarse como interfaz HLINK por los dispositivos “CSNET Manager 2”.
Marca / Modelo : HITACHI / CSNET Lite

**11160** kg Carga de gas refrigerante R-410A
21.6 kg × 76.69 = 1656.50
Carga de la instalación con gas refrigerante R-410A, suministrado en botella con 50 kg de refrigerante. S determinará el peso de la carga realmente introducida en la instalación, según especificaciones del Proyecto.
Relación comercial: ANDUJAR, 76.69

| Medición | Uds. | Ancho | Parcial |
|---|---|---|---|
|  | 1 | 4.2 | 4.20 |
|  | 1 | 4.4 | 4.40 |
|  | 1 | 4.2 | 4.20 |
|  | 1 | 4.2 | 4.20 |
|  | 1 | 4.6 | 4.60 |
| Total |  |  | 21.6 |

**111025** u Puesta en marcha (27/04/2023)
1 u × 595.82 = 595.82
Puesta en marcha de toda la instalación y chequeo del correcto funcionamiento de todos los elementos, con llenado de la instalación de agua destilada. Medida la unidad funcionando y legalizada. La puesta en marcha se realizará siempre antes de realizar el estudio acústico.
Relación comercial: ANDUJAR, 595.82

**111912** u Bomba de condensados MASTONE
7 u × 122.91 = 860.37
Suministro e instalación de bomba de condensados con depósito marca MASTONE, instalación "vista". Incluye accesorios de soportación y ayudas de albañilería necesarias.
Relación comercial: ANDUJAR, 122.91

| Medición | Uds. | Parcial |
|---|---|---|
|  | 2 | 2.00 |
|  | 5 | 5.00 |
| Total |  | 7 |

**11052** m Cable bus de comunicaciones
1250 m × 2.21 = 2762.50
Cable bus de comunicaciones, de manguera sin apantallar, de 2 hilos, de 1 mm² de sección por hilo, sin polaridad. Se medirá la longitud realmente ejecutada según especificaciones del Proyecto.
Relación comercial: ANDUJAR, 2.21

**11123625** u Detector sensor CO2
2 u × 385.65 = 771.30
Sensor CO2 para control de calidad del aire tipo AMUN 716 SR colocado en pared, incluso conexionado. Medida la unidad totalmente ejecutada y conexionada
Relación comercial: ANDUJAR, 385.65

### C11.2 Conexiones
Importe: 6059.49

**11152A1** m Línea frigorífica doble cobre 1/2" (12,7mm) + 1/4" (6,32mm)
3.2 m × 23.24 = 74.37
Línea frigorífica doble realizada con tubería para gas mediante tubo de cobre sin soldadura, de 1/2" de diámetro y 0,8 mm de espesor con coquilla de espuma elastomérica, de 11 mm de diámetro interior y 10 mm de espesor, a base de caucho sintético flexible, de estructura celular cerrada y tubería para líquido mediante tubo de cobre sin soldadura, de 1/4" de diámetro y 0,8 mm de espesor con coquilla de espuma elastomérica, de 7 mm de diámetro interior y 10 mm de espesor, a base de caucho sintético flexible, de estructura celular cerrada. Se medirá la longitud realmente ejecutada según especificaciones del Proyecto.
Relación comercial: ANDUJAR, 23.24

| Medición | Uds. | Largo | Parcial |
|---|---|---|---|
| SIST 1 | 1 | 3.2 | 3.20 |
| Total |  |  | 3.2 |

**11153A2** m Línea frigorífica doble cobre 5/8" (15,87mm) + 3/8" (9,52mm)
117.2 m × 28.17 = 3301.52
Línea frigorífica doble realizada con tubería para gas mediante tubo de cobre sin soldadura, de 5/8" de diámetro y 1 mm de espesor con coquilla de espuma elastomérica, de 11 mm de diámetro interior y 10 mm de espesor, a base de caucho sintético flexible, de estructura celular cerrada y tubería para líquido mediante tubo de cobre sin soldadura, de 3/8" de diámetro y 0,8 mm de espesor con coquilla de espuma elastomérica, de 7 mm de diámetro interior y 10 mm de espesor, a base de caucho sintético flexible, de estructura celular cerrada. Se medirá la longitud realmente ejecutada según especificaciones del Proyecto.
Relación comercial: ANDUJAR, 28.17

| Medición | Uds. | Largo | Parcial |
|---|---|---|---|
| SIST 1 |  |  |  |
|  | 1 | 5.1 | 5.10 |
|  | 1 | 6.6 | 6.60 |
|  | 1 | 5.1 | 5.10 |
| SIST 2 |  |  |  |
|  | 1 | 18 | 18.00 |
|  | 1 | 7 | 7.00 |
|  | 1 | 1 | 1.00 |
|  | 1 | 1 | 1.00 |
|  | 1 | 7.5 | 7.50 |
| SIST 3 |  |  |  |
|  | 1 | 2 | 2.00 |
|  | 1 | 1 | 1.00 |
|  | 1 | 7 | 7.00 |
|  | 1 | 1 | 1.00 |
|  | 1 | 7 | 7.00 |
| SIST 4 |  |  |  |
|  | 1 | 2 | 2.00 |
|  | 1 | 5.3 | 5.30 |
|  | 1 | 6.5 | 6.50 |
|  | 1 | 2 | 2.00 |
|  | 1 | 5 | 5.00 |
| SIST 5 |  |  |  |
|  | 1 | 19.5 | 19.50 |
|  | 1 | 6 | 6.00 |
|  | 1 | 1.6 | 1.60 |
| Total |  |  | 117.2 |

**11153A1** m Línea frigorífica doble cobre 5/8" (15,87mm) + 1/4" (6,32mm) (09/09/2025)
20 m × 24.38 = 487.60
Línea frigorífica doble realizada con tubería para gas mediante tubo de cobre sin soldadura, de 5/8" de diámetro y 1 mm de espesor con coquilla de espuma elastomérica, de 11 mm de diámetro interior y 10 mm de espesor, a base de caucho sintético flexible, de estructura celular cerrada y tubería para líquido mediante tubo de cobre sin soldadura, de 1/4" de diámetro y 0,8 mm de espesor con coquilla de espuma elastomérica, de 7 mm de diámetro interior y 10 mm de espesor, a base de caucho sintético flexible, de estructura celular cerrada. Se medirá la longitud realmente ejecutada según especificaciones del Proyecto.

| Medición | Uds. | Largo | Parcial |
|---|---|---|---|
| SIST 1 | 1 | 1 | 1.00 |
|  | 1 | 1 | 1.00 |
|  | 1 | 7 | 7.00 |
| SIST 5 | 1 | 1 | 1.00 |
|  | 1 | 4 | 4.00 |
|  | 1 | 1 | 1.00 |
|  | 1 | 5 | 5.00 |
| Total |  |  | 20 |

**E-102SN4** u Multikit a 2 tubos, modelo E-102SN4 (09/09/2025)
12 u × 183 = 2196.00
MultiKit a 2 tubos, modelo E-102SN4. Diámetro de la tubería de gas de Ø 15,88-19,05-22,2 (según CV de Unidad Interior) y de la tubería de líquido Ø 9,52.
Marca/modelo: HITACHI/E-102SN4

### C11.3 Difusión
Importe: 43284.41

**1125650X10B** u Rejilla retorno 500x100mm de Madel (01/04/2024)
3 u × 61.62 = 184.86
Rejilla de retornode aluminio extruido, anodizado color negro mate, con lamas fijas, de 500x100mm, de Madel con parte posterior de chapa de acero pintada en color negro RAL 9005, formada por lamas verticales regulables individualmente y mecanismo de regulación del caudal con lamas acopladas en oposición, accionables desde la parte frontal, fijación mediante tornillos vistos. Se medirá el número de unidades realmente ejecutadas según especificaciones de Proyecto.
Relación comercial: ANDUJAR, 61.62

**1125670X10B** u Rejilla retorno 700x100mm de Madel (01/04/2024)
8 u × 71.86 = 574.88
Rejilla de retornode aluminio extruido, anodizado color negro mate, con lamas fijas, de 700x100mm, de Madel con parte posterior de chapa de acero pintada en color negro RAL 9005, formada por lamas verticales regulables individualmente y mecanismo de regulación del caudal con lamas acopladas en oposición, accionables desde la parte frontal, fijación mediante tornillos vistos. Se medirá el número de unidades realmente ejecutadas según especificaciones de Proyecto.
Relación comercial: ANDUJAR, 71.86

**1125680X10B** u Rejilla retorno 800x100mm de Madel (01/04/2024)
6 u × 78.68 = 472.08
Rejilla de retornode aluminio extruido, anodizado color negro mate, con lamas fijas, de 800x100mm, de Madel con parte posterior de chapa de acero pintada en color negro RAL 9005, formada por lamas verticales regulables individualmente y mecanismo de regulación del caudal con lamas acopladas en oposición, accionables desde la parte frontal, fijación mediante tornillos vistos. Se medirá el número de unidades realmente ejecutadas según especificaciones de Proyecto.
Relación comercial: ANDUJAR, 78.68

**11255425X125B** u Rejilla impulsión 425x125mm de Madel (01/04/2024)
6 u × 51.47 = 308.82
Rejilla de impulsión, de aluminio extruido, anodizado color negro mate, con lamas horizontales regulables individualmente, de 425x125 mm,de Madel, con parte posterior de chapa de acero pintada en color negro RAL 9005, formada por lamas verticales regulables individualmente y mecanismo de regulación del caudal con lamas acopladas en oposición, accionables desde la parte frontal, fijación mediante tornillos vistos. Se medirá el número de unidades realmente ejecutadas según especificaciones de Proyecto.
Relación comercial: ANDUJAR, 51.47

| Medición | Uds. | Parcial |
|---|---|---|
|  | 3 | 3.00 |
|  | 3 | 3.00 |
| Total |  | 6 |

**1125510X10B** u Rejilla impulsión 100x100mm de Madel (21/07/2025)
1 u × 28.81 = 28.81
Rejilla de impulsión, de aluminio extruido, anodizado color negro mate, con lamas horizontales regulables individualmente, de 100x100 mm,de Madel, con parte posterior de chapa de acero pintada en color negro RAL 9005, formada por lamas verticales regulables individualmente y mecanismo de regulación del caudal con lamas acopladas en oposición, accionables desde la parte frontal, fijación mediante tornillos vistos. Se medirá el número de unidades realmente ejecutadas según especificaciones de Proyecto.
Relación comercial: ANDUJAR, 28.81

**11255525X125B** u Rejilla impulsión 525x125mm de Madel (11/02/2025)
3 u × 61.75 = 185.25
Rejilla de impulsión, de aluminio extruido, anodizado color negro mate, con lamas horizontales regulables individualmente, de 525x125mm, de Madel, con parte posterior de chapa de acero pintada en color negro RAL 9005, formada por lamas verticales regulables individualmente y mecanismo de regulación del caudal con lamas acopladas en oposición, accionables desde la parte frontal, fijación mediante tornillos vistos. Se medirá el número de unidades realmente ejecutadas según especificaciones de Proyecto.
Relación comercial: ANDUJAR, 61.75

**1125570X10B** u Rejilla impulsión 700x100mm de Madel (01/04/2024)
4 u × 71.86 = 287.44
Rejilla de impulsión, de aluminio extruido, anodizado color negro mate, con lamas horizontales regulables individualmente, de 700x250mm, de Madel, con parte posterior de chapa de acero pintada en color negro RAL 9005, formada por lamas verticales regulables individualmente y mecanismo de regulación del caudal con lamas acopladas en oposición, accionables desde la parte frontal, fijación mediante tornillos vistos. Se medirá el número de unidades realmente ejecutadas según especificaciones de Proyecto.
Relación comercial: ANDUJAR, 71.86

**1125580X10B** u Rejilla impulsión 800x100mm de Madel (01/04/2024)
11 u × 78.68 = 865.48
Rejilla de impulsión, de aluminio extruido, anodizado color negro mate, con lamas horizontales regulables individualmente, de 800x100mm, de Madel, con parte posterior de chapa de acero pintada en color negro RAL 9005, formada por lamas verticales regulables individualmente y mecanismo de regulación del caudal con lamas acopladas en oposición, accionables desde la parte frontal, fijación mediante tornillos vistos. Se medirá el número de unidades realmente ejecutadas según especificaciones de Proyecto.
Relación comercial: ANDUJAR, 78.68

| Medición | Uds. | Parcial |
|---|---|---|
|  | 5 | 5.00 |
|  | 6 | 6.00 |
| Total |  | 11 |

**11260A** u Boca de extracción diam 125 mm
19 u × 50.91 = 967.29
Boca de ventilación en ejecución redonda adecuada para extracción, de 125 mm de diámetro, con regulación del aire mediante el giro del disco central. Se medirá el número de unidades realmente ejecutadas según especificaciones de Proyecto.
Relación comercial: ANDUJAR, 50.91

**11211** m2 Conducto de lana mineral "Climaver Neto"
850 m2 × 30.86 = 26231.00
Conducto autoportante rectangular para la distribución de aire climatizado formado por panel rígido de alta densidad de lana de vidrio Climaver Neto "ISOVER", según UNE-EN 13162, de 25 mm de espesor, revestido por un complejo triplex aluminio visto + malla de fibra de vidrio + kraft por el exterior y un tejido de vidrio acústico de alta resistencia mecánica (tejido NETO) por el interior. Se medirá la superficie realmente ejecutada, medida a cara interior, según especificaciones del Proyecto.
Relación comercial: ANDUJAR, 30.86

**11220** m2 Conducto de chapa galvanizada 0,6 mm
210.25 m2 × 45.13 = 9488.58
Conductos de chapa galvanizada de 0,6 mm de espesor y juntas transversales con vaina deslizante tipo bayoneta. Incluso embocaduras, derivaciones, accesorios de montaje, elementos de fijación y piezas especiales. Totalmente montada, conexionada y probada por empresa instaladora mediante las correspondientes pruebas de servicio. Se medirá la superficie realmente ejecutada según especificaciones del Proyecto.
Relación comercial: ANDUJAR, 45.13

| Medición | Uds. | Largo | Ancho | Parcial |
|---|---|---|---|---|
| Imp1 |  |  |  |  |
|  | 4 | 5 | 0.3 | 6.00 |
|  | 2 | 2.3 | 0.5 | 2.30 |
|  | 2 | 2.3 | 0.2 | 0.92 |
|  | 2 | 1.65 | 0.4 | 1.32 |
|  | 2 | 1.65 | 0.2 | 0.66 |
|  | 2 | 9.3 | 0.3 | 5.58 |
|  | 2 | 9.3 | 0.2 | 3.72 |
|  | 4 | 3.7 | 0.2 | 2.96 |
| Ext1 |  |  |  |  |
|  | 2 | 4.5 | 0.5 | 4.50 |
|  | 2 | 4.5 | 0.2 | 1.80 |
|  | 2 | 8.4 | 0.5 | 8.40 |
|  | 2 | 8.4 | 0.2 | 3.36 |
|  | 4 | 1.45 | 0.2 | 1.16 |
|  | 4 | 1.45 | 0.15 | 0.87 |
|  | 4 | 0.55 | 0.2 | 0.44 |
|  | 4 | 0.55 | 0.15 | 0.33 |
|  | 2 | 0.9 | 0.4 | 0.72 |
|  | 2 | 0.9 | 0.2 | 0.36 |
|  | 2 | 8 | 0.3 | 4.80 |
|  | 2 | 8 | 0.2 | 3.20 |
|  | 4 | 1.9 | 0.2 | 1.52 |
|  | 2 | 1.5 | 0.2 | 0.60 |
|  | 2 | 1.5 | 0.15 | 0.45 |
| Ext2 |  |  |  |  |
|  | 4 | 4.5 | 0.2 | 3.60 |
|  | 4 | 0.8 | 0.2 | 0.64 |
|  | 2 | 18.3 | 0.2 | 7.32 |
|  | 2 | 18.3 | 0.15 | 5.49 |
|  | 2 | 3 | 0.2 | 1.20 |
|  | 2 | 3 | 0.1 | 0.60 |
|  | 2 | 3.6 | 0.2 | 1.44 |
|  | 2 | 3.6 | 0.1 | 0.72 |
|  | 2 | 4.9 | 0.2 | 1.96 |
|  | 2 | 4.9 | 0.15 | 1.47 |
|  | 2 | 1 | 0.2 | 0.40 |
|  | 2 | 1 | 0.1 | 0.20 |
| Ext3 |  |  |  |  |
|  | 2 | 4.8 | 0.5 | 4.80 |
|  | 2 | 4.8 | 0.25 | 2.40 |
|  | 2 | 18.9 | 0.5 | 18.90 |
|  | 2 | 18.9 | 0.2 | 7.56 |
|  | 2 | 6.9 | 0.5 | 6.90 |
|  | 2 | 6.9 | 0.2 | 2.76 |
|  | 2 | 0.9 | 0.4 | 0.72 |
|  | 2 | 0.9 | 0.2 | 0.36 |
|  | 2 | 1.5 | 0.3 | 0.90 |
|  | 2 | 1.5 | 0.2 | 0.60 |
| Adm2 |  |  |  |  |
|  | 2 | 22.1 | 0.5 | 22.10 |
|  | 2 | 22.1 | 0.2 | 8.84 |
|  | 2 | 5.75 | 0.5 | 5.75 |
|  | 2 | 5.75 | 0.2 | 2.30 |
|  | 2 | 0.9 | 0.4 | 0.72 |
|  | 2 | 0.9 | 0.2 | 0.36 |
|  | 2 | 1 | 0.3 | 0.60 |
|  | 2 | 1 | 0.2 | 0.40 |
| Rec2 |  |  |  |  |
|  | 2 | 2.9 | 0.6 | 3.48 |
|  | 2 | 2.9 | 0.25 | 1.45 |
|  | 2 | 7.3 | 0.8 | 11.68 |
|  | 2 | 7.3 | 0.2 | 2.92 |
|  | 2 | 3.4 | 0.6 | 4.08 |
|  | 2 | 3.4 | 0.25 | 1.70 |
|  | 2 | 1.4 | 0.8 | 2.24 |
|  | 2 | 1.4 | 0.2 | 0.56 |
|  | 2 | 7.5 | 0.6 | 9.00 |
|  | 2 | 7.5 | 0.25 | 3.75 |
|  | 2 | 2.35 | 0.2 | 0.94 |
|  | 2 | 2.35 | 0.1 | 0.47 |
| Total |  |  |  | 210.25 |

**1659529** m2 Rejilla para toma de aire exterior (27/04/2023)
19.66 m2 × 153.93 = 3026.26
Rejilla de intemperie para instalaciones de ventilación, marco frontal y lamas de chapa perfilada de acero galvanizado, de dimensiones según plano, incluso malla de 20x20mm. Medida la unidad totalmente instalada, incluso mano de obra y pequeño material
Relación comercial: ANDUJAR, 153.93

| Medición | Uds. | Largo | Ancho | Parcial |
|---|---|---|---|---|
| 1400x500 | 4 | 1.4 | 0.5 | 2.80 |
| 700x700 | 1 | 0.7 | 0.7 | 0.49 |
| 600x550 | 3 | 0.6 | 0.55 | 0.99 |
| 600x300 | 1 | 0.6 | 0.3 | 0.18 |
| Decorativas | 4 |  | 3.8 | 15.20 |
| Total |  |  |  | 19.66 |

**IVG05030** u Compuerta cortafuegos para conducto de ventilación 50x30cm
2 u × 331.83 = 663.66
Compuerta cortafuegos rectangular para conducto de 50x30cm, basculante, con disparo automático para el cierre de secciones de incendio por fusible térmico tarado a 72ºC, resistencia al fuego EI 120 según UNE-EN 1366-2, de dimensiones según plano, de chapa de acero galvanizado, conexión a conducto rectangular, para el cierre automático de secciones de incendio en instalaciones de ventilación. Incluso accesorios de montaje y elementos de fijación.
Relación comercial: ANDUJAR, 331.83

## SG12 Instalación de protección contra incendios
Importe: 21743.92

**03264** u Certificación de instalación de PCI
1 u × 593.52 = 593.52
Certificación de instalación de protección contra incendios, incluyendo preparación, y tramitación, hasta buen fin y ante los organismos competentes; incluso registro en industria por parte de la empreas instaladora. Se entregarán los planos actualizados as built en .pdf y .dwg al cliente.
Relación comercial: ANDUJAR, 593.52

**12001** PA Acometida instalación protección contra incendios, a justificar
1 PA × 527.9 = 527.90
Partida alzada de instalación de conexión con red de agua contra incendios y elementos necesarios para el cumplimiento de la normativa de la emrpesa suministradora en el apartado de agua contra incendios, distribución formada por módulo para contador, incluso llave de corte, filtro, puentes y elementos necesarios para cumplimiento de la empresa suministradora. No se incluye el conexionado del módulo contador con la red de distribución ni actuación exterior más allá del contador de aguas, trabajo que ejecutará la empresa suministradora. A justificar en obra.
Relación comercial: ANDUJAR, 527.9

**1200-12** ud Central de detección automática de incendios de 12 zonas
1 ud × 560.09 = 560.09
Central de detección automática de incendios, convencional, microprocesada, de 12 zonas de detección, con caja metálica y tapa de ABS, con módulo de alimentación, rectificador de corriente y cargador de batería, panel de control con indicador de alarma y avería y conmutador de corte de zonas. Incluso baterías. Se medirá el número de unidades realmente ejecutadas según especificaciones de Proyecto.
Relación comercial: ANDUJAR, 560.09

**12035** u Conexión de central de PCI con central de alarma de seguridad
1 u × 220.74 = 220.74
Conexión de central de PCI con central de alarma de seguridad. Medida la unidad realmente ejecutada.
Relación comercial: ANDUJAR, 220.74

**12003B** u Detector óptico de humos (27/02/2025)
35 u × 36.31 = 1270.85
Detector óptico de humos convencional, de ABS color blanco, formado por un elemento sensible a humos claros, para alimentación de 12 a 30 Vcc, con doble led de activación e indicador de alarma color rojo, salida para piloto de señalización remota y base universal. Incluso elementos de fijación, cableado formado por cable unipolar H07Z1-K (AS), reacción al fuego clase Cca-s1a,d1,a1, con conductor multifilar de cobre clase 5 (-K) de 1,5 mm² de sección, con aislamiento de compuesto termoplástico a base de poliolefina libre de halógenos con baja emisión de humos y gases corrosivos (Z1) bajo canalización de protección de cableado por tubo de PVC rígido, blindado, enchufable, de 16 mm de diámetro nominal, con IP44, resistencia a la compresión 1250 N, resistencia al impacto 6 julios (instalación en superficie). Se medirá el número de unidades realmente ejecutadas según especificaciones de Proyecto.
Relación comercial: ANDUJAR, 36.31

**12004B** Pulsador de alarma, con tapa (27/02/2025)
4 × 34.12 = 136.48
Pulsador de alarma convencional de rearme manual, de ABS color rojo, protección IP41, con led indicador de alarma color rojo y llave de rearme, con tapa de metacrilato. Incluso elementos de fijación, cableado formado por cable unipolar H07Z1-K (AS), reacción al fuego clase Cca-s1a,d1,a1, con conductor multifilar de cobre clase 5 (-K) de 1,5 mm² de sección, con aislamiento de compuesto termoplástico a base de poliolefina libre de halógenos con baja emisión de humos y gases corrosivos (Z1) bajo canalización de protección de cableado por tubo de PVC rígido, blindado, enchufable, de 16 mm de diámetro nominal, con IP44, resistencia a la compresión 1250 N, resistencia al impacto 6 julios (instalación en superficie). Se medirá el número de unidades realmente ejecutadas según especificaciones de Proyecto.
Relación comercial: ANDUJAR, 34.12

**12005B** Sirena interior (27/02/2025)
1 × 72.94 = 72.94
Suministro e instalación en paramento interior de sirena electrónica, de color rojo, con señal acústica y visual, alimentación a 24 Vcc, potencia sonora de 100 dB a 1 m y consumo de 14 mA. Incluso elementos de fijación, cableado formado por cable unipolar H07Z1-K (AS), reacción al fuego clase Cca-s1a,d1,a1, con conductor multifilar de cobre clase 5 (-K) de 1,5 mm² de sección, con aislamiento de compuesto termoplástico a base de poliolefina libre de halógenos con baja emisión de humos y gases corrosivos (Z1) bajo canalización de protección de cableado por tubo de PVC rígido, blindado, enchufable, de 16 mm de diámetro nominal, con IP44, resistencia a la compresión 1250 N, resistencia al impacto 6 julios (instalación en superficie). Se medirá el número de unidades realmente ejecutadas según especificaciones de Proyecto.
Relación comercial: ANDUJAR, 72.94

**12020** u Boca de incendio equipada
4 u × 359.4 = 1437.60
Suministro e instalación en superficie de Boca de incendio equipada (BIE), de 25 mm (1") y de 660x660x215 mm, compuesta de: armario construido en acero de 1,2 mm de espesor, acabado con pintura epoxi color rojo RAL 3000 y puerta semiciega con ventana de metacrilato de acero de 1,2 mm de espesor, acabado con pintura epoxi color blanco RAL 9010; devanadera metálica giratoria abatible 180° permitiendo la extracción de la manguera en cualquier dirección, pintada en rojo epoxi, con alimentación axial; manguera semirrígida de 20 m de longitud; lanza de tres efectos (cierre, pulverización y chorro compacto) construida en plástico ABS y válvula de cierre tipo esfera de 25 mm (1"), de latón, con manómetro 0-16 bar. Incluso accesorios y elementos de fijación, según normativa local. Se medirá el número de unidades realmente ejecutadas según especificaciones de Proyecto.
Relación comercial: ANDUJAR, 359.4

**12031B** u KIT Depósitos para reserva agua PCI de 12000L (02/05/2025)
1 u × 6880.21 = 6880.21
Kit de Batería con volumen total de 12.000L, conformado por 4 depósitos para reserva de agua contra incendios de 3000L de capacidad, prefabricados tipo Aquablock XL 3000L (ref. 4031466), de dimensiones Largo x Ancho x Alto (mm): 1725 x 4753 x 1850. Incluso kits de unión para conexionado entre ellos, Kit A para el primer depósito de una batería ref. 4011841, Kit B para cada depósito complementario de una batería ref. 4015685, Junta plana 68x84*4 (adaptador salida 2") ref. 589802, Junta negra NBR 65*5,5 (bocas superiores S75x6) ref. 445215, Tapa 560mm ref. 3075341, Palomillas para la tapa 560mm ref. 2057657, Pasamuros 1" ref. 2053587, Recambio Adaptador salida a 2" ref. 3007532 e Indicador de nivel universal ref. 585882. Medida la unidad totalmente ejecutada y conexionada.
Relación comercial: ANDUJAR, 6880.21

**1203370B** u Grupo de presión contra incendios BOMDESA GIEU 12/70 (03/05/2024)
1 u × 2065.88 = 2065.88
Grupo de presión de agua contra incendios, modelo BOMDESA GIEU 12/70 formado por: una bomba principal vertical multicelular SB 750T, camisa exterior, impulsor, base portacierre y eje de acero inoxidable AISI 304, accionada por motor asíncrono de 2 polos de 4 kW, aislamiento clase F, protección IP55, eficiencia IE3, para alimentación trifásica a 230/400 V, una bomba auxiliar jockey MV 175T, con camisa externa de acero inoxidable AISI 304, eje de acero inoxidable AISI 416, cuerpos de aspiración e impulsión y contrabridas de hierro fundido, difusores de policarbonato con fibra de vidrio, accionada por motor eléctrico de 0,9 kW, depósito hidroneumático de 24 l, bancada metálica, válvulas de corte, antirretorno y de aislamiento, manómetros, presostatos, cuadro eléctrico de fuerza y control para la operación totalmente automática del grupo, soporte metálico para cuadro eléctrico, colector de impulsión, con caudalímetro para grupo contra incendios de tipo rotámetro de lectura directa, precisión del 10%, cuerpo acrílico y flotador de acero inoxidable. Incluso soportes, piezas especiales y accesorios. Se medirá el número de unidades realmente ejecutadas según especificaciones de Proyecto.
Relación comercial: ANDUJAR, 2065.88

**12021** u Extintor polvo ABC polivalente 6kg
9 u × 36.85 = 331.65
Extintor portátil de polvo químico ABC polivalente antibrasa, con presión incorporada, de eficacia 21A-144B-C, con 6 kg de agente extintor, con manómetro y manguera con boquilla difusora. Incluso soporte y accesorios de montaje. Se medirá el número de unidades realmente ejecutadas según especificaciones de Proyecto.
Relación comercial: ANDUJAR, 36.85

**12022** u Extintor nieve carbónica CO2 5kg
1 u × 72.21 = 72.21
Extintor portátil de nieve carbónica CO2, de eficacia 34B, con 5 kg de agente extintor, con vaso difusor. Incluso soporte y accesorios de montaje. Se medirá el número de unidades realmente ejecutadas según especificaciones de Proyecto.
Relación comercial: ANDUJAR, 72.21

**12023** u Señalización de equipos contra incendios, fotoluminiscente
19 u × 5.51 = 104.69
Placa de señalización de equipos contra incendios, de poliestireno fotoluminiscente, de 210x210 mm, Incluso elementos de fijación, según UNE 23033-1. Se medirá el número de unidades realmente ejecutadas según especificaciones de Proyecto.
Relación comercial: ANDUJAR, 5.51

| Medición | Uds. | Parcial |
|---|---|---|
| Extintor CO2 | 1 | 1.00 |
| Extintor ABC | 9 | 9.00 |
| BIEs | 4 | 4.00 |
| Sirena interior | 1 | 1.00 |
| Pulsador | 4 | 4.00 |
| Total |  | 19 |

**12024** u Señalización de medios de evacuación, fotoluminiscente
38 u × 5.51 = 209.38
Placa de señalización de medios de evacuación, de poliestireno fotoluminiscente, de 210x210 mm, Incluso elementos de fijación, según UNE 23033-1. Se medirá el número de unidades realmente ejecutadas según especificaciones de Proyecto.
Relación comercial: ANDUJAR, 5.51

| Medición | Uds. | Parcial |
|---|---|---|
| Salida emergencia | 2 | 2.00 |
| Salida | 8 | 8.00 |
| Evacuación | 15 | 15.00 |
| Evacuación silla de ruedas | 9 | 9.00 |
| Sin salida | 3 | 3.00 |
| Botiquin | 1 | 1.00 |
| Total |  | 38 |

**12PUL-SETA** u Interruptor de Botón de Presión para Parada de Emergencia
1 u × 70.09 = 70.09
Interruptor de Botón de Presión para Parada de Emergencia Tapa de Seta Rojo. Ui: 660V; Ith: 10A. Tipo de contacto Mushroom. Medido de la unidad totalmente ejecutada y funcionando.
Relación comercial: ANDUJAR, 70.09

**12033** u Sellado de penetraciones: manguito cortafuego
10 u × 74.68 = 746.80

**12034** u Sellado de paso de cables con almohadillas intumescentes
10 u × 82.35 = 823.50
Sistema de sellado de paso de cables con aislamiento, de diámetro exterior menor o igual de 80 mm, en muro, de 100 mm de espesor, a través de una abertura de 200 mm de anchura y 200 mm de altura, por ambas caras, para protección pasiva contra incendios y garantizar la resistencia al fuego EI 45, formado por 3 almohadillas intumescentes con propiedades ignífugas, de 300x170x30 mm, color blanco. Se medirá el número de unidades realmente ejecutadas según especificaciones de Proyecto.
Relación comercial: ANDUJAR, 82.35

**12038** m Red de distribución de agua de 2" PP-RCT (27/05/2024)
34.9 m × 23.02 = 803.40
Red aérea de distribución de agua para abastecimiento de los equipos de extinción de incendios, formada por tubería de polipropileno copolímero random resistente a la temperatura (PP-RCT/PP-RCT), resistente al fuego, con aditivos que actúan como barrera de oxígeno, libre de halógenos, SDR7, de 2'' de diámetro, unión por termofusión, sin calorifugar, que arranca desde la fuente de abastecimiento de agua hasta cada equipo de extinción de incendios. Incluso material auxiliar para montaje y sujeción a la obra, accesorios y piezas especiales.
Relación comercial: ANDUJAR, 23.02

**12037** m Red de distribución de agua de 1 1/2" PP-RCT (27/05/2024)
37.1 m × 16.28 = 603.99
Red aérea de distribución de agua para abastecimiento de los equipos de extinción de incendios, formada por tubería de polipropileno copolímero random resistente a la temperatura (PP-RCT/PP-RCT), resistente al fuego, con aditivos que actúan como barrera de oxígeno, libre de halógenos, SDR7,4, de 1 1/2'' de diámetro, unión por termofusión, sin calorifugar, que arranca desde la fuente de abastecimiento de agua hasta cada equipo de extinción de incendios. Incluso material auxiliar para montaje y sujeción a la obra, accesorios y piezas especiales.
Relación comercial: ANDUJAR, 16.28

| Medición | Uds. | Largo | Parcial |
|---|---|---|---|
|  | 1 | 0.5 | 0.50 |
|  | 1 | 16.3 | 16.30 |
|  | 1 | 5.8 | 5.80 |
|  | 1 | 14.5 | 14.50 |
| Total |  |  | 37.1 |

**12011** m Cableado 1,5 mm2 + PVC FLEXIBLE
1200 m × 3.51 = 4212.00
Cableado formado por cable unipolar ES07Z1-K (AS), reacción al fuego clase Cca-s1b,d1,a1, con conductor multifilar de cobre clase 5 (-K) de 1,5 mm² de sección, con aislamiento de compuesto termoplástico a base de poliolefina libre de halógenos con baja emisión de humos y gases corrosivos (Z1). Incluso cuantos accesorios sean necesarios para su correcta instalación y cable protector flexible de PVC. Se medirá la longitud realmente ejecutada según especificaciones de Proyecto.

## SG13 Gestión de residuos
Importe: 5897.85

**14001** u Transporte residuos inertes sin clasificar, contenedor 5 m3
35 u × 168.51 = 5897.85
Transporte de mezcla sin clasificar de residuos inertes producidos en obras de construcción y/o demolición, con contenedor de 5 m³, a vertedero específico, instalación de tratamiento de residuos de construcción y demolición externa a la obra o centro de valorización o eliminación de residuos. El precio incluye el viaje de ida, la descarga y el viaje de vuelta. Se medirá el número de unidades realmente transportadas según especificaciones de Proyecto.
Relación comercial: ANDUJAR, 168.51

## SG14 Seguridad y salud (25/04/2023)
Importe: 1500

**10.01** ud SEGURIDAD Y SALUD (25/04/2023)
1 ud × 1500 = 1500.00
Ejecución del Estudio de Seguridad y Salud incluido en proyecto, con un nivel de exigencia alto, previa aprobación por parte de la dirección facultativa del Plan de Seguridad y Salud elaborado por la constructora, incluyendo en principio: instalaciones provisionales de obra y señalizaciones, protecciones personales, protecciones colectivas; todo ello cumpliendo la reglamentación vigente.
Relación comercial: ANDUJAR, 1500

## Entidades
- ANDUJAR, C
